# Sanitär / Heizung, Schweizer Haus, Hist. Mühle, BZ
Angebotsaufforderung (GAEB 90, DA83)
DV-Nummer: 2261026
Eröffnung: 15.04.26
Währung: EUR
Auftraggeber: Stiftung Preußische Schlösser und, Gärten Berlin-Brandenburg

## VE 400.02.2 Sanitär- und Heizungstechnik
Datum: 12.03.26

*Hinweis*
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten, Berlin
und
Brandenburg
SiGeKo Sicherheits- und Gesundheitskoordinator
UG Untergeschoss / Kellergeschoss
UVV Unfallverhütungsvorschriften
WMP Werkstatt- und Montageplanung

Gebäudeteile der Gebäudeensembles:

MHK Mühlenhauskomplex, bezeichnet das
 Gebäudeensembles bestehend aus
 Mühlenhaus, Mühlenterrasse und Remise, einschl.
 Ergänzungsbauwerke und Waschhaus
MH  Mühlenhaus, Bestandsgebäude
MT  Mühlenterrasse, Bestandsgebäude
WH Waschhaus, Bestandsgebäude
Rem  Remise, Bestandsgebäude
AB-W  Ergänzungsbauwerk, Anbau westl. der Remise,
 Neubau
BW-N  Ergänzungsbauwerk, nördl. der Remise, Neubau
SH  Schweizer Haus, Neubau
MS  Marstall, Bestandsgebäude (2. BA)

*Hinweis*
1.  Allgemeine Angaben zum Bauvorhaben

1.1 Projektbezeichnung, Bauabschnitte

Das Projekt wird als "Besucherzentrum Historische
Mühle Park
Sanssouci" bezeichnet, mit dem Projektkürzel BZHM.

Die Planung für das künftige Besucherzentrum im Park
Sanssouci
umfasst die denkmalgerechte und restauratorische
Sanierung des
Gebäudeensembles an der Historischen Mühle mit zwei
neuen
Ergänzungsbauwerken, die Errichtung eines Neubaus,
sowie die
Herstellung der Freianlagen.

Ziel ist, das Serviceangebot für die steigende Zahl der
Parkbesucher zu erweitern und zu modernisieren.

Das geplante Nutzungsprogramm umfasst u.a. ein
erweitertes
Gastronomieangebot, die Errichtung einer
Verkaufsstätte als Buch-
und Souvenirshop, die Modernisierung der Ticket- und
Informationszentrale, Sanitäreinrichtungen für die
Parkbesucher,
sowie die Sanierung des vorhandenen Wohnungsbestandes.

Der gesamte Gebäudebestand aus der Mitte des
19.Jahrunderts
steht unter Denkmalschutz und ist Teil des
Landschaftsraumes
Park Sanssouci, der als UNESCO-Weltkulturerbe unter
besonderen
Schutz gestellt ist.

Die Maßnahme wird in folgenden Bauabschnitten
umgesetzt:

Vorgezogene, bauvorbereitende Bauarbeiten:
infrastrukturelle Tiefbau- und Ingenieurbauarbeiten

1. Bauabschnitt
denkmalgerechte und restauratorische Sanierung des
Mühlenhauskomplexes (MHK), bestehend aus den Bauteilen
Mühlenhaus (MH) mit den angrenzenden Bauteilen der
Mühlenterrasse (MT) und der ehemaligen Wagenremise
(Rem), sowie dem freistehenden, kleinen Waschhaus (WH)
Errichtung zweier kleinerer Ergänzungsbauwerke zur
Umsetzung des Nutzungsprogramms der Remise, im weiteren
Anbau-West (AB-W) und Bauwerk-Nord (BW-N) genannt,
westlich und nördlich der Wagenremise
Errichtung eines Neubaus als Ersatzbauwerk für das
ehemalige
"Schweizer Haus" (SH)
Herstellung der Freianlagen

2. Bauabschnitt
Umbau und Teilsanierung des Marstall-Gebäudes

Die in diesem LV beschriebenen Leistungen umfassen
ausschließlich Bauleistungen des 1. Bauabschnitts

1.2  Lage des Projektes

Das Projekt liegt am nord-östlichen Rand des Parks
Sanssouci in
Potsdam, vis-à-vis des Schlosses Sanssouci.
Straße: An der Orangerie, 14469 Potsdam

Das Gebäudeensemble befindet sich nördlich und
westlich der
"Maulbeerallee" am Fuß der historischen Windmühle und
wird von
der Straße "An der Orangerie" gekreuzt. Westlich
schließt sich der
"Nordische Garten" an.

Die Grundstücke des 1. Bauabschnitts werden im
Kataster unter
Gemarkung Potsdam, Flur 026 geführt; bestehend aus den
Flurstücken 4 und 944. Die Straße "An der Orangerie"
bildet das
Flurstück 5.
Die Grundstücke befinden sich im Eigentum der Stiftung
Preußische Schlösser und Gärten.

Das Planungsgebiet umfasst, einschließlich
Freianlagen, zwischen
der Straße "An der Orangerie" und der "Maulbeerallee"
gelegen,
eine Grundfläche von rund 4.500m², nördlich davon noch
einmal
rund 400m² Grundfläche des Marstall-Gebäudes des 2.
Bauabschnitts.

1.3  Planungsrechtliche Rahmenbedingungen und
Denkmalschutz

In Hinblick auf den besonderen Schutzstatus als
UNESCO-Weltkulturerbe ist der Park-Sanssouci, trotz
seiner Lage
innerhalb des Stadtgebietes von Potsdam, als
Außenbereich im
Sinne §35-BauGB eingestuft.

Der geschützte Gebäudebestand, welcher durch die
Baumaßnahme saniert und erhalten wird, ist Teil des
geschützten
Landschaftsraums Park Sanssouci, einschließlich dem
Neubau
Schweizer Haus, welcher nach Abbruch des historischen
Vorgängerbauwerks, das Gebäudeensemble wieder
komplettiert.

Die Bausubstanz der Bestandsgebäude des Ensembles ist
überwiegend bauzeitlich und stammt aus der Mitte des
19.
Jahrhunderts. Die Denkmalsubstanz ist unter der
Maßgabe des
maximalen Erhalts zu sichern und in Stand zu setzen,
oder bei
Teilverlusten originalgetreu wiederherzustellen.

Diese Zielstellung umfasst weitgehend:
die tragende Struktur weitestgehend unverändert zu
erhalten
und nach Erfordernis zu sanieren
wesentliche, statisch- konstruktive Schäden unter
maximalem
Substanzerhalt konstruktiv instand zu setzen
die äußeren Bau- und Dachformen zu erhalten, die
Dacheindeckungen werden weitestgehend material- und
denkmalgerecht erneuert
die Deckenkonstruktionen (Holzbalkendecken,
Gewölbekappen) zu erhalten und instand zu setzen
Fassadenoberflächen (z.B. Putzflächen, Sichtmauerwerk
und
Natursteinoberflächen) überwiegend zu sanieren und zu
restaurieren
bauzeitliche Fenster und Türen zu sanieren, ggf. zu
ergänzen
und im Einzelfall zu ersetzen
nicht denkmalgerechte Veränderungen der Nachkriegszeit
werden rückgebaut
fehlende, nicht mehr erhaltende Bauteile zu ergänzen
Restaurierungsmaßnahmen an originalen Oberflächen und
Zierbauteilen verschiedenster Materialien

*Hinweis*
2.  Allgemeine Technische Vorbemerkungen

Die laufende Nummerierung der nachfolgenden Punkte
bezieht
sich auf die Vorgaben der VOB/Teil C, DIN 18299 und
ist nicht
durchlaufend. Fehlende Punkte sind an anderer Stelle
behandelt,
oder haben keine Relevanz für die auszuführende
Leistungen des
LVs.

Allgemeiner Hinweis:

Wenn in der Leistungsbeschreibung nicht anders
beschrieben,
verstehen sich alle Positionen einschl. Einrichten,
Unterhalten und
Räumen der Baustelle, einschl. Stellen/ Aufbau,
Vorhalten und
Abbau aller für die Durchführung erforderlicher
Werkzeuge, Geräte,
Maschinen (auch Leitern, Gerüste bis 2,00 m,
Hebegeräte, Kräne
etc.) und sonstiger Hilfsmittel.

Es gelten die für das Gewerk maßgeblichen DIN-, DIN
EN- und DIN
EN ISO Normen, zusätzlich alle weiteren einschlägigen
und zum
Zeitpunkt der Angebotsabgabe gültigen Normen,
Vorschriften,
Richtlinien und Hinweise, insbesondere die BGR
(Berufsgenossenschaftlichen Regelungen) und die
Richtlinien der
Gemeinde-Unfall-Versicherer. Die Regeln für Sicherheit
und
Gesundheitsschutz der Bau-Berufsgenossenschaft sind
Bestandteil und Grundlage des Angebotes, ebenso die
Baustellenverordnung (Verordnung über Sicherheit und
Gesundheitsschutz auf Baustellen/ BaustellV, BGBl.I S
1283) in
der aktuell gültigen Fassung.

Soweit im Leistungsverzeichnis auf Technische
Spezifikationen
(z.B. nationale Normen, mit denen europäische Normen
umgesetzt
werden, europäische technische Zulassungen, gemeinsame
technische Spezifikationen, internationale Normen)
Bezug
genommen wird, werden ohne den ausdrücklichen Zusatz:
"oder
gleichwertig", immer gleichwertige Technische
Spezifikationen in
Bezug genommen

*Hinweis*
2.1  Allgemeine Angaben zur Baustelle

2.1.1  Lage, Besondere Vorgaben des Auftraggebers
(s.a. 1.3)

Die besondere Lage der Baustelle im Schlosspark
Sanssouci
erfordert eine besondere Rücksicht bei der
Bauausführung und auf
den Umgebungsschutz. Daraus leiten sich grundsätzlich
folgende
Anforderungen ab:
Schutzmaßnahmen am geschützten Baumbestand nach den
Anforderungen der kommunalen Baumschutzsatzung
Artenschutz nach den Anforderungen des §44
Bundesnaturschutzgesetz (BNatSchG)
Staubemissionen sind durch geeignete Maßnahmen zu
unterbinden (hier: im Außenbereich Befeuchtung bei
Staubentwicklung).
Es ist der Einsatz von schallgedämpften Geräten
vorgeschrieben.
Besonders lärmintensive Tätigkeiten sind 24 Stunden
vorher
beim AG anzumelden.
Verunreinigungen im öffentlichen Bereich sind sofort zu
entfernen.
Verlegen von Wasserschläuchen und Lagern von gefüllten
Flüssigkeitsbehältern innerhalb der denkmalgeschützten
Gebäude ist untersagt.
Rauchen ist innerhalb der Gebäude nicht gestattet

Parken von privaten KFZ auf den BE-Flächen und im
Umfeld
innerhalb des Parkgebietes ist untersagt und nur auf
dem
öffentlichem Parkplatz für Parkbesucher nahe der
Baustelle
kostenpflichtig möglich.

2.1.2  Besondere umweltrechtliche Vorschriften

Aufgrund der besonderen Lage des Baugebietes wird auf
die
behördlichen Umwelt- und Entsorgungsvorschriften und
deren
strikte Einhaltung besonders hingewiesen.

2.1.3  Art und Lage der Baulichen Anlage (s.a. 1.1)

Mühlenhauskomplex (MHK)
Denkmalgeschützes Gebäudeensemble bestehend aus den
Gebäudeteilen:

Mühlenhaus (MH), Bestandsgebäude erbaut Mitte
19.Jahrhundert:
4-geschossiges Bestandsgebäude, Massivbau mit
MW-Wänden,
unterkellert
Außenwände teils verputzt, teils Sichtmauerwerk, teils
aus
Naturstein
Decke über KG überwiegend Holzbalkendecken, z.T.
Stahlsteindecke
Holzbalkendecken mit Einschub und Zwischenböden
Terrassendecke ü. 1.OG aus MW-Gewölbekappen
Dachkonstruktion Holzbau, flach geneigtes Schrägdach
mit
Zinkeindeckung
Traufhöhen ca. 12,50m bis 15,50m
gepl. Nutzung: Wohngebäude mit 4 Whg., kleine
Büroeinheit,
kleine Gastro-Einheit

Mühlenterrasse (MT), Bestandsgebäude erbaut Mitte
19.Jahrhundert:
1-geschossiges Terrassengebäude, an das MH angrenzend
Massivbau mit MW-Wänden und MW-Gewölbedecken mit
Dachterrasse
Außenwände Sichtmauerwerk, teilweise aus Naturstein,
Höhe, einschl. der Brüstungen, bis ca. 9,70m
gepl. Nutzung: Terrassenbauwerk, mit unbeheizten
Nebenräumen
im Erdgeschoss

Remise (Rem), Bestandsgebäude erbaut Mitte
19.Jahrhundert:
1-geschossige, ehemalige Wagenremise, an die MT
angrenzend
Massivbau mit MW-Wänden, Außenwände aus Sichtmauerwerk
Dachkonstruktion Holzbau, flach geneigtes Schrägdach
mit
Schieferdeckung und PV-Schindeln
Traufhöhen ca. 5,20m
gepl. Nutzung: Sommergastronomie, öffentl. WC-Anlage

Anbau-West (AB-W), Neubau, Erweiterung als Anbau an die
Remise:
Massivbau, Außenwände Sichtbeton aus Leichtbeton /
Dämmbeton,
Flachdach begrünt, STB-Dachdecke
Attikahöhe ca. 4,50m
gepl. Nutzung: Erweiterung für die öffentl. WC-Anlage
in der
Remise

Bauwerk-Nord (BW-N), Neubau, Nebengebäude nördl. der
Remise:
1-geschossiger Holzbau, Außenwände mit Vorhangfassade
teilw.
MW gedämmt, teilw. als Kaltfassade
Flachdach begrünt, Holzdeckenkonstruktion
Attikahöhe ca. 3,60m
gepl. Nutzung: barrierefreie WC-Anlage, Müllstation

Waschhaus (WH), Bestandsgebäude, Nebengebäude erbaut
Mitte
19.Jahrhundert:
1-geschossiges, ehemaliges Waschhaus
Massivbau mit MW-Wänden, Außenwände aus Sichtmauerwerk
Dachkonstruktion Holzbau, flach geneigtes Pultdach mit
Zinkeindeckung
Traufhöhen ca. 3,50m
gepl. Nutzung: unbeheiztes Nebengebäude der
Sommergastronomie

Schweizer Haus (SH), Neubau, Ersatzbauwerk des
historischen
Schweizer Haus:
2-geschossig, am Fuß des Hangs zum Mühlenplateau
stehend
Erdgeschoss als massives Sockelbauwerk, Außenwände
Sichtbeton aus Leichtbeton / Dämmbeton,
Obergeschoss als Holzbau, Außenwände als Holzrahmenkonstruktion in Elementbauweise, mit vollverglasten
Fassadenelementen,
Dachkonstruktion Holzbau, flach geneigtes Schrägdach,
Dacheindeckung aus PV-Schindeln
Traufhöhen ca. 6,50m
gepl. Nutzung: Einzelhandel, Buch- und Museums-Shop

2.1.4  Verkehrsverhältnisse, Anfahrt

Die Baustelle ist über die öffentliche Straße
"Maulbeerallee", mit
LKW nur aus Richtung Osten, zu erreichen.
Die Zufahrt auf die Baustelle erfolgt über die Straße
"An der
Orangerie".

Die Straße "An der Orangerie" ist eine Liegenschaft
der Stiftung
Preußische Schlösser und Gärten (SPSG). An dieser
liegt der
Eingang in das Ticket- und Informationszentrum für die
Parkbesucher. Sie ist außerdem die fußläufige
Verbindung
zwischen dem nord-westlich gelegenen, öffentlichen
Besucherparkplatz und Schlosspark Sanssouci. Die ca.
5.80m
breite Straße ist daher insbesondere während der
touristischen
Hauptsaison durch Fußgängerverkehr stark frequentiert
und
zugleich Zufahrt zur Andienung anderer Gebäude,
Baustellen und
der Feuerwehr. Der Fußgängerverkehr wird daher auf die
nördl.
Straßenseite umgelenkt. Dennoch ist mit
Fußgängerverkehr und
Straßenquerungen zur "Mühlenrampe" zu rechnen.

Auf der Straße "An der Orangerie" ist deshalb bei
Befahrung durch
Baufahrzeuge besondere Rücksicht auf den
Fußgängerverkehr zu
nehmen. Es ist nur Schritttempo gestattet. Es besteht
Einweisungspflicht bei Ein- und Ausfahrt auf das
Baugelände.

Die Straße ist während der Bauausführung dauerhaft
freizuhalten.
Es besteht Parkverbot auf der Straße "An der
Orangerie". Im
Ausnahmefall ist für temporäre Einschränkungen die
Zustimmung
über die BÜ einzuholen.

Verschmutzungen der Straße durch Baufahrzeuge sind
durch den
AN eigenständig zu beseitigen. Dafür ggf. anfallende
Kosten sind
in die Einheitspreise der nachfolgenden LV-Positionen
einzukalkulieren.

2.1.5 Für den Verkehr freizuhaltende Flächen

Auf dem Baustellengelände sind die für die Arbeiten
anderer
Auftragnehmer erforderlichen Flächen freizuhalten.

Privater Parkverkehr innerhalb der
Baustelleneinrichtung ist
untersagt.
Öffentliche Verkehrsflächen sowie Parkplätze, soweit
sie nicht
durch den Bauzaun umschlossen sind, sind von
Baustelleneinrichtungen, Baugeräten usw. ständig
freizuhalten.
Besondere Aufmerksamkeit ist beim Queren der Flächen
für
Baustellenver- und -entsorgung erforderlich.
Feuerwehrzufahrten
und Aufstellflächen sind zwingend freizuhalten.

2.1.6  Baustelleneinrichtung (BE)

Der übergeordnete Baustelleneinrichtungsplan ist für
die
Bauphase des 1. Bauabschnitts erstellt und liegt als
Anlage den
Verdingungsunterlagen bei (s.
Baustelleneinrichtungsplan, lfd.
Plan-Nr. 101).

Die gesamte Baustellenfläche gliedert sich in drei
Teilbereiche, die
nicht direkt aneinander grenzen:
BE-Teilfläche Baufeld SH
BE-Teilfläche Baufeld MHK (Remisenhof)
BE-Teilfläche Baufeld MT

Die Baustelleneinrichtungsflächen sind begrenzt und
werden
gemäß Baustelleneinrichtungsplan zur Verfügung
gestellt.
Als Baustelleneinrichtung werden zur Verfügung
gestellt:
Einfriedung der BE Fläche mit festen Bauzäunen
allgemeine Baubeleuchtung auf dem Baufeld
Sanitärcontainer zur Nutzung aller Baugewerke

Sämtliche weitere Aufwendungen zur
Baustelleneinrichtung, sowie
die Arbeitsplatzbeleuchtung, soweit nicht als
Einzelpositionen
ausgeschrieben, sind gem. DIN 18299 als
Nebenleistungen in die
Einheitspreise der LV-Positionen einzukalkulieren.

2.1.7  Materialtransport

Seitens des AG wird kein Baukran, Hebegerät, sonstige
Transportmittel/-einrichtungen gestellt (s.a., Pkt.
2.2.04).

2.1.8 Lagerflächen

Lagerräume für Material und Gerät des AN werden durch
den AG
nicht bereit gestellt. Auf der BE-Fläche stehen nur
beschränkt
Lagerflächen zur Verfügung. Durch den AG / BÜ werden
bedarfsorientiert Kleinflächen als Parzellen für den
AN befristet
freigegeben. Im Innenbereich können bei Zustimmung der
Bauleitung des AG kurzzeitig Zwischenlager errichtet
werden,
soweit diese den Ablauf anderer Gewerke nicht stören
und
kurzfristig beräumt werden.

Grundsätzlich sind Baumaterialien einbauorientiert zu
ordnen und
zeitnah auf kurzem Weg zum Einsatzort zu bringen.

Aufstellplätze für temporäre Großgeräte sind durch den
AN in
Abstimmung mit der Bauleitung innerhalb der
ausgewiesenen
BE-Flächen einzurichten.

2.1.9  Anschlüsse für Wasser, Energie und Abwasser

Für die Leistungen des Auftragnehmers sind im
Baustellenbereich
Strom- und Wasseranschlüsse eingerichtet.
Diese können vom Auftragnehmer, für die Dauer der
Ausführung
genutzt werden.

Die Positionen und Anschlußwerte sind dem BE-Plan der
LV-Anlagen zu entnehmen.

Die Verbrauchskosten sind vom Auftragnehmer zu tragen
und
somit entsprechend einzukalkulieren.
Gem. den BVB des AG erfolgt für Baustrom und Bauwasser
jeweils
eine Umlage in Höhe von 0,3%, zzgl. 0,15% für die
Bereitstellung
der Sanitäranlage.

Die Umlage beträgt insgesamt 0,75% des brutto
Rechnungsbetrages.

2.1.10 Bodenverhältnisse, Hydrologische Verhältnisse
und
Schadstoffe

Verdacht auf besondere Schadstoffe im Baugrund besteht
nicht.
Tragfähiger Baugrund, sowie Grundwasser steht erst in
tieferen
Schichten an.

2.1.11 Umweltrechtliche Vorschriften, Beachtung der
Gefahrstoffverordnung (GefStoffV), Schutz vor
schädlichen
Umwelteinwirkungen

Vorhandene umweltschädliche Materialien und Bauteile,
die der
AN am Bau vorfindet und demontieren muss, sind
anzuzeigen und
zu separieren.

Die Entsorgung belasteter Stoffe erfolgt in allen
Fällen durch den
Abfallmanager des AG

Es sind die erforderlichen Vorkehrungen zum Schutz der
Nachbarschaft gegen jegliche Art von Belästigungen wie
Staub,
Gestank und Lärm zu treffen.

Lärmschutzmaßnahmen gelten als Nebenleistungen und
sind mit
in die Einheitspreise einzukalkulieren.
Sind die Arbeiten mit unvermeidlichen Belästigungen
über die im
o.g. Abschnitt geforderten Maßnahmen hinaus für die
Bauausführung nötig, so sind diese vor Ausführung der
Arbeiten der
Bauüberwachung zu melden und genehmigen zu lassen.
Dies gilt
insbesondere für Abbruch-, Erd- und Stemmarbeiten,
u.ä..

2.1.12  Besondere Vorgaben für die Entsorgung

Das BVH wird durch ein Abfallmanagement des AG
begleitet,
s.hierzu AVB, Pkt. 2.2.4

2.1.13  Höhenverhältnisse

Das Baugelände kann nicht als ebenerdig angesehen
werden. Die
südl. des Baugeländes gelegene Straße "Maulbeerallee"
liegt
deutlich tiefer als die Straße "An der Orangerie". Die
Maulbeeralle
steigt südl. und östl. des Baugeländes bis zum
Anschluß der
Straße "An der Orangerie" um bis ca. 5.00m an. Die
Höhenentwicklung gem. Eintrag im Lageplan und
Baustelleneinrichtungsplan ist zu beachten.

Die Arbeiten am SH auf der südl. Seite sind am Hang
auszuführen.

Bei allen Einmessarbeiten ist zu beachten, der absolute
Höhenbezug zu NHN an den Gebäuden Schweizer Haus (SH)
und Bestandsgebäude des Mühlenhauskomplex /(MHK) ist
unterschiedlich festgelegt:

Das Höhennivellement ist gemäß amtlichem Lageplan mit
der
Bezugshöhe festgelegt:
SH: +/- 0.00 = 46.05 ü.NHN
MHK: +/- 0.00 = 45.90 ü.NHN

Das fertige Gelände außerhalb des Gebäudes wird nach
Planung
der Außenanlagen hergestellt.

2.1.14  Schutz von Bäumen, Pflanzen etc.

Auf dem Baugelände und im Bereich der Zufahrten
befinden sich
Bäume, die im Zuge der übergeordneten
Baustelleneinrichtung
geschützt werden.

Aufgrund der besonderen Lage des Baugeländes im
Schloßpark
Sanssouci ist auf den Erhalt und Schutz des
Baumbestandes
besondere Rücksicht zu nehmen. Die Anforderungen nach
kommunaler Baumschutzsatzung sind unbedingt zu
beachten.

2.1.15 Im Baugelände vorhandene Anlagen, Hindernisse im
Boden

Im Baugelände vorhandene Alt-Anlagen sind nicht
vollständig
bekannt. Es ist aber grundsätzlich mit Hindernissen im
Boden zu
rechnen. Im Zuge der vorgezogenen Ingenieurbauarbeiten
wurden
neue Erdleitungen für Wasser, Abwasser- und
Elektroversorgung
außerhalb der Gebäude auf dem Baustellengelände
verlegt. Im
Boden der südlichen Baustellenfläche ist eine
Rigolenanlage
errichtet.

Daher ist bei Erdarbeiten grundsätzlich auf den
vorhandenen
Leitungsbestand zu achten.

Sollten bei evtl. erforderlichen Aushubarbeiten
Leitungen o.ä.
freigelegt werden, so liegt es im Aufgabenbereich des
Auftragnehmers den Auftraggeber, ggf. auch die
zuständigen
Behörden, zu informieren und eine Klärung
herbeizuführen.

2.1.16  Kampfmittelsondierung

Eine Kampfmittelsondierung ist nicht erforderlich. Es
liegt dem AG
eine Bescheinigung des Kampfmittelbeseitigungsdiensts
(KMBD)
des Landes Brandenburg vor, dass kein
Kampfmittelverdacht
vorliegt.

2.1.17 Baustellensicherheit / SiGeKo

Der Auftraggeber hat einen Sicherheits- und
Gesundheitskoordinator (SiGeKo) für die Baumaßnahme
eingesetzt. Die Vorgaben und die Anweisungen des
SiGeKo sind
bei der Bauausführung zwingend einzuhalten.

Mit Auftragserteilung verpflichtet sich der AN, seine
Mitarbeiter an
die Anforderungen an den Arbeitsschutzes in den
Sicherheitsplan
des SiGeKo einzuweisen, und die Einhaltung über die
Dauer seiner
Tätigkeit zu kontrollieren und nachzuhalten.

2.1.18 Allgemeiner Hinweis zu Baustellenordnung

Die Baustelle ist grundsätzlich immer in einem
aufgeräumten und
sauberen (besenreinen) Zustand zu halten.
Bauschutt ist arbeitstäglich in die bereitgestellten
Container des
AG zu verbringen, Verpackungsmaterial, sowie sonstige
Stoffe des
AN sind zum Abschluss eines Arbeitstages abzufahren.

Werden Arbeitsplätze nicht in aufgeräumtem und sauberen
Zustand nach Abschluss eines Arbeitstages verlassen,
werden
diese auf Veranlassung der Bauleitung hin durch Dritte
gesäubert.
Die entstehenden Kosten hierfür werden dem Verursacher
in
Anrechnung gebracht.

2.1.19 Art und Umfang von Schadstoffbelastungen

Für die Baumaßnahme wurde ein Schadstoffgutachten
erstellt.
Schadstoffbelastete Bauteile der Bestandskonstruktion
wurden
festgestellt. Diese werden im Zuge einer vorgezogenen
Abbruchmaßnahme, unter Begleitung eines Abfallmanagers
im
Vorfeld abgetragen, so dass bei der Ausführung der im
LV
beschriebenen Arbeiten keine schadstoffbelastete
Bauteile mehr
vorhanden sind.

2.1.20 Arbeiten anderer Gewerke

Mit zeitgleichen Bauarbeiten anderer Gewerke auf der
Baustelle
tätigen ist zu rechnen.

2.1.21 Werbung / Werbefreie Baustelle

Das Anbringen einer Firmenzeile am Bauschild des AG
ist nicht
vorgesehen.

Das Anbringen von Werbetafeln und / oder
Firmenschildern an
Bauzaun oder Gerüsten ist auf der ganzen Baustelle aus
Gründen
des Umgebungsschutzes grundsätzlich nicht gestattet.

Ausgenommen sind für Bauablauf und Baustellensicherheit
erforderliche Beschilderungen wie Verbots- Warn- und /
oder
Hinweisbeschilderungen, sowie kleinformatige
Firmenschilder zur
Kennzeichnung der firmeneigenen Container zur
Orientierung
ortsfremder Personen

*Hinweis*
2.2.  Allgemeine Angaben zur Ausführung

2.2.1  Bauteile, Arbeitsabschnitte

Aufgrund von Abhängigkeiten mit dem Bauablauf anderer
Gewerke
ist damit zu rechnen, dass die Arbeiten mit zeitlicher
Unterbrechung auszuführen sind.

Die Arbeitsabschnitte und Abläufe sind vom
Auftragnehmer, unter
Berücksichtigung der Terminziele, zu Arbeitsbeginn in
Ihrer
terminlichen Abfolge mit Einzelfristen darzustellen
und in
Abstimmung mit dem AG zu vereinbaren.

Der Auftragnehmer hat alle Maßnahmen für zur Sicherung
notwendiger Zwischenbauzustände, wie Abstützungen,
Provisorien
und Schutzmaßnahmen, durchzuführen und
einzukalkulieren.

Anspruch auf zusätzliche Vergütung besteht nicht,
sofern nicht in
gesonderten Positionen ausgeschrieben.

2.2.2 Besondere Erschwernisse während der Ausführung

Entfällt für dieses LV.

2.2.3  Besondere Anforderungen, Abfallmanagement und
Entsorgung

Das BV wird durch ein Abfallmanagement des AG
begleitet.

Abbruchmaterialien, anfallender Schutt, sowie sonstige
Materialien und Bauabfälle sind grundsätzlich nach
AVV-Schlüssel
zu separieren und sortenrein in bereitgestellte
Container des AG
abzuladen. Das Verfahren zur Entsorgung erfolgt durch
den
Abfallmanager.

Die Entsorgung von Abfallstoffen und Reststoffen,
insbesondere
Verpackungsmaterialien, die der AN durch seine
Leistung selbst
erzeugt, sind durch den AN auf eigene Kosten zu
beräumen und zu
entsorgen.

2.2.4  Anforderungen an die Baustelleneinrichtung,
Materialanlieferung, Materiallagerung,
Baustellensicherung

Die verfügbare Baustelleneinrichtungsfläche und die
übergeordnete Baustelleneinrichtung des AG ist dem
beiliegenden
Baustelleneinrichtungsplan zu entnehmen (s. Plananlage,
Baustelleinrichtungsplan).
Die Rahmenbedingungen der Baustelleneinrichtung des AG
gelten
übergeordnet und sind verbindliche Grundlage für die
Planung der
eigenen Baustellenorganisation des AN.

Verkehrs- und Bewegungsflächen, Anforderungen, sowie
der
Flächenbedarf anderer Gewerke sind grundsätzlich zu
berücksichtigen.

Die Baustelleneinrichtung des AN ist zwingend mit der
Bauleitung
/ Objektüberwachung des AG vor Einrichtung abzustimmen.
Danach erfolgt die Aufteilung und Zuweisung der
Flächen durch die
Objektüberwachung des AG.

Materialien sind nur in den Mengen anzuliefern, die
kurzfristig
eingebaut werden können. Größere Anlieferungen sind
mit der
Objektüberwachung abzustimmen. Das Lagern oder
Abstellen von
Material oder Hilfsmitteln wie auch
Baustellenfahrzeugen ist
außerhalb der definierten Baustelleneinrichtungsfläche
nicht
gestattet.

Falls Material auf der Baustelle gelagert wird,
geschieht dies auf
eigenes Risiko des AN. Eine Haftung des Auftraggebers
bei
Beschädigungen, Diebstahl etc. ist ausgeschlossen. Der
öffentliche Straßen- und Parkraum darf grundsätzlich
nicht zum
Abstellen von Baustellenfahrzeugen genutzt werden.

Sämtliche Baustelleneinrichtungen, die der AN zur
Durchführung
seiner Leistungen benötigt, sind vom AN zu erbringen,
die Kosten
hierfür sind mit den EP abgegolten, soweit keine
Einzelpositionen
im LV aufgeführt sind. Dies gilt ebenso für eigene
Container, die
der AN zur Ausführung der eigenen Leistung benötigt.
Diese sind in
die EPs einzurechnen und werden nicht gesondert
vergütet.

Dies gilt insbesondere auch für Hebewerkzeuge (Kran).
Für die
Kranaufstellung ist der Mehraufwand für die Verlegung
von
Zuleitungen aus der Haupt-UV komplett mit
einzukalkulieren.

Die Standorte der Baustromverteiler mit Anschlußwerten
sind dem
BE-Plan der LV-Anlagen zu entnehmen.

Zur Absicherung muss der Baustellenbereich ständig
geschlossen
gehalten werden, um das Betreten durch Unbefugte zu
verhindern.
Nach Beendigung der Arbeiten sind Baustellentüren und
Tore
durch den AN täglich abzuschließen.

2.2.5  Regelung und Sicherung des Verkehrs

Die Regelung des öffentlichen Verkehrs auf den Straßen
"An der
Orangerie" und "Maulbeerallee", sowie ggf.
erforderliche
Maßnahmen zur Verkehrssicherheit, z.B. für An- und
Abtransport
von Baugerät, Baukränen, Baumaterial, sind
grundsätzlich
Leistungen des AN und in der Einheitspreiskalkulation
zu
berücksichtigen.

Ggf. erforderliche Genehmigungen der
Straßenverkehrsbehörde
sind eigenverantwortlich durch den AN einzuholen.
Dafür anfallende Genehmigungsgebühren sind als
Nebenkosten
einzukalkulieren und werden vom AG nicht erstattet.

Die Hinweise der AVB, in Pkt. 2.1.4 sind zu beachten.

2.2.6  Hebegeräte, Kranlogistik und Gerüst

Seitens des AG werden für die nachfolgend
ausgeschriebenen
Leistungen Fassadengerüste gestellt.

Alle zur Durchführung, der in dieser
Leistungsbeschreibung
genannten Leistungen, notwendigen Innengerüste oder
Hebegeräte gehören zum Leistungsumfang des
Auftragnehmers,
und sind in der Einheitspreiskalkulation zu
berücksichtigen und
werden nicht zusätzlich vergütet.

Die Art und Ausführung der Innengerüste bzw.
Hebegeräte erfolgt
nach Wahl und geplantem Einsatzort in
Eigenverantwortung durch
den Auftragnehmer.

Für alle Arbeiten ist die Erschwernis durch
horizontale und
vertikale Transport- und Förderwege zu beachten.
Aufwendungen
für den Materialtransport sind in die Einheitspreise
der
LV-Positionen einzukalkulieren.

2.2.7  Vorhaltung von Gerüsten für andere Unternehmer

Grundsätzlich sind die Innengerüste des Auftragnehmers
auch für
Zwecke des Auftraggebers zur Nutzung frei. Die
Benutzung ist auf
jeden Fall mit dem Auftragnehmer abzustimmen.

2.2.8  Einrichtungen für Personal und Lagerung des AN

Es werden keine Mannschaftscontainer zum Zwecke des
Aufenthalts (für Pausenzeiten oder notwendige
Arbeitszeiten, etc.)
oder Materialcontainer vom AG gestellt. Diese müssen
grundsätzlich vom AN bereitgestellt werden.
Eine zusätzliche Vergütung erfolgt nicht.

2.2.9  Verwendung von Recycling-Stoffen, Anforderungen

Die Verwendung von Recyclingstoffen ist seitens der
SPSG, zur
Herstellung nicht sichtbarer Bauteile prinzipiell
erwünscht, steht
jedoch in Abhängigkeit zu den Anforderungen der
beauftragten
Leistung. Die Verwendung von Recycling-Stoffen ist
daher
grundsätzlich vom AG freizugeben.

Bei Verwendung von Recyclingstoffen, geht der AG davon
aus, dass
es zu keinen umweltbedenklichen Beeinträchtigungen
(unmittelbar oder auf Dauer) kommt. Im Zweifelsfall
hat der
Auftragnehmer den Beweis der Unbedenklichkeit zu
erbringen.

2.2.10  Hinweis zu Materialien, Anstriche,
Spachtelmassen etc.

Es sind grundsätzlich lösemittelfreie, emissionsarme
Materialien,
Anstriche, Spachtelmassen u.s.w zu wählen und
nachzuweisen. Es
werden grundsätzlich nur Klebstoffe mit den Prüfzeichen
"EC 1" der Gemeinschaft emissionskontrollierter
Verlegerwerkstoffe (GEV) oder
TÜVdotCOM/TFI (Zertifizierung nach TÜV)
verwendet.

Es werden ausschließlich Produkte eingesetzt, die das
AgBB
Zeichen (Aufschrift: "Emissionsgeprüft nach
DIBt-Grundsätzen)
und / oder das "Blauer Engel" - Zeichen tragen.

Die Verwendung von Bauschäumen ist mit Verweis auf den
Schutz
denkmalgeschützter Bauteile grundsätzlich nicht
gestattet!

2.2.11  Schutz angrenzender Bauteile
Sämtliche angrenzenden Bauteile (Putz, Holz, Metall,
etc.),
insbesondere schützenswerte Bauteile des zu erhaltenden
Baubestands, sind mit geeigneten Mitteln/Vorrichtungen
etc. zu
schützen, diese sind nach Arbeitsende wieder
rückstandlos zu
entfernen. Der Schutz ist eine Nebenleistung und wird
nicht extra
vergütet.

2.2.12 Beigestellte Stoffe durch den AG

Wenn vom Auftraggeber Baustoffe zur Verfügung gestellt
werden,
ist in den Leistungsbeschreibungen der damit verbundene
Aufwand beschrieben und näher geregelt.

2.2.13 Leistungen für andere Unternehmer

Sind Leistungen für andere Unternehmer zu erbringen,
wird dies in
der Leistungsbeschreibung geregelt.

2.2.14  Benutzung von Teilen der Leistung vor der
Abnahme

Teilleistungen, die vor Endabnahme einer Nutzung
überführt
werden sollen, oder zu überbauende Teilleistungen,
werden
gemeinsam mit dem Auftraggeber vor Schlußabnahme
kontrolliert
und protokolliert (gemäß § 4 Ziffer 10 VOB/B). Diese
Leistungskontrollen sind Bestandteil einer noch zu
erfolgenden
Abnahme der gesamten Bauleistungen und werden dieser
Abnahme beigefügt.

2.2.15  Übertragung der Wartung

Entfällt für dieses LV.

2.2.16  Terminvorgaben / Terminplan

Ein aktueller Rahmenterminplan wird mit Beginn der
Arbeiten
übergeben.

Innerhalb von 2 Kalenderwochen nach Auftragserteilung
hat der AN
Zwischentermine für Teilfertigstellungen eigener
Leistungen zu
erarbeiten.

2.2.17  Arbeiten anderer Gewerke

Mit zeitgleichen Bauarbeiten anderer auf der Baustelle
tätigen
Gewerken ist zu rechnen.

2.2.18  Einmessen des Bauwerkes

Erforderliche Einmessarbeiten, Abstecken der
Hauptachsen, das
Anlegen eines Meterrisses, sowie Kontrollmessungen
während der
Bauausführung, sind grundsätzlich Leistungen des AN.

Grundsätzlich hat der AN die Maßhaltigkeit der
Konstruktion seiner
Leistung vor Ort zu prüfen. Bei ggf. festgestellten
Maßabweichungen zur vorgegeben Planung besteht
Hinweispflicht für
den AN an den AG. Dies gilt insbesondere bei
Bauarbeiten Im
Bestand.

Die Verpflichtung des AN zur Maßhaltigkeit und
Eigenkontrolle bei
der Ausführung als Nebenleistung der eigenen
Bauleistungen gem.
VOB und DIN-Norm bleibt auch dann unberührt, wenn in
diesem
Leistungsverzeichnis Positionen für besondere
Messarbeiten
gebildet sind.

2.2.19  Ablauf der Arbeiten und Bautagebuch

Die einzelnen Abläufe und Termine werden in regelmäßig
stattfindenden Baustellenbesprechungen mit der
örtlichen
Objektüberwachung des AG koordiniert.

Die Teilnahme eines verantwortlichen Fachbauleiters des
Auftragnehmers an den regelmäßig stattfindenden
Baustellengesprächen ist sicherzustellen (1 x
wöchentlich). Der
Auftragnehmer hat ein Bautagebuch, zu führen und
wöchentlich
einzureichen.

Inhalt Bautagebuch:
Anzahl der vor Ort tätigen Mitarbeiter mit Name, Art
der
Tätigkeit, Qualifikation,
Wetter,
Leistungs- und Terminstand
größere Materiallieferungen,
Material- und Schuttentsorgung, etc.
sonstiges, besondere Ereignisse

Grundsätzlich sind alle für die Ausführung vorgesehenen
Materialien/Bauteile etc. rechtzeitig zu bemustern und
vom
Auftraggeber schriftlich zur Ausführung freigeben zu
lassen. Die
Bemusterungen haben nach den Vorgaben des
Auftraggebers zu
erfolgen und sind für den Auftraggeber kostenfrei,
solange nicht in
gesonderter Position ausgeschrieben. Terminverzüge
durch
verspätete Bemusterungen gehen zu Lasten des
Auftragnehmers.

2.2.20  Dokumentation

Für alle eingesetzten Baumaterialien und Bauprodukte
sind die
bauaufsichtlichen Zulassungen und Prüfzeugnisse sowie
die
technischen Systembeschreibungen, Datenblätter und
(sofern
vorhanden) Sicherheitsdatenblätter und Verwendungs -/
Einbauhinweise des Herstellers, nach Baufortschritt
frühzeitig vor
dem Einbau (als pdf) einzureichen.

Vor VOB Abnahme sind diese Dokumente gesammelt in
Papierform
und als pdf- Dateien an die Objektüberwachung des
Auftraggebers
bzw. den Auftraggeber zu übergeben. Alle
Papierunterlagen sind
vorzugsweise in A4 oder (wenn im Orginal größer) auf
A4 gefaltet
und sortiert in einem A4 Ordner geheftet einzureichen,
und digital
(auf USB-Stick), im Format pdf, auf Datenträger zu
übergeben.

Alle Unterlagen sind in deutscher Sprache oder
mindestens mit
einer Übersetzung in die deutsche Sprach zu verfassen.

Die zur Ausführung freigegebenen Werk- und
Montagepläne sind
(ggf. korrigiert) gesammelt in Papierform (auf A4
gefaltet) geordnet
im A4 Ordner und digital, im Format pdf, auf
Datenträger zu
übergeben. (Siehe LV Positionen im Titel Dokumentation)

2.2.21  Allgemeiner Hinweis zur Abrechnung

Soweit Ausführungspläne und Ausführung übereinstimmen,
wird
nach den Plänen abgerechnet. In allen anderen Fällen
sind
Aufmaßpläne des AN zu erstellen.

Vor Rechnungsstellung sind die erforderlichen Aufmaße
und
Mengennachweise rechtzeitig und in prüffähiger Form
zur Prüfung
vor Rechnungseingang einzureichen.

Teilrechnungen, Aufmaßpläne und Mengenermittlungen sind
grundsätzlich ab der ersten Teilrechnung bis zur
Schlussrechnung
kumulativ aufzustellen.

Die Abrechnungen bzw. örtliche Aufmaße sind
übersichtlich
aufzustellen. Sie sind dem Baufortschritt folgend
bereits
unmittelbar nach Ausführung der betreffenden Leistungen
anzufertigen.

Der AG behält sich vor, Teilrechnungen ohne
fortgeschriebenes
Aufmaß, als nicht prüffähig zurück zu weisen.

*Hinweis*
3.0 Plananlagen und weitere Unterlagen

1_Lagepläne
· Lfd. Plan-Nr -.100_Lageplan Architektur
. Lfd. Plan-Nr.-.100.1_Amtl. Lageplan
· Lfd. Plan-Nr -.101d_Baustelleneinrichtung

Ausführungsplanung Hochbau
2_Grundrisse, Schnitte, Ansichten 1:50:
· Lfd. Plan-Nr -.001_EG_1_50
· Lfd. Plan-Nr -.002_OG_1_50
· Lfd. Plan-Nr -.020_Längsschnitt_A_1_50
· Lfd. Plan-Nr -.022_Querschnitt_C_1_50
· Lfd. Plan-Nr -.030_Ans-S+O_1_50
· Lfd. Plan-Nr -.031_Ans-N+W_1_50

*Hinweis*
Schweizer Haus
KG 410  Abwasser-, Wasser-, Gasanlagen
KG 411  Abwasseranlagen
Das Schmutzwasser aller Sanitärgegenstände wird in
einer
zentralen, über Dach belüfteten Fallleitung gesammelt.
Ausgenommen ist ein Waschbecken, das über eine separate
Einzelanschlussleitung in die Grundleitung eingebunden
wird.
Der berechnete Gesamtschmutzwasservolumenstrom beträgt
2,1 l/s.

KG 412  Wasseranlagen
Die Trinkwasserversorgung erfolgt über das  Netz der
SPSG. Die
Hauseinführung erfolgt durch die Fundamentplatte in den
Putzmittelraum EG.005. Die Hausanschlussstrecke
besteht aus:
Hauptabsperreinrichtung
Wasserzähler
Durchgangsventil mit Rückflussverhinderer
automatischem Rückspülfilter mit Trichtersiphon
Absperrarmatur
Die Kaltwasserverteilung erfolgt in der Zwischendecke
über eine
Ringleitung mit Spülautomatik im letzten Verbraucher
zur
Sicherstellung der Hygieneanforderungen. Warmwasser
wird
ausschließlich in der Teeküche durch einen dezentralen
5-Liter-Untertischspeicher erzeugt.
Als Rohrmaterial ist Edelstahl vorgesehen.
Der berechnete Spitzenwasserbedarf beträgt 0,5 l/s.

Verbraucher:
WC EG: TWK  WC, Waschbecken
WC OG: TWK  WC, Waschbecken
Pausenraum OG: TWK, TWW  Spültisch, Geschirrspüler

KG 420  Wärmeversorgungsanlagen
KG 421  Wärmeerzeugung
Das Schweizer Haus ist ein Neubau und erfüllt die
Anforderungen
des Gebäudeenergiegesetzes (GEG, Stand 01.01.2023). Die
Wärme wird durch eine innen aufgestellte
Luft-Wasser-Wärmepumpe in Kombination mit einem
415-Liter-Pufferspeicher inkl. integrierte
Elektro-Zusatzheizung
bereitgestellt. Die Aufstellung erfolgt im Technikraum
EG.007 an
der Südfassade, an der auch die Luftansaugung und
-ausblasung
erfolgt.
Die Heizlastberechnung nach DIN/TS EN 12831 ergibt:
22,0 kW für das Gebäude
davon entfallen  8,5 kW für die RLT-Geräte
Die Berechnung berücksichtigt eine Normaußentemperatur
von
-12,6 °C (Potsdam) und einen Wärmebrückenzuschlag
gemäß GEG.

Rauminnentemperaturen:
Verkaufsfläche, Büro, Pausenraum: 20°C
Personal-WC: 21°C (ASR A3.5)
Lager, Abstellräume: 15°C
Verkehrsflächen: 18°C
Die Heizungsanlage ist auf eine Vorlauftemperatur von
45°C und
eine Rücklauftemperatur von 35°C ausgelegt.

Druckhaltung erfolgt über ein 80-l-MAG und ein
Sicherheitsventil
(2,5 bar). Das MAG ist nicht absperrbar und im Rücklauf
eingebunden. Die Nachspeisung erfolgt über einen
Systemtrenner
mit Wasserzähler und Absperrarmaturen.

KG 422  Wärmeverteilung
Die Wärmeverteilung erfolgt über Unterputzleitungen in
der
Zwischendecke des EG bis zum Lagerraum. Von dort wird
über eine
Steigleitung ins OG geführt und weiter horizontal
verteilt.
Entlüftungsventile befinden sich an den Heizkörpern,
Heizkreisverteilern und am Pufferspeicher.
Alle Rohrleitungen werden als gepresste Edelstahlrohre
(PN6)
ausgeführt und mit nicht-brennbarer Mineralfaserwolle
WLG035
isoliert zu 100% innerhalb und 200% außerhalb von
Gebäuden.

Rohrdurchführungen sind brandschutztechnisch durch die
Holz-Beton-Verbunddecke mit F30-Qualität zu führen,
z.B. mit
Rockwool Conlit 150 U.

KG 423  Raumheizflächen
Bis auf den Technikraum EG.007 werden alle Räume des
Schweizer
Hauses mit einer Fußbodenheizung ausgestattet. Der
Technikraum
erhält einen wasserführenden Heizkörper.
Heizkreisverteilung:

EG:
Heizkreisverteiler im Putzmittelraum EG.005
(Trockenbauwand)
Verkaufsraum EG.001: 6 Heizkreise
WC EG.006 und Lager EG.007: je 1 Heizkreis

OG:
2 Heizkreisverteiler:
Heizkreisverteiler 2 (Ostseite + Sozialtrakt):
Unterputz in O1.005
Heizkreisverteiler 3 (Westseite): Aufputz in
Verkaufsraum O1.001b
Verkaufsraum OG: 16 Heizkreise (inkl. Vorhaltung für
optionale
Büros, je 1 Heizkreis)
WC O1.006 und Teeküche/Flur O1.003: je 1 Heizkreis
Büro O1.004: 2 Heizkreise

Für eine mögliche spätere getrennte Abrechnung
zwischen EG und
OG werden Passstücke in die Verteilerkästen integriert.

*Hinweis*
Hinweis für den Leistungsumfang die bei der
Kalkulation der
folgenden Positionen berücksichtigt werden müssen
Anlieferung
Betriebsfertige Aufstellung
Alle Anschluss- und Klemmarbeiten
Alle Sicherungseinsätze
Nachziehen aller Verschraubungen nach Transport
Klein- und Montagematerial
Erstprüfung der Verteiler nach Aufstellung gem. DIN VDE
0100-600
Inbetriebnahme
eindeutige Beschriftung der Verteiler
Dokumentation der Prüfung
Einweisung und Dokumentation je Verteiler

### Gewerk 01 KG 410 Abwasser-, Wasser-, Gasanlagen

#### Titel 01.01 KG 411 Abwasseranlagen

**01.01.0010 PP-Rohr DN40**
Abwasserleitung aus PP-Rohr DIN EN 1451-1,
heißwasserbeständig (bis 95 Grad C) und schallgedämmt,
für
Schmutzwasser, DN/OD 40, Verbindung mit Steckmuffe,
einschl.
Dichtringen, Verlegung in Gebäuden, Form- und
Verbindungsstücke werden gesondert vergütet,
Rohrbefestigungen
werden gesondert vergütet,

Leitfabrikat: Geberit DB20 oder gleichwertig

Hersteller/Typ
'....................................................'

vom Bieter einzutragen,
Menge: 10,000 m

**01.01.0020 PP-Rohr DN50**
Abwasserleitung aus PP-Rohr DIN EN 1451-1,
heißwasserbeständig (bis 95 Grad C) und schallgedämmt,
für
Schmutzwasser, DN/OD 50, Verbindung mit Steckmuffe,
einschl.
Dichtringen, Verlegung in Gebäuden, Form- und
Verbindungsstücke werden gesondert vergütet,
Rohrbefestigungen
werden gesondert vergütet,
Menge: 10,000 m

**01.01.0030 PP-Rohr DN70**
Abwasserleitung aus PP-Rohr DIN EN 1451-1,
heißwasserbeständig (bis 95 Grad C) und schallgedämmt,
für
Schmutzwasser, DN/OD 70, Verbindung mit Steckmuffe,
einschl.
Dichtringen, Verlegung in Gebäuden, Form- und
Verbindungsstücke werden gesondert vergütet,
Rohrbefestigungen
werden gesondert vergütet,
Menge: 5,000 m

**01.01.0040 PP-Rohr DN100**
Abwasserleitung aus PP-Rohr DIN EN 1451-1,
heißwasserbeständig (bis 95 Grad C) und schallgedämmt,
für
Schmutzwasser, DN/OD 100, Verbindung mit Steckmuffe,
einschl.
Dichtringen, Verlegung in Gebäuden, Form- und
Verbindungsstücke werden gesondert vergütet,
Rohrbefestigungen
werden gesondert vergütet,
Menge: 30,000 m

**01.01.0050 PP-Rohr DN125**
Abwasserleitung aus PP-Rohr DIN EN 1451-1,
heißwasserbeständig (bis 95 Grad C) und schallgedämmt,
für
Schmutzwasser, DN/OD 125, Verbindung mit Steckmuffe,
einschl.
Dichtringen, Verlegung in Gebäuden, Form- und
Verbindungsstücke werden gesondert vergütet,
Rohrbefestigungen
werden gesondert vergütet,
Menge: 10,000 m

**01.01.0060 PP-Bogen DN40**
Bogen, für Abwasserleitung, aus PP-Rohr DIN EN 1451-1,
heißwasserbeständig (bis 95 Grad C) und schallgedämmt,
DN/OD 40.
Menge: 10,000 St

**01.01.0070 PP-Bogen DN50**
Bogen, für Abwasserleitung, aus PP-Rohr DIN EN 1451-1,
heißwasserbeständig (bis 95 Grad C) und schallgedämmt,
DN/OD 50.
Menge: 10,000 St

**01.01.0080 PP-Bogen DN70**
Bogen, für Abwasserleitung, aus PP-Rohr DIN EN 1451-1,
heißwasserbeständig (bis 95 Grad C) und schallgedämmt,
DN/OD 70.
Menge: 5,000 St

**01.01.0090 PP-Bogen DN100**
Bogen, für Abwasserleitung, aus PP-Rohr DIN EN 1451-1,
heißwasserbeständig (bis 95 Grad C) und schallgedämmt,
DN/OD 100.
Menge: 10,000 St

**01.01.0100 PP-Bogen DN125**
Bogen, für Abwasserleitung, aus PP-Rohr DIN EN 1451-1,
heißwasserbeständig (bis 95 Grad C) und schallgedämmt,
DN/OD 125.
Menge: 2,000 St

**01.01.0110 PP-Abzweig DN40 45°**
Abzweig, 45 Grad, für Abwasserleitung, aus PP-Rohr DIN
EN
1451-1, heißwasserbeständig (bis 95 Grad C) und
schallgedämmt,
DN/OD 40.
Menge: 4,000 St

**01.01.0120 PP-Abzweig DN40 87°**
Abzweig, 87 Grad, für Abwasserleitung, aus PP-Rohr DIN
EN
1451-1, heißwasserbeständig (bis 95 Grad C) und
schallgedämmt,
DN/OD 40.
Menge: 2,000 St

**01.01.0130 PP-Abzweig DN50 45°**
Abzweig, 45 Grad, für Abwasserleitung, aus PP-Rohr DIN
EN
1451-1, heißwasserbeständig (bis 95 Grad C) und
schallgedämmt,
DN/OD 50.
Menge: 4,000 St

**01.01.0140 PP-Abzweig DN50 87°**
Abzweig, 87 Grad, für Abwasserleitung, aus PP-Rohr DIN
EN
1451-1, heißwasserbeständig (bis 95 Grad C) und
schallgedämmt,
DN/OD 50.
Menge: 2,000 St

**01.01.0150 PP-Abzweig DN70 45°**
Abzweig, 45 Grad, für Abwasserleitung, aus PP-Rohr DIN
EN
1451-1, heißwasserbeständig (bis 95 Grad C) und
schallgedämmt,
DN/OD 70.
Menge: 1,000 St

**01.01.0160 PP-Abzweig DN70 87°**
Abzweig, 87 Grad, für Abwasserleitung, aus PP-Rohr DIN
EN
1451-1, heißwasserbeständig (bis 95 Grad C) und
schallgedämmt,
DN/OD 70.
Menge: 1,000 St

**01.01.0170 PP-Abzweig DN100 45°**
Abzweig, 45 Grad, für Abwasserleitung, aus PP-Rohr DIN
EN
1451-1, heißwasserbeständig (bis 95 Grad C) und
schallgedämmt,
DN/OD 100.
Menge: 5,000 St

**01.01.0180 PP-Abzweig DN100 87°**
Abzweig, 87 Grad, für Abwasserleitung, aus PP-Rohr DIN
EN
1451-1, heißwasserbeständig (bis 95 Grad C) und
schallgedämmt,
DN/OD 100.
Menge: 5,000 St

**01.01.0190 PP-Abzweig DN125 45°**
Abzweig, 45 Grad, für Abwasserleitung, aus PP-Rohr DIN
EN
1451-1, heißwasserbeständig (bis 95 Grad C) und
schallgedämmt,
DN/OD 125.
Menge: 2,000 St

**01.01.0200 PP-Abzweig DN125 87°**
Abzweig, 87 Grad, für Abwasserleitung, aus PP-Rohr DIN
EN
1451-1, heißwasserbeständig (bis 95 Grad C) und
schallgedämmt,
DN/OD 125.
Menge: 2,000 St

**01.01.0210 Reduzierstück Abwasserltg PP heißwasserbest. DN/OD40 DN50**
STLB-Bau 2025-04 044
Reduzierstück, für Abwasserleitung, aus PP-Rohr DIN EN
1451-1,
heißwasserbeständig (bis 95 Grad C), DN/OD 40, 2.
DN/OD 50.
Menge: 5,000 St

**01.01.0220 Reduzierstück Abwasserltg PP heißwasserbest. DN/OD50 DN50**
STLB-Bau 2025-04 044
Reduzierstück, für Abwasserleitung, aus PP-Rohr DIN EN
1451-1,
heißwasserbeständig (bis 95 Grad C), DN/OD 50, 2.
DN/OD 50.
Menge: 2,000 St

**01.01.0230 Reduzierstück Abwasserltg PP heißwasserbest. DN/OD100 DN75**
STLB-Bau 2025-04 044
Reduzierstück, für Abwasserleitung, aus PP-Rohr DIN EN
1451-1,
heißwasserbeständig (bis 95 Grad C), DN/OD 100, 2.
DN/OD 75.
Menge: 2,000 St

**01.01.0240 Reduzierstück Abwasserltg PP heißwasserbest. DN/OD100 DN75**
STLB-Bau 2025-04 044
Reduzierstück, für Abwasserleitung, aus PP-Rohr DIN EN
1451-1,
heißwasserbeständig (bis 95 Grad C), DN/OD 100, 2.
DN/OD 75.
Menge: 3,000 St

**01.01.0250 Reduzierstück Abwasserltg PP heißwasserbest. DN/OD100 DN75**
STLB-Bau 2025-04 044
Reduzierstück, für Abwasserleitung, aus PP-Rohr DIN EN
1451-1,
heißwasserbeständig (bis 95 Grad C), DN/OD 100, 2.
DN/OD 75.
Menge: 3,000 St

**01.01.0260 Reinigungsrohr Abwasserltg PP heißwasserbest. DN/OD110**
STLB-Bau 2025-04 044
Reinigungsrohr mit Verschlussdeckel, für
Abwasserleitung, aus
PP-Rohr DIN EN 1451-1, heißwasserbeständig (bis 95
Grad C),
DN/OD 110.
Menge: 2,000 St

**01.01.0270 Reinigungsrohr Abwasserltg PP heißwasserbest. DN/OD125**
STLB-Bau 2025-04 044
Reinigungsrohr mit Verschlussdeckel, für
Abwasserleitung, aus
PP-Rohr DIN EN 1451-1, heißwasserbeständig (bis 95
Grad C),
DN/OD 125.
Menge: 1,000 St

**01.01.0280 Reinigungsrohr Abwasserltg PP heißwasserbest. DN/OD125**
STLB-Bau 2025-04 044
Reinigungsrohr mit Verschlussdeckel, für
Abwasserleitung, aus
PP-Rohr DIN EN 1451-1, heißwasserbeständig (bis 95
Grad C),
DN/OD 125.
Menge: 1,000 St

**01.01.0290 Reinigungsrohr Abwasserltg PP heißwasserbest. DN/OD50**
STLB-Bau 2025-04 044
Reinigungsrohr mit Verschlussdeckel, für
Abwasserleitung, aus
PP-Rohr DIN EN 1451-1, heißwasserbeständig (bis 95
Grad C),
DN/OD 50.
Menge: 2,000 St

**01.01.0300 Anschluß Grundleitungen**
Anschluss herstellen, an vorhandene
Abwasser-Grundleitung
DN100 bis DN150 durch Muffenverbindung, mit
Abwasserleitung
schallgedämmt, einschl. Anschlussformstück und
Dichtungsmaterial.
Menge: 3,000 St

**01.01.0310 Rohrschelle DN40**
Rohraufhängung als Rohrschelle, aus verzinktem Stahl,
mit
Gummimetallfederelement, mit schalldämmenden Einlagen,
Anforderungen entsprechend DIN 4109, Länge Aufhängung
bis 0,5
m, Befestigung über Gewindestäbe einschl.
Bohrarbeiten, Rohr
aus Kunststoff, DN 40.
Menge: 10,000 St

**01.01.0320 Rohrschelle DN50**
Rohraufhängung als Rohrschelle, aus verzinktem Stahl,
mit
Gummimetallfederelement, mit schalldämmenden Einlagen,
Anforderungen entsprechend DIN 4109, Länge Aufhängung
bis 0,5
m, Befestigung über Gewindestäbe einschl.
Bohrarbeiten, Rohr
aus Kunststoff, DN 50.
Menge: 10,000 St

**01.01.0330 Rohrschelle DN70**
Rohraufhängung als Rohrschelle, aus verzinktem Stahl,
mit
Gummimetallfederelement, mit schalldämmenden Einlagen,
Anforderungen entsprechend DIN 4109, Länge Aufhängung
bis 0,5
m, Befestigung über Gewindestäbe einschl.
Bohrarbeiten, Rohr
aus Kunststoff, DN 70.
Menge: 3,000 St

**01.01.0340 Rohrschelle DN110**
Rohraufhängung als Rohrschelle, aus verzinktem Stahl,
mit
Gummimetallfederelement, mit schalldämmenden Einlagen,
Anforderungen entsprechend DIN 4109, Länge Aufhängung
bis 0,5
m, Befestigung über Gewindestäbe einschl.
Bohrarbeiten, Rohr
aus Kunststoff, DN 110.
Menge: 15,000 St

**01.01.0350 Rohrschelle DN125**
Rohraufhängung als Rohrschelle, aus verzinktem Stahl,
mit
Gummimetallfederelement, mit schalldämmenden Einlagen,
Anforderungen entsprechend DIN 4109, Länge Aufhängung
bis 0,5
m, Befestigung über Gewindestäbe einschl.
Bohrarbeiten, Rohr
aus Kunststoff, DN 125.
Menge: 5,000 St

**01.01.0360 Wärmedämmung Ummantelung Rohr DN75**
STLB-Bau 2025-04 047
Wärmedämmung einschl. Ummantelung DIN 4140 an haus- und
betriebstechnischen Anlagen, an Rohrleitung, DN 75, im
Gebäude,
Dämmung aus flexiblem Elastomerschaum DIN EN 14304,
Dämmschichtdicke 40 mm, Baustoffklasse DIN 4102-1 B1
(schwerentflammbar), Wärmeleitfähigkeit 0,036 W/(mK)
bei 40
Grad C Mitteltemperatur DIN EN 12667, Ummantelung aus
harter
Kunststofffolie, Arbeitshöhe des Montageortes bis 3,5
m über der
Standfläche des hierfür erforderlichen Gerüstes.
Menge: 5,000 m

**01.01.0370 Wärmedämmung Ummantelung Rohr DN100**
STLB-Bau 2025-04 047
Wärmedämmung einschl. Ummantelung DIN 4140 an haus- und
betriebstechnischen Anlagen, an Rohrleitung, DN 100, im
Gebäude, Dämmung aus flexiblem Elastomerschaum DIN EN
14304, Dämmschichtdicke 40 mm, Baustoffklasse DIN
4102-1 B1
(schwerentflammbar), Wärmeleitfähigkeit 0,036 W/(mK)
bei 40
Grad C Mitteltemperatur DIN EN 12667, Ummantelung aus
harter
Kunststofffolie, Arbeitshöhe des Montageortes bis 3,5
m über der
Standfläche des hierfür erforderlichen Gerüstes.
Menge: 30,000 m

**01.01.0380 Wärmedämmung Ummantelung Rohr DN125**
STLB-Bau 2025-04 047
Wärmedämmung einschl. Ummantelung DIN 4140 an haus- und
betriebstechnischen Anlagen, an Rohrleitung, DN 125, im
Gebäude, Dämmung aus flexiblem Elastomerschaum DIN EN
14304, Dämmschichtdicke 40 mm, Baustoffklasse DIN
4102-1 B1
(schwerentflammbar), Wärmeleitfähigkeit 0,036 W/(mK)
bei 40
Grad C Mitteltemperatur DIN EN 12667, Ummantelung aus
harter
Kunststofffolie, Arbeitshöhe des Montageortes bis 3,5
m über der
Standfläche des hierfür erforderlichen Gerüstes.
Menge: 10,000 m

**01.01.0390 Brandschutzabschottung Rohr PP bis R90 AD 50mm Gebäude**
Rohrschott bis R90 für PP-Rohr,
für Durchführungen von 0 bis 90° (Gewölbedecke,
Holzbalkendecke), zum Schutz vor Rauch- und
Feuerausbreitung,
einschl. Bezeichnungsschild

Hersteller/Typ
'....................................................'

vom Bieter einzutragen,
Menge: 1,000 St

**01.01.0400 Brandschutzabschottung Rohr PP bis R90 AD 110mm Gebäude**
Rohrschott bis R90 für PP-Rohr,
für Durchführungen von 0 bis 90° (Gewölbedecke,
Holzbalkendecke), zum Schutz vor Rauch- und
Feuerausbreitung,
einschl. Bezeichnungsschild
Menge: 1,000 St

**01.01.0410 Einmörteln von Brandschutzabschottung**
Einmörteln von Brandschutzabschottung, gemäß
Vorschrift des
Herstellers, bzw. bauaufsichtliche Zulassung in Mörtel
MG III,
gemäß DIN1053 einbringen.
Das Verschließen der Wand- und Deckendurchbrüche hat so
zu erfolgen, dass ein homogener Mörtel, ohne Blasen und
Fehlstellen, rauchgasdicht an die Bauelemente anliegend
entsteht. Die Mindesttiefe der Verfüllung beträgt 11,5
 cm, wenn
vom Hersteller nicht anders vorgeschrieben.

Bei schlechter Zugängigkeit ist der Mörtel mit Pumpen
und Verpresslanzen einzubringen. Der so eingebrachte
Mörtel ist
mechanisch zu verdichten.
Incl. Material und Werkzeug
Wand-/Deckenstärke bis 25 cm
Fugenbreite bis ca. 10 cm
Menge: 2,000 St

**01.01.0420 Trichtersiphon DN50**
Geruchverschluss, senkrechter Einlauf, waagerechter
Auslauf, mit
Trichter, aus Formstücken, einschl. Verbindungsmittel,
für
Abwasserleitung, aus PP-Rohr DIN EN 1451-1,
heißwasserbeständig, DN50.
Menge: 2,000 St

#### Titel 01.02 KG 412 Wasseranlagen

**01.02.0010 Rohr Stahl niro geschweißt TW AD 15mm WD 1mm**
Rohrleitung aus nichtrostenden Stahlrohren DVGW GW 541,
geschweißt, Werkstoff-Nr 1.4401, für Trinkwasser, mit
Eignungsnachweis DIN 1988-200, Außendurchmesser 15 mm,
Wanddicke 1 mm, Verbindung durch Pressen, mit
Verpresstkennzeichnung und Prüfsicherheit, einschl.
Dichtungsmittel und Herstellen der Verbindungen, Form-
und
Verbindungsstücke werden gesondert vergütet,
Rohrbefestigungen
werden gesondert vergütet, Verlegung in Gebäuden,
Montagehöhe
über Gelände/Fußboden bis 5,5 m.

geplantes Fabrikat: Geberit Mapress
oder gleichwertig

Hersteller/Typ
'....................................................'

vom Bieter einzutragen
Menge: 50,000 m

**01.02.0020 Rohr Stahl niro geschweißt TW AD 18mm WD 1mm**
Leistung wie vorstehend beschrieben, jedoch
Außendurchmesser 18 mm, Wanddicke 1 mm,  DN 15
Menge: 10,000 m

**01.02.0030 Rohr Stahl niro geschweißt TW AD 22mm WD 1,2mm**
Leistung wie vorstehend beschrieben, jedoch
Außendurchmesser
22 mm, Wanddicke 1,2 mm, DN 20
Menge: 30,000 m

**01.02.0040 Rohr Stahl niro geschweißt TW AD 28mm WD 1,2mm**
Leistung wie vorstehend beschrieben, jedoch
Außendurchmesser
28 mm, Wanddicke 1,2 mm, DN 25
Menge: 10,000 m

**01.02.0050 Rohr Stahl niro geschweißt TW AD 35mm WD 1,5mm**
Leistung wie vorstehend beschrieben, jedoch
Außendurchmesser
35  mm, Wanddicke 1,5 mm, DN 32
Menge: 2,000 m

*Hinweis*
Die Formteile sind passend zum vorbeschriebenen System
anzubieten.

**01.02.0060 Bogen Stahl niro AD 15mm**
Bogen, aus nichtrostendem Stahl, für Rohrleitung aus
nichtrostendem Stahl, Werkstoff-Nr 1.4401, als
Pressverbindung
mit DVGW-Registrierung, mit Verpresstkennzeichnung und
Prüfsicherheit, Außendurchmesser 15 mm, DN12
Menge: 30,000 St

**01.02.0070 Bogen Stahl niro AD 18mm**
Leistung wie vorstehend beschrieben, jedoch
Außendurchmesser 18 mm, DN 15
Menge: 5,000 St

**01.02.0080 Bogen Stahl niro AD 22mm**
Leistung wie vorstehend beschrieben, jedoch
Außendurchmesser 22 mm, DN 20
Menge: 20,000 St

**01.02.0090 Bogen Stahl niro AD 28mm**
Leistung wie vorstehend beschrieben, jedoch
Außendurchmesser 28 mm, DN 25
Menge: 5,000 St

**01.02.0100 Bogen Stahl niro AD 35mm**
Leistung wie vorstehend beschrieben, jedoch
Außendurchmesser 35 mm, DN 32
Menge: 1,000 St

**01.02.0110 T-Stück Stahl niro TW AD 15mm**
STLB-Bau 2025-04 042
T-Stück, aus nichtrostendem Stahl, für Rohrleitung aus
nichtrostendem Stahl, Werkstoff-Nr 1.4401, für
Trinkwasser DIN
1988-200, Außendurchmesser 15 mm.
Menge: 10,000 St

**01.02.0120 T-Stück Stahl niro TW AD 18mm**
STLB-Bau 2025-04 042
T-Stück, aus nichtrostendem Stahl, für Rohrleitung aus
nichtrostendem Stahl, Werkstoff-Nr 1.4401, für
Trinkwasser DIN
1988-200, Außendurchmesser 18 mm.
Menge: 3,000 St

**01.02.0130 T-Stück Stahl niro TW AD 22mm**
STLB-Bau 2025-04 042
T-Stück, aus nichtrostendem Stahl, für Rohrleitung aus
nichtrostendem Stahl, Werkstoff-Nr 1.4401, für
Trinkwasser DIN
1988-200, Außendurchmesser 22 mm.
Menge: 6,000 St

**01.02.0140 T-Stück Stahl niro TW AD 28mm**
STLB-Bau 2025-04 042
T-Stück, aus nichtrostendem Stahl, für Rohrleitung aus
nichtrostendem Stahl, Werkstoff-Nr 1.4401, für
Trinkwasser DIN
1988-200, Außendurchmesser 28 mm.
Menge: 2,000 St

**01.02.0150 T-Stück Stahl niro TW AD 35mm**
STLB-Bau 2025-04 042
T-Stück, aus nichtrostendem Stahl, für Rohrleitung aus
nichtrostendem Stahl, Werkstoff-Nr 1.4401, für
Trinkwasser DIN
1988-200, Außendurchmesser 35 mm.
Menge: 1,000 St

**01.02.0160 T-Stück reduziert Stahl niro TW AD 15mm x 12mm**
STLB-Bau 04/2025 042
T-Stück, reduziert, aus nichtrostendem Stahl, für
Rohrleitung aus
nichtrostendem Stahl, Werkstoff-Nr 1.4401, für
Trinkwasser DIN
1988-200, Außendurchmesser 15 mm, 2. Durchmesser 12 mm.
Menge: 5,000 St

**01.02.0170 T-Stück reduziert Stahl niro TW AD 22mm x 15mm**
STLB-Bau 2025-04 042
T-Stück, reduziert, aus nichtrostendem Stahl, für
Rohrleitung aus
nichtrostendem Stahl, Werkstoff-Nr 1.4401, für
Trinkwasser DIN
1988-200, Außendurchmesser 22 mm, 2. Durchmesser 15 mm.
Menge: 2,000 St

**01.02.0180 T-Stück reduziert Stahl niro TW AD 18mm x 15mm**
STLB-Bau 2025-04 042
T-Stück, reduziert, aus nichtrostendem Stahl, für
Rohrleitung aus
nichtrostendem Stahl, Werkstoff-Nr 1.4401, für
Trinkwasser DIN
1988-200, Außendurchmesser 18 mm, 2. Durchmesser 15 mm.
Menge: 2,000 St

**01.02.0190 T-Stück reduziert Stahl niro TW AD 18mm x 12mm**
STLB-Bau 2025-04 042
T-Stück, reduziert, aus nichtrostendem Stahl, für
Rohrleitung aus
nichtrostendem Stahl, Werkstoff-Nr 1.4401, für
Trinkwasser DIN
1988-200, Außendurchmesser 18 mm, 2. Durchmesser 12 mm.
Menge: 2,000 St

**01.02.0200 T-Stück reduziert Stahl niro TW AD 22mm x 15mm**
STLB-Bau 2025-04 042
T-Stück, reduziert, aus nichtrostendem Stahl, für
Rohrleitung aus
nichtrostendem Stahl, Werkstoff-Nr 1.4401, für
Trinkwasser DIN
1988-200, Außendurchmesser 22 mm, 2. Durchmesser 15 mm.
Menge: 5,000 St

**01.02.0210 T-Stück reduziert Stahl niro TW AD 22mm x 18mm**
STLB-Bau 2025-04 042
T-Stück, reduziert, aus nichtrostendem Stahl, für
Rohrleitung aus
nichtrostendem Stahl, Werkstoff-Nr 1.4401, für
Trinkwasser DIN
1988-200, Außendurchmesser 22 mm, 2. Durchmesser 18 mm.
Menge: 2,000 St

**01.02.0220 T-Stück reduziert Stahl niro TW AD 28mm x 18mm**
STLB-Bau 2025-04 042
T-Stück, reduziert, aus nichtrostendem Stahl, für
Rohrleitung aus
nichtrostendem Stahl, Werkstoff-Nr 1.4401, für
Trinkwasser DIN
1988-200, Außendurchmesser 28 mm, 2. Durchmesser 18 mm.
Menge: 2,000 St

**01.02.0230 T-Stück reduziert Stahl niro TW AD 28mm x 22mm**
STLB-Bau 2025-04 042
T-Stück, reduziert, aus nichtrostendem Stahl, für
Rohrleitung aus
nichtrostendem Stahl, Werkstoff-Nr 1.4401, für
Trinkwasser DIN
1988-200, Außendurchmesser 28 mm, 2. Durchmesser 22 mm.
Menge: 2,000 St

**01.02.0240 T-Stück reduziert Stahl niro TW AD 35mm x 28mm**
STLB-Bau 2025-04 042
T-Stück, reduziert, aus nichtrostendem Stahl, für
Rohrleitung aus
nichtrostendem Stahl, Werkstoff-Nr 1.4401, für
Trinkwasser DIN
1988-200, Außendurchmesser 35 mm, 2. Durchmesser 28 mm.
Menge: 2,000 St

**01.02.0250 Reduzierstück Stahl niro TW AD 18mm x 15mm**
STLB-Bau 2025-04 042
Reduzierstück, aus nichtrostendem Stahl, für
Rohrleitung aus
nichtrostendem Stahl, Werkstoff-Nr 1.4401, für
Trinkwasser DIN
1988-200, Außendurchmesser 18 mm, 2. Durchmesser 15 mm.
Menge: 10,000 St

**01.02.0260 Reduzierstück Stahl niro TW AD 22mm x 15mm**
STLB-Bau 2025-04 042
Reduzierstück, aus nichtrostendem Stahl, für
Rohrleitung aus
nichtrostendem Stahl, Werkstoff-Nr 1.4401, für
Trinkwasser DIN
1988-200, Außendurchmesser 22 mm, 2. Durchmesser 15 mm.
Menge: 5,000 St

**01.02.0270 Reduzierstück Stahl niro TW AD 22mm x 18mm**
STLB-Bau 2025-04 042
Reduzierstück, aus nichtrostendem Stahl, für
Rohrleitung aus
nichtrostendem Stahl, Werkstoff-Nr 1.4401, für
Trinkwasser DIN
1988-200, Außendurchmesser 22 mm, 2. Durchmesser 18 mm.
Menge: 2,000 St

**01.02.0280 Reduzierstück Stahl niro TW AD 28mm x 18mm**
STLB-Bau 2025-04 042
Reduzierstück, aus nichtrostendem Stahl, für
Rohrleitung aus
nichtrostendem Stahl, Werkstoff-Nr 1.4401, für
Trinkwasser DIN
1988-200, Außendurchmesser 28 mm, 2. Durchmesser 18 mm.
Menge: 5,000 St

**01.02.0290 Reduzierstück Stahl niro TW AD 28mm x 22mm**
STLB-Bau 2025-04 042
Reduzierstück, aus nichtrostendem Stahl, für
Rohrleitung aus
nichtrostendem Stahl, Werkstoff-Nr 1.4401, für
Trinkwasser DIN
1988-200, Außendurchmesser 28 mm, 2. Durchmesser 22 mm.
Menge: 2,000 St

**01.02.0300 Reduzierstück Stahl niro TW AD 35mm x 22mm**
STLB-Bau 2025-04 042
Reduzierstück, aus nichtrostendem Stahl, für
Rohrleitung aus
nichtrostendem Stahl, Werkstoff-Nr 1.4401, für
Trinkwasser DIN
1988-200, Außendurchmesser 35 mm, 2. Durchmesser 22 mm.
Menge: 2,000 St

**01.02.0310 Reduzierstück Stahl niro TW AD 35mm x 28mm**
STLB-Bau 2025-04 042
Reduzierstück, aus nichtrostendem Stahl, für
Rohrleitung aus
nichtrostendem Stahl, Werkstoff-Nr 1.4401, für
Trinkwasser DIN
1988-200, Außendurchmesser 35 mm, 2. Durchmesser 28 mm.
Menge: 2,000 St

**01.02.0320 Muffe Stahl niro AD 15mm**
Muffe, mit Einsteckende, aus nichtrostendem Stahl, für
Rohrleitung aus nichtrostendem Stahl, Werkstoff-Nr
1.4401, als
Pressverbindung mit DVGW-Registrierung, mit
Verpresstkennzeichnung und Prüfsicherheit,
Außendurchmesser 15 mm.
Menge: 10,000 St

**01.02.0330 Muffe Stahl niro AD 18mm**
Leistung wie vorstehend beschrieben, jedoch
Außendurchmesser
18mm, DN 15
Menge: 5,000 St

**01.02.0340 Muffe Stahl niro AD 22mm**
Leistung wie vorstehend beschrieben, jedoch
Außendurchmesser
22 mm, DN 20
Menge: 5,000 St

**01.02.0350 Muffe Stahl niro AD 28mm**
Leistung wie vorstehend beschrieben, jedoch
Außendurchmesser
28 mm, DN 25
Menge: 5,000 St

**01.02.0360 Muffe Stahl niro AD 35mm**
Leistung wie vorstehend beschrieben, jedoch
Außendurchmesser
35 mm, DN 32
Menge: 5,000 St

**01.02.0370 Verlängerung Rotguss G1/2 L 20mm**
STLB-Bau 2024-04 045
Verlängerung DIN 3523, aus Rotguss, verchromt, mit
Gewinde G
1/2, Länge 20 mm.
Menge: 4,000 St

**01.02.0380 Verlängerung Rotguss G1/2 L 30mm**
STLB-Bau 2024-04 045
Verlängerung DIN 3523, aus Rotguss, verchromt, mit
Gewinde G
1/2, Länge 30 mm.
Menge: 4,000 St

**01.02.0390 Rohrschelle Stahl + Gewindestange verz DN12**
Rohraufhängung als Rohrschelle und Gewindestange, aus
verzinktem Stahl, mit Gummimetallfederelement, mit
schalldämmenden Einlagen, Anforderungen entsprechend
DIN
4109, Länge Aufhängung bis 0,5 m, Befestigung über
Gewindestäbe an bauaufsichtlich zugelassenen Dübeln,
einschl.
Bohrarbeiten, Befestigungsuntergrund Beton, Rohr aus
nichtrostendem Stahl oder Metallverbundrohr, DN 12.
Menge: 25,000 St

**01.02.0400 Rohrschelle Stahl + Gewindestange verz DN15**
Leistung wie vorstehend beschrieben, jedoch
Rohrleitung DN 15.
Menge: 5,000 St

**01.02.0410 Rohrschelle Stahl + Gewindestange verz DN20**
Leistung wie vorstehend beschrieben, jedoch
Rohrleitung DN 20.
Menge: 15,000 St

**01.02.0420 Rohrschelle Stahl + Gewindestange verz DN25**
Leistung wie vorstehend beschrieben, jedoch
Rohrleitung DN 25.
Menge: 5,000 St

**01.02.0430 Rohrschelle Stahl + Gewindestange verz DN32**
Leistung wie vorstehend beschrieben, jedoch
Rohrleitung DN 32.
Menge: 2,000 St

*Hinweis*

**01.02.0440 Wärmedämmung Ummantelung Rohr DN12 Mineralwolle D 20mm**
Rohrleitungen für Trinkwasser sind gemäß DIN 1988-200
gegen
Tauwasserbildung und vor Erwärmung bei erhöhten
Umgebungstemperaturen zu schützen.
Rohrleitungen sind in Abhängigkeit von der Temperatur
und dem
Feuchtegehalt der Umgebungsluft so zu dämmen, dass eine
Tauwasserbildung vermieden wird.

Mindestdämmschichtdicken zur Wärmedämmung von
Rohrleitungen für Trinkwasser warm und kalt bei
Wärmeleitfähigkeit = 0,035W/(m*K):
Innendurchmesser bis 22 mm:  20 mm
Innendurchmesser 22 bis 35 mm:  30 mm

Wärmedämmung DIN 4140 an haus- und betriebstechnische
Anlagen, an Rohrleitung, DN 12, Rohrverbindung als
Pressverbindung, im Gebäude, Oberkante Dämmung über
Gelände/Fußboden bis 5,5 m, Dämmung aus Mineralwolle,
als
Rohrschale, Dämmschichtdicke 20 mm,
Brandverhaltensklasse
DIN EN 13501-1 A2 -s1, d0 (nichtbrennbar),
Wärmeleitfähigkeit
0,035 W/(mK) bei 40 Grad C Mitteltemperatur DIN EN
12667,
kaschiert mit Alufolie,  Nähte verkleben mit Klebeband.

Hersteller/Typ
'....................................................'

vom Bieter einzutragen
Menge: 50,000 m

**01.02.0450 Wärmedämmung Ummantelung Rohr DN15 Mineralwolle D 20mm**
Leistung wie vorstehend beschrieben, jedoch
Rohrleitung DN 15, Dämmschichtdicke 20 mm
Menge: 10,000 m

**01.02.0460 Wärmedämmung Ummantelung Rohr DN20 Mineralwolle D 20mm**
Leistung wie vorstehend beschrieben, jedoch
Rohrleitung DN 20, Dämmschichtdicke 20 mm
Menge: 30,000 m

**01.02.0470 Wärmedämmung Ummantelung Rohr DN25 Mineralwolle D 30mm**
Leistung wie vorstehend beschrieben, jedoch
Rohrleitung DN 25, Dämmschichtdicke 30 mm
Menge: 10,000 m

**01.02.0480 Wärmedämmung Ummantelung Rohr DN32 Mineralwolle D 30mm**
Leistung wie vorstehend beschrieben, jedoch
Rohrleitung DN 32, Dämmschichtdicke 30 mm
Menge: 2,000 m

**01.02.0530 Brandschutzabschottung Rohr Stahl niro bis R90 AD 15mm Gebäude**
Brandschutzabschottung von Rohrleitung aus
nichtrostendem
Stahl, mit allgemeinem bauaufsichtlichen
Prüfzeugnis/allgemeiner bauaufsichtlicher Zulassung,
Feuerwiderstandsklasse R 90 DIN 4102-11, Rohrleitung
mit vorh.
Wärmedämmung, Rohraußendurchmesser 15 mm, Dämmung aus
Mineralwolle,  Brandverhaltensklasse DIN EN 13501-1 A1
(nichtbrennbar), Verlegung im Gebäude, Oberkante
Abschottung
über Gelände/Fußboden über 3,5 bis 5 m, Bauteile aus
Beton,
Dicke 200 mm, runder Durchbruch ohne Hüllrohr, freien
Ringspalt
im Durchbruch brandschutzgerecht mit Mörtel in voller
Deckenstärke verfüllen.

Decke: Holz-Beton-Verbunddecke, F30

Hersteller/Typ
'....................................................'

vom Bieter einzutragen
Menge: 5,000 St

**01.02.0540 Brandschutzabschottung Rohr Stahl niro R90 AD 18mm Gebäude**
Leistung wie vorstehend beschrieben, jedoch Rohrleitung
AD 18mm
Menge: 5,000 St

**01.02.0550 Brandschutzabschottung Rohr Stahl niro R90 AD 22mm Gebäude**
Leistung wie vorstehend beschrieben, jedoch Rohrleitung
AD 22mm
Menge: 5,000 St

**01.02.0560 Brandschutzabschottung Rohr Stahl niro R90 AD 28mm Gebäude**
Leistung wie vorstehend beschrieben, jedoch Rohrleitung
AD 28mm
Menge: 5,000 St

**01.02.0570 Brandschutzabschottung Rohr Stahl niro R90 AD 35mm Gebäude**
Leistung wie vorstehend beschrieben, jedoch Rohrleitung
AD 35mm
Menge: 5,000 St

**01.02.0580 Einmörteln der Brandschutzabschottung**
Einmörteln Brandschutzabschottbung gemäß Vorschrift des
Herstellers, bzw. bauaufsichtliche Zulassung in Mörtel
MG III,
gemäß DIN 1053 einbringen. Das Verschließen der Wand-
und
Deckendurchbrüche hat so  zu erfolgen, dass ein
homogener
Mörtel, ohne Blasen und Fehlstellen, rauchgasdicht an
die
Bauelemente anliegend  entsteht. Die Mindesttiefe der
Verfüllung
beträgt 11,5 cm, wenn vom Hersteller nicht anders
vorgeschrieben.

Bei schlechter Zugängigkeit ist der Mörtel mit Pumpen
und
Verpresslanzen einzubringen. Der so eingebrachte
Mörtel ist
mechanisch zu verdichten.  incl. Material und Werkzeug
Wand-/Deckenstärke bis 25 cm

Fugenbreite bis ca. 10 cm
Menge: 25,000 St

*Hinweis*

**01.02.0590 Kugelhahn TW PN16 DN15**
Kugelhahn, für Trinkwasserleitung, DIN 1988-200,
Nenndruck
1,6 MPa (16 bar), Durchgangsform, mit Entleerung,
einschl.
Handgriff, DN 15 mit Dämmschale
Menge: 2,000 St

**01.02.0600 Kugelhahn TW PN16 DN20**
Kugelhahn, für Trinkwasserleitung, DIN 1988-200,
Nenndruck
1,6 MPa (16 bar), Durchgangsform, mit Entleerung,
einschl.
Handgriff, DN 20 mit Dämmschale
Menge: 2,000 St

**01.02.0610 Kugelhahn TW PN16 DN25**
Kugelhahn, für Trinkwasserleitung, DIN 1988-200,
Nenndruck
1,6 MPa (16 bar), Durchgangsform, mit Entleerung,
einschl.
Handgriff, DN 25 mit Dämmschale
Menge: 2,000 St

**01.02.0620 Kugelhahn TW PN16 DN32**
Kugelhahn, für Trinkwasserleitung, DIN 1988-200,
Nenndruck
1,6 MPa (16 bar), Durchgangsform, mit Entleerung,
einschl.
Handgriff, DN 32 mit Dämmschale
Menge: 1,000 St

**01.02.0630 Probenahmeventil DN10**
STLB-Bau 2024-04 042
Probenahmeventil, Gewindeanschluss, DN 10.
Menge: 2,000 St

**01.02.0640 Filter rückspülbar Qn 10m3/h Rotguss Rücksp. handbetätigt PN10 R/Rp2**
Filter, rückspülbar, Nenndurchfluss Qn 10 m3/h, für
Trinkwasserleitung DIN 1988-200, DIN EN 13443-1,
Filterfeinheit
80 bis 150 mym, mit lichtundurchlässiger Filtertasse,
Monatswartungsanzeige und differenzdruckgesteuerter
Anzeige
bei Verschmutzung, mit Anschlussverschraubung, Gehäuse
aus
Rotguss, mit integriertem Filter-Rückspülsystem und
Einrichtung
zur Abführung des Rückspülwassers DIN 1988, Rückspülung
handbetätigt, Nenndruck 1 MPa (10 bar), R/Rp 2.

Hersteller/Typ
'....................................................'

vom Bieter einzutragen
Menge: 1,000 St

**01.02.0650 Absperrventil Rückflussverhinderer Rotguss Schrägsitz Entleerungsan-**
Absperrventil mit Rückflussverhinderer, Öffnungsdruck
bis
10 mbar, für Trinkwasserleitung, mit Eignungsnachweis
DIN
1988-200, Gehäuse und Oberteil aus Rotguss,
Schrägsitzform,
mit Entleerungsanschluss und -stopfen, mit
wartungsfreier
Spindelabdichtung mit EPDM-Lippendichtung, mit
Schließfeder
aus nichtrostendem Stahl, mit EPDM-Sitzdichtung, mit
Handrad,
beiderseits Pressverschraubung, PN 10,
Außendurchmesser 54 mm mit Dämmschale
Menge: 1,000 St

**01.02.0660 Passstück für Volumetrischer Hauswasserzähler Q3 2,5m3/h DN25**
Passstück für Volumetrischer Hauswasserzähler,
konformitätsbewertet gemäß MessEV, Baulänge DIN EN ISO
4064-4, als Trockenläufer, für waagerechten Einbau,
Zifferblatt
oben, Dauerdurchfluss Q3 2,5 m3/h, mit
Flanschanschluss DIN EN
1092, DN 25.
Baulänge: 130 mm
Menge: 1,000 St

*Hinweis*

**01.02.0670 Eckventil DIN 3227 DN15 Betätigungsgriff G 1/2 kombiniertes Geräteansc**
Eckventil DIN 3227, DN 15, Geräuschverhalten DIN 4109
Gruppe I,
mit Prüfbericht, mit Betätigungsgriff, verchromt, mit
Abgangsgewindeanschluss G 1/2, als kombiniertes
Geräteanschlussventil, aus Messing, verchromt, mit
wartungsfreier
Spindelabdichtung, Edelstahlkegel und
EPDM-Sitzdichtung, mit
Rosette.
Leistungsgrenze: Eckventil
Menge: 1,000 St

**01.02.0680 Unterputz-Waschgeräte-Siphon**
Unterputz-Waschgeräte-Siphon, DN 40/50 nach DIN 19541
für den
Wandeinbau, mit kleinem strömungsgünstigen Gehäuse,
Reinigungsverschluss, Schraubstutzen,
Winkelschlauchtülle,
Material: Siphongehäuse Polyethylen, schweißbar
Leistungsgrenze: Siphon
Menge: 1,000 St

**01.02.0690 Anschluss beigestellte Küchenspüle**
Anschluss der bauseitigen Küchenspüle an die Medien
einschl. notwendigen Geruchsverschluss für Küchenspüle
Menge: 1,000 St

**01.02.0700 Elektro-Durchflusswassererwärmer 6,5kW hydr. gesteuert**
Elektro-Durchflusswassererwärmer, offen, hängende
Anordnung,
mit VDE- und Funkschutzzeichen, für Unterbeckenmontage,
Bemessungsbetriebsspannung 400 V AC, Leistung 6,5 kW,
hydraulisch gesteuert, nicht schaltbar, mit
Innenbehälter aus
Kupfer, Außenbekleidung aus Kunststoff, Farbton weiß,
mit
Rohrheizkörpersystem, mit Anschlussleitung und
Schutzkontaktstecker, Anschluss G 3/8.
Mit Schutzziel 1

Zur Übertisch- und Untertischmontage geeignet.

geplantes Fabrikat: Stiebel Eltron
oder gleichwertig

Hersteller/Typ
'....................................................'

vom Bieter einzutragen
Menge: 1,000 St

*Hinweis*

**01.02.0710 Installationselement WT**
Installationselement für Waschtisch für Einlochbatterie
1,00 m Bauhöhe für Vorwand- oder Ständerwandmontage
Stahlrahmen, pulverbeschichtet, selbsttragend für
Trockenverkleidung, komplett vormontiert fixierte
Objektanschlüsse für Einzel- oder Schienenmontage mit
Schnellverstellung u. Höhensicherung
Befestigungsmaterial TÜV-geprüft Waschtisch-Haltebolzen
M10, mit Keramikbefestigung Schraubenabstand variabel
HT-Ablaufbogen DN 50 Dichtung Durchmesser 32 mm
2 schallgedämmte Armaturenanschl. 1/2"
einschließlich Montagezubehör, Montagewinkel und
Befestigungsmaterial
incl. Übergang auf das angebotene Rohrsystem
komplett einschließlich Zubehör

Leitfabrikat: Geberit Renova Plan oder gleichwertig

Hersteller/Typ
'....................................................'

vom Bieter einzutragen
Menge: 2,000 St

**01.02.0720 Handwaschbecken Sanitärporzellan B 550mm Ausladung 450mm**
Handwaschbecken, Beckenaußenform rechteckig,
Beckeninnenform rechteckig, aus Sanitärporzellan,
Farbton weiß,
glasiert, mit Armaturenbank, mit Loch für
Einlocharmatur, ohne
Überlauf, für Ablaufventil, Breite 550 mm, Ausladung
450 mm,
Befestigung an Installationselement, mit Schallschutz
VDI 4100
und mit Schutzbeschichtung.

Leitfabrikat: Geberit Renova Plan oder gleichwertig

Hersteller/Typ
'....................................................'

vom Bieter einzutragen
Menge: 2,000 St

**01.02.0730 Schutzrohr PE-HD AD 32mm WD 1,8mm Erdoberfläche-Rohrscheitel D 0,6-0,8**
Schutzrohr aus PE-HD DIN 8075, Maße DIN 16874,
Nenn-Außendurchmesser 32 mm, Mindest-Wanddicke 1,8 mm,
einschl. Lieferung und Befestigung, Anbringung an Wand
bis unter
Decke, inkl. Befestigungsmaterialen (z.B. Klipse).
Menge: 2,000 m

**01.02.0740 Eckventil DN15 Betätigungsgriff G 3/8 Absperr- Anschlussventil Schubro**
Eckventil, DN 15, Geräuschverhalten DIN 4109 Gruppe I,
mit
Prüfbericht, mit Betätigungsgriff, verchromt, mit
Gewindeanschluss G 3/8, als Absperr- und
Anschlussventil, mit
Schubrosette.
Menge: 2,000 St

**01.02.0750 Eckventil Probenahmeauslauf DN15 Schraubendreher/Steckschlüssel G 1/2**
Eckventil für Probenahmeauslauf, zur Bestimmung
mikrobiologischer und chemischer Parameter nach
TrinkwVO, DN
15, Geräuschverhalten DIN 4109 Gruppe I, mit
Prüfbericht, mit
Betätigung durch Schraubendreher oder Steckschlüssel,
mit
Gewindeanschluss G 1/2, als Absperr- und
Anschlussventil, mit
Rosette, einschl. abnehmbarem Probeentnahmerohr und
Sicherungskappe.
Anschluss an letzten Verbraucher am jeweiligen Strang.
Menge: 2,000 St

**01.02.0760 Geruchverschluss Prüfzeichen Waschbecken 1 1/4xDN40 Messing Röhrengeru**
Geruchverschluss DIN 19541 mit Prüfzeichen, für
Waschbecken, 1
1/4 x DN 40, aus Messing, verchromt, als
Röhrengeruchverschluss, für Wandanschluss, verstellbar
Menge: 2,000 St

**01.02.0770 Ablaufventil Waschbecken Stahl niro Messing Schaftsiebventil**
Ablaufventil für Waschbecken, Oberteil gelocht aus
nichtrostendem Stahl, Unterteil aus Messing, als
Schaftsiebventil,
1 1/4", ohne Überlauf.
Menge: 2,000 St

**01.02.0780 Händetrockner**
Bedienung: automatisch durch Infrarot-Sensor
Laufzeit: bis ca. 2 Sekunden nach Wegnehmen der Hände,
bis
maximal 60 Sekunden nach Einschalten
Händetrocknungsdauer: ca. 10 bis 15 Sekunden
Sensorreichweite: 100 mm bis 230 mm nach Luftauslass
(einstellbar), Standard 170 mm ± 20 mm
Gehäusematerial: 1,2 mm Edelstahl
Grundplatte: Stahl verzinkt
Luftgeschwindigkeit: 270 - 360 km/h
Lufttemperatur: 55 °C (100 mm nach Luftauslass, bei 25
°C
Raumtemperatur)

Leistung Motor: 450 bis 700 Watt (einstellbar)
Leistung Heizelement: 150 bis 900 Watt (einstellbar)
Gesamtleistung: 600 bis 1.600 Watt (einstellbar)
Stromstärke: 3,4 bis 6,7 Ampère (einstellungsabhängig)
Spannung: 220 bis 240 Volt
Frequenz: 50 bis 60 Hertz
Betriebsgeräusch: 73,7 +/- 3 Dezibel @ 1 m
Motorumdrehungen: 12.000 bis 18.000 Umdrehungen pro
Minute
(einstellbar)
Motortyp: Universalmotor
Motorsicherung: Thermosicherung 95 °C
Heizelementsicherung: Thermosicherung 85 °C
Schutzklasse I, Schutzart IP 23

Diebstahlsicherung durch Spezialgehäuseschrauben
Stromanschluss verdeckt an Unterputzdose
Vier-Punkt-Befestigung
für Aufputzmontage
Prüfzeichen: CE, GS, EMV, LVD, RoHS, UL

H x B x T: 289 x 203 x 178 mm
Montagehöhe: 1.200 mm (Unterkante bis Boden)
Material/Farbe Edelstahl
Bedienung Sensor

Planungsfabrikat: airwolf Serie M
oder gleichwertig

Hersteller/Typ
'....................................................'

vom Bieter einzutragen
Menge: 2,000 St

**01.02.0790 Seifenspender 500 ml Flüssigseife**
Seifen- und Desinfektionsmittelspender für ca. 500 ml
Flüssigseife
oder Desinfektionsmittel,  nachfüllbar, abschließbar,
Edelstahl,
Innenbehälter mit Pumpe austauschbar, Befüllungr durch
Entnahme des Nachfüllbehälters für Befüllung außerhalb
des
Spenders, Druckknopfbedienung, mit Einheitsschloss und
Füllstandsanzeige,/ inklusive Befestigungsmaterial und
Schlüssel,
für Aufputzmontage

Abmessungen
H x B x T ca. 205 x 102 x 124 mm
einschl. Erstbefüllung mit Flüssigseife 4 x
einschl. Erstbefüllung mit Desinfektionsmittel 1x

Planungsfabrikat: CWS Stainless Steel Foam Slim
oder gleichwertig

Hersteller/Typ
'....................................................'

vom Bieter einzutragen
Menge: 2,000 St

*Hinweis*

**01.02.0800 Installationselement für Wand-WC, Betätig. v. vorn**
Installationselement für Wand-WC, Betätig. v. vorn
Installationselement für Wand-WC, Spülkasten, 6 - 7,5
l,
Betätigung von vorn, ca. 1,13 m Bauhöhe, für Vorwand-
oder
Ständerwandmontage

Stahlrahmen, pulverbeschichtet,
selbsttragend für Trockenverkleidung, komplett
vormontierte und fixierte Objektanschlüsse, für
Einzel- oder
Schienenmontage mit Schnellverstellung, Höhensicherung
und Befestigungsmaterial TÜV-geprüft 2 WC-Haltebolzen,
Keramikbefestigung Schraubenabstand 180/230 mm
PE-Ablaufbogen DN 90 tiefenverstellbar Reduzierstück
DN 90/100 Zu- und Ablaufgarnitur,

UP-Spülkasten, 6 - 7,5l, pneumatisches Ablaufventil
mit drei
Funktionen:
2 Mengen oder Start & Stopp oder nicht
unterbrechbarer Wasseranschluss von links/rechts/hinten
oder oben, Armaturengruppe I, DIN geprüft,
schwitzwasserisoliert,

kürzbarer Revisionsschacht mit Rohbauschutz, vertikal
oder horizontal einsetzbar Wasseranschluss DN 15 mit
integriertem Eckventil und werkzeugloser Schlauchverschraubung einschließlich Montagezubehör,
Montagewinkel
und Befestigungsmaterial incl. Übergänge auf das
angebotene
Rohrsystem
komplett einschließlich Zubehör

Leitfabrikat: Geberit Renova plan oder gleichwertig

Hersteller/Typ
'....................................................'

vom Bieter einzutragen
Menge: 2,000 St

**01.02.0810 Tiefspül-WC Sanitärporzellan glasiert hängend Ausladung 500-600mm**
Tiefspül-WC, Spülrandlos und mit Schutzbeschichtung,
aus
Sanitärporzellan, glasiert, Farbton weiß, wandhängend,
Spülmenge ca. 6 l, Ausladung über 500 bis 600 mm,
Breite über
350 bis 400 mm, äußere Form rechteckig, Abgang
waagerecht,
Befestigung an Installationselement, mit Schallschutz
DIN 4109

Leitfabrikat: Geberit Renova plan oder gleichwertig

Hersteller/Typ
'....................................................'

vom Bieter einzutragen
Menge: 2,000 St

**01.02.0820 Abdeckpl. Einbauspülkasten 2-Mengen-Spülung mattchrom**
Abdeckplatte für Einbauspülkasten, mit
2-Mengen-Spülung aus
Metall, mit Betätigungselement, aus Metall, mattchrom,
für
Betätigung von vorn.

Leitfabrikat: Grohe Skate Cosmopolitian oder
gleichwertig

Hersteller/Typ
'....................................................'

vom Bieter einzutragen
Menge: 2,000 St

**01.02.0830 Spüleinr. elektron. DN15 in WC-Spülung integriert,**
Elektronische Spüleinrichtung zur Verhinderung von
Trinkwasserstagnation in Rohrleitungen, DN 15, mit
Magnet-Selbstschlussventil und Vorabsperrung als
Durchgangsventil, Ventil in Ruhestellung geschlossen,
Auslösung
programmierbar, Bemessungsbetriebsspannung 230 V AC in
WC-Spülung integriert.
Menge: 2,000 St

**01.02.0840 WC-Sitz mit Deckel Kunststoff, mit durchgehender Edelstahlwelle**
WC-Sitz mit  Deckel, aus Kunststoff, mit durchgehender
Edelstahlwelle, Farbton weiß, mit
Befestigungselementen  aus
nichtrostendem Stahl, Werkstoff-Nr 1.4301. passend zum
WC mit
Absenkautomatik

Hersteller/Typ
'....................................................'

vom Bieter einzutragen
Menge: 2,000 St

*Hinweis*

**01.02.0850 Installationselement Ausgussbecken**
Installationselement für Ausguss für Wandbatterie,
1,30 m
Bauhöhe für Vorwand- oder Ständerwandmontage
Stahlrahmen,
pulverbeschichtet, selbsttragend für
Trockenverkleidung, komplett
vormontiert fixierte Objektanschlüsse für Einzel- oder
Schienenmontage mit Schnellverstellung und
Höhensicherung
Befestigungsmaterial, TÜV-geprüft wasserfeste
Schichtholzplatte
HT-Ablaufbogen DN 50, schallgedämmte
Armaturenanschlüsse DN
15, einschließlich Montagezubehör, Montagewinkel und
Befestigungsmaterial

Hersteller/Typ
'....................................................'

vom Bieter einzutragen
Menge: 1,000 St

**01.02.0860 Ausgussbecken aus Keramik, wandhängend B ca. 400mm, T ca. 300 mm**
Ausgussbecken, aus Keramik, wandhängend, mit Rückwand,
mit
Klapprost aus Leichtmetall, Befestigung an
Installationselement,
Breite über 400 bis 450 mm, Ausladung über 250 bis 300
mm, mit
Schallschutz DIN 4109

Hersteller/Typ
'....................................................'

vom Bieter einzutragen
Menge: 1,000 St

**01.02.0870 Einhebel-Wandmischbatterie**
Einhebel-Wandmischbatterie und verlängertem Bedienhebel
(geeignet für DLE), bestehend aus:
modularer Monoblock ohne Unterbau, robustes
Messinggehäuse
verchromt, Warm- und Kaltwasseranschluss mit flexiblen
Druckschläuchen, Rückschlagventile und Schmutzsiebe
eingebaut, vandalensichere Abdeckung,

Farbe:  chrom
Betriebsdruck:  0, 3 - 10 bar
Ausladung:  ca. 200 mm
Durchflussmenge:  ca. 12 l/Min. 3 bar
max. Wassertemp.:  80°C
Strahlregler:  Spar-Strahlregler, Kaskade,
  selbstreinigend
Druckschläuche:  35 cm
Eckventilanschluss:  G 3/8´´
Schmutzsiebe:  0,5 mm Maschenweite
Normen:  DIN EN 200; Geräuscheklasse I;  CE

Produkt der Planung: Hans Grohe Rebris S

Hersteller/Typ
'....................................................'

vom Bieter einzutragen
Menge: 1,000 St

**01.02.0880 Ablaufgarnitur Ausguss Kunststoff Ablauf-Durchm. 65mm**
Ablaufgarnitur für Ausguss, aus Kunststoff, für
Ablaufloch-Durchmesser 65 mm ohne Geruchverschluss,
Abgang
senkrecht DN 40/50, mit Siebschaft ohne Überlauf, aus
Messing,
verchromt.
Menge: 1,000 St

**01.02.0890 Geruchverschluss Prüfzeichen Ausgussbecken 1 1/4xDN40 Kunststoff heißw**
Geruchverschluss DIN 19541 mit Prüfzeichen, für
Ausgussbecken,
1 1/4 x DN 40, aus Kunststoff, heißwasserbeständig,
Farbton weiß,
als Röhrengeruchverschluss, für Wandanschluss,
verstellbar, mit
Wandhalterung.
Menge: 1,000 St

**01.02.0900 Elektro-Durchflusswassererwärmer 6,5kW hydr. gesteuert**
Elektro-Durchflusswassererwärmer, offen, hängende
Anordnung,
mit VDE- und Funkschutzzeichen, für Unterbeckenmontage,
Bemessungsbetriebsspannung 400 V DAC, Leistung 6,5 kW,
hydraulisch gesteuert, nicht schaltbar, mit
Innenbehälter aus
Kupfer, Außenbekleidung aus Kunststoff, Farbton weiß,
mit
Rohrheizkörpersystem, mit Anschlussleitung und
Schutzkontaktstecker, Anschluss G 3/8.
Mit Schutzziel 1

Zur Übertisch- und Untertischmontage geeignet.

geplanter Hersteller: Stiebel Eltron
oder gleichwertig

Hersteller/Typ
'....................................................'

vom Bieter einzutragen
Menge: 1,000 St

*Hinweis*

**01.02.0910 Bodenablauf DN100**
Bodenablauf DN100 aus PP nach DIN EN 1253 mit
Edelstahlrost
aus V2A, ca. 140 x 140 mm, Rahmenmaß: ca. 150 x 150 mm
Rohranschluss DN100, umlaufende Dichtung
Radondichte Ausführung
Auslauf senkrecht, Auslaufleistung 1,7 l/s
Höhenverstellbar: ca. 15 - 70 mm
inkl. Lippendichtung, Bauzeitschutzdeckel und
Schlammfangkorb.
Mit Geruchsverschluss (herausnehmbar)
Sperrwasserhöhe 50 mm
Mit Schlitzrost ca. 140 x 140 mm aus Edelstahlrost aus
V2A
Belastungsklasse K 3 (300 kg)
inkl. Folienflansch
inkl  Zwischenstück DN 100 aus Kunststoff,
höhenverstellbar und
mit Aufsatzstück

Aufbau nach Verlegeanleitung des Herstellers in
Bodenplatte aus
Beton.

Einbauort:  Technikraum Heizung

Fabrikat der Planung: ACO Bodenablauf oder
gleichwertig.

Hersteller/Typ
'....................................................'

vom Bieter einzutragen
Menge: 1,000 St

**01.02.0920 Wandauslaufventil DN15**
Wandauslaufventil DIN EN 200 DN 15, Armaturenkörper aus
Metall, verchromt, Geräuschverhalten DIN 4109-1 Gruppe
I, mit
Prüfbericht, Durchflussklasse A (max. 0,25 l/s), mit
festem
Auslauf, mit Strahlregler ohne Luftansaugung DIN EN
246,
Ausladung bis 80 mm, Oberteil mit Spindel,
Auslöseelement aus
Metall, verchromt, Ausführung in Standardfarbton,
Anschlussgewinde G 1/2.

Hersteller/Typ
'....................................................'

vom Bieter einzutragen
Menge: 1,000 St

**01.02.0930 Spüleinrichtung, elektron. DN15 Magnetventil Auslös. programmierbar**
Elektronische Spüleinrichtung zur Verhinderung von
Trinkwasserstagnation in Rohrleitungen, DN 15, mit
Magnetventil,
als Durchgangsventil, Ventil in Ruhestellung
geschlossen, für
Trinkwasser, warm (PWH) und kalt (PWC), Auslösung
programmierbar, mit Wandabdeckplatte aus nichtrostendem
Stahl, Werkstoff-Nr 1.4301, Bemessungsbetriebsspannung
230 V AC.
Menge: 2,000 St

**01.02.0940 Sicherungseinr. TW BA Rotguss PN10 DN15 Gewindeanschl.**
Sicherungseinrichtung für Trinkwasser DIN EN 1717, als
Rohrtrenner mit kontrollierbarer Mitteldruckzone,
Gruppe/Typ BA,
DIN EN 12729, Gehäuse, Oberteil und wasserberührende
Teile der
Innengarnitur aus Rotguss, mit integriertem
eingangsseitigem
Schmutzfänger, differenzdruckgesteuerter
Sicherungspatrone und
Ablaufanschluss, zur Absicherung von Anlagen bis
Flüssigkeitskategorie 4, Nenndruck 1 MPa (10 bar), DN
15,
Gewindeanschluss. Einschließlich aller notwendigen
Übergangs-
und Verbindungsstücke.
Menge: 1,000 St

**01.02.0950 Wasseranalyse Wasserqualität Probenahme**
Wasseranalyse erstellen, zur Bestimmung des
Wasserqualität
nach Trinkwasserverordnung, durch akkreditiertes
Prüflabor:

E.coli_TrinkwV2001
Coliforme_TrinkwV2001
Koloniezahl bei 22 °C
Koloniezahl bei 36 °C
Enterokokken
Pseudomonas aer. (quant.)

einschl. Probenahme und -behälter.
Anzahl der Entnahmestellen: ca. 2 Stück
Menge: 1,000 psch

**01.02.0960 Spülen Leitungsanlage Kaltwasser**
Spülen der Leitungsanlage DIN EN 806-4 DN 12-50, mit
Spülgerät,
Rohrleitung aus Rohr aus nichtrostendem Stahl und PEx,
für
Kaltwasser, Installation der Spüleinrichtungen
einschl. Anschluss
und Sicherung von Abwasserschläuchen, sowie
Wiederverschließen nach dem Spülvorgang, einschl. der
Spülung
Bestandsanlage, Gesamtlänge Verteilleitungssystem über
700 bis
800 m.
Menge: 102,000 m

**01.02.0970 Druck- Dichtheitsprüfung Rohr TW**
Druck- und Dichtheitsprüfung von Rohrleitungen, aus
Edelstahl-
oder PeX-Rohr, Einzelstrang Betriebsmedium Trinkwasser,
Außendurchmesser bis 63 mm, max. Rohrleitungslänge in
Teilen
bis 40 m, im Gebäude, Ausführung gemäß DIN EN 806-4,
ZVSHK-Merkblatt T82/1 - Dichtheitsprüfungen von
Trinkwasser-Installationen mit Druckluft, Inertgas
oder Wasser,
Prüfmedium Luft/Gas, einschl. aller erforderlicher
Anlagen,
Abdichtungen, Verankerungen, Rohrverschlüsse.
Menge: 102,000 m

**01.02.0980 Druck- Dichtheitsprüfung Rohr TW in Teilabschnitten**
Wie vor beschrieben, jedoch in Teilabschnitten.
Menge: 5,000 St

**01.02.0990 Druck- und Dichtheitsprüfung von Abwasser- und Regenwasserfallleitunge**
Druck- und Dichtheitsprüfung von Abwasser- und
Regenwasserfallleitungen im Gebäude in Anlehnung an
DIN EN 1610

Prüfvariante "W" (Wasser) - Prüfung der Leitung bei
einem Druck
von 10 bis max. 50 kPa (0,1 bis 0,5 bar) für die Dauer
von 30
Minuten
Vollfüllung der Leitung mit Wasser bis zur Oberkante
(der letzten
Zapfstelle) durch Einsetzen von Dichtkissen/
Absperrblase
Nachweis der durchgeführten Dichtheitsprüfung durch
Protokoll
mit Angabe Prüfort, Datum, Uhrzeit, Strangnummer,
Druck,
Prüfmedium, Ergebnis der Prüfung
Menge: 65,000 m

**01.02.1000 Abdichtungshülsen 1/2"**
Abdichtungshülse passend für 1/2" Baustopfen, neue
Ausführung
ohne Manschette nach DIN 18534-1, Abdichtungen von
Innenräumen stabile 2-Komponenten-Lösung (hart/weich)
passend für fast alle handelsüblichen Baustopfen und
Wandscheiben 1/2"geeignet im Trockenbau sowie bei der
Unterputzmontage bis zu 60 mm denn die Membrane im
Innendurchmesser dichtet gegen die Rohrleitung bzw.
Hahnverlängerung,keine Zerstörung der Abdichtung durch
das
Entfernen der Baustopfen nach dem Verfliesen und
Entfernen des
Baustopfens kann vor dem Anbringen der Armatur der
wandgleich
abgelängt werden.Dazu sind Hilfsripppen an dem Produkt
angebracht.
Menge: 4,000 St

**01.02.1010 Dachhaube Stahl niro Gr.100**
STLB-Bau 2025-04 075
Dachhaube, Regenabdeckung mit Lamellenblechen, aus
nichtrostendem Stahl, Werkstoff-Nr 1.4571,
Nenndurchmesser
100, mit Dachsockel für Schrägdach, Neigung über 15
bis 30 Grad,
aus nichtrostendem Stahl, wärmegedämmt.
Menge: 1,000 St

**01.02.1020 Farbtonzuschlag für Dachhaube**
Farbtonzuschlag für Fachdachhaube wie vor beschrieben
RAL 7015 Schiefergrau
Menge: 1,000 St

**01.02.1030 Anschluss Schmutzwasserrohr an Dachhaube**
Anschluss eines Schmutzwasserfallrohres an die
vorhandene
Dachhaube, einschließlich aller erforderlichen Form-
und
Verbindungselemente.
Herstellen einer fachgerechten, dauerhaft dichten und
spannungsfreien Verbindung zwischen Schmutzwasserrohr
und
Dachhaube.
Alle notwendigen Nebenarbeiten sind in die Leistung
einzubeziehen.

Umfang der Leistung:
Lieferung und Montage der erforderlichen
Übergangsstücke,
Manschetten und Dichtungen.
Anpassung des Schmutzwasserrohres an die Dachhaube,
einschließlich Zuschneiden, Einpassen und Fixieren.
Sicherstellen einer geruchsdichten, schall- und
brandschutzgerechten Ausführung nach den anerkannten
Regeln
der Technik.
Abdichtung im Bereich des Dachdurchgangs entsprechend
den
Herstellervorgaben.
Entsorgung von Rest- und Verpackungsmaterial.

Besondere Hinweise:
Material: passend zum bestehenden Rohrsystem
Anschlussdurchmesser entsprechend Rohrdimension.
Ausführung gemäß DIN 1986, DIN EN 12056 sowie den
jeweiligen
Herstellervorschriften.
Menge: 1,000 St

#### Titel 01.03 KG 419 Abwasser-, Wasser-, Gasanlagen, sonstiges

*Hinweis*

**01.03.0010 Bezeichnungsschild mehrschichtig Kunststoff**
STLB-Bau 2018-04 042
Bezeichnungsschild DIN 825, Farbe und Beschriftung nach
Angaben des AG, aus mehrschichtigem Kunststoff,
Beschriftung
2-zeilig, gedruckt, rechteckig, Höhe 74 mm, Breite 74
mm,
Befestigung mit Schrauben.
Menge: 50,000 St

**01.03.0020 Farbkennzeichnung durchgehend Richtungspfeile**
Farbkennzeichnung DIN 2403 der Leitung für Trinkwasser
Kennzeichnung durchgehend und Angabe der Fließrichtung
durch
Richtungspfeile.
Menge: 50,000 St

**01.03.0030 Generalinspektion vor Inbetriebnahme der SW-L. TV-Kamera ID 150mm**
Generalinspektion vor Inbetriebnahme der
Schmutzwasserleitung
Optische Inspektion der Schmutzwasserleitung und
Grundleitung,
in einem mehrfach verzweigten System, vom Schacht, mit
TV-Kamera auf Raupenfahrwagen, mit Drehschwenkkopf, mit
aufrechtem und seitenrichtigem Bild, inkl.
Dokumentation,
Innendurchmesser bis 150 mm
Menge: 1,000 psch

**01.03.0040 Revisionsunterlagen und Dokumentation**
Erstellung der Revisionsunterlage

Auf Grundlage der VOB Teil C und der darin dem
Fachgebiet
zugeordneten ATVs hat der Auftragnehmer die im
Inhaltsverzeichnis dieser LV-Pos. genannten Unterlagen
zu
beschaffen oder aufzustellen und spätestens bei
Abnahme zu
übergeben.

Revisionsunterlagen gemäß RB-Bau, mindestens jedoch
3-fach
wie folgt:

Die Revisionspläne sind aufgrund der abgeschlossenen
Montagen
nachzuführen und haben den tatsächlich erstellten
Installationen
vollumfänglich zu entsprechen.

Form
Übergabe der Revisionsdokumentation:
- 2 x in Papierform/ Revisionsordner (geordnet nach dem
folgenden ggf. erweiterten Inhaltsverzeichnis in einem
Ordner pro
Exemplar zu übergeben)
- 1 x auf elektronischem Datenträger als dwg-, dxf-
und pdf- Datei
sowie auf der Projektcloud des Bauherren. Die
erstellten
Stromlaufpläne sind als dwg-, dxf- und pdf- Dateien zu
liefern.
Der Umfang der fachlichen Ordnerinhalte ist dem
folgenden
Minimal- Inhaltsverzeichnis zu entnehmen. Redundanz-
Informationen in den Beschreibungen sollen vermieden
werden.
Beschreibungen ausführlich, nachvollziehbar und ggf.
mit
grafischer Ergänzung. Werden Abkürzungen verwendet,
sind sie
aufzulisten und zu erklären.
Aufteilung in Ordnern.
Übersteigt der Umfang der einzelnen Dokumentationen die
Kapazität eines Ordners pro Gewerk bzw. Anlage, so
sind die
Kapitel entsprechend in mehrere Ordner zu verteilen.
Jeder Ordner
ist am Rücken mit den entsprechenden Kapiteln zu
bezeichnen

Inhaltsverzeichnis
1. Allgemeines
1.1 Abnahmeprotokolle gemäß VOB
1.2 Berechnungen
1.3 Einweisungsprotokolle (Hausmeister, Bedienpersonal)
1.4 Prüfbücher mit dem Ergebnis der vor der
Inbetriebnahme
durchgeführten Abnahmeprüfungen
1.5 Mess-, Prüfprotokolle und Übergabebericht
1.6 Entsorgungsnachweise (Anlage 5 Formblatt 2)

2. Organisatorische Hinweise
2.1 Herstellerverzeichnis/ Subunternehmer
2.2 Auflistung aller Technischen Anlagen des
Gesamtprojektes
2.3 Zusammenstellung von Vorschriften für
Arbeitsschutz und
Unfallverhütung
2.4 Liste der Anlage, die einer Überwachungspflicht
auf Grund
öffentlich-rechtlicher Vorschriften unterliegen,
einschließlich der
vorgesehenen Prüftermine
2.5 Aufstellen von Bauteilen, die der Wartung bedürfen
2.6 Fristenregelung für Wartungs- und
Instandhaltungsarbeiten

3. Bedienung
3.1 Bedienungs-/ Pflegehinweise

4. Gewährleistungsbescheinigung
4.1 Herstellerbescheinigung
4.2 Errichterbescheinigung
4.3 Bestätigung der Unfallverhütungsvorschrift
4.4 Prüfbericht Sachverständiger
4.5 Zertifikate z. B. VdS

5. Herstellerunterlagen
5.1 Betriebsanweisungen, einschließlich der
Anlagenhersteller
5.2 Bedienungs- und Instandhaltungsanleitungen
5.3 Datenblätter

6. Anlagen- und Funktionsbeschreibung
6.1 Vorgaben und Hintergründe
6.2 Funktionsbezogene Beschreibung
6.3 Software
(inkl. erforderlicher Lizenzen sowie die vom AN
erstellten
Programme bzw. Programmteile, die zur Administration,
Modifikation oder Anlagenerweiterung notwendig sind)
6.3 Softwaredokumentation (Standardbausteine,
lösungsbezogene SW)
6.4 Hardwaredokumentation (Verschaltung und
lösungsbezogene
Besonderheiten)

7. Stückliste/ Aktualisiertes LV

8. Schaltschrankunterlagen

9. Revisionspläne
9.1 Übersichtspläne
9.2 Lagepläne
9.3 Schaltpläne
9.4. Strangschemen
9.5. Grundrißpläne
Menge: 1,000 psch

**01.03.0050 Fotodokumentation**
Fortlaufende Fotodokumentation für später verdeckte
und nicht
mehr einsehbare Leistungen, (zum Beispiel für
Rohinstallationen
und Brandschotts in Schächten und Vorwänden).

als digitale Fotodokumentation, Bildgröße mindestens 3
Mio. Pixel
als JPEG-Datei archivieren und A4 - Ausdruck mit
mindestens 300
dpi als Bestandteil der Dokumentation auf einfachem
weißen
Papier, mit folgenden Mindestangaben:
- Datum
- Aufnahmeort mit genauer Bezeichnung
- Inhaltsbezeichnung
- alle Unterlagen sind 2 x auf Papier und 1 x auf
einen USB-Stick zu
speichern und abzugeben.

Ausführung in Abstimmung mit der örtlichen Bauleitung
Menge: 1,000 psch

**01.03.0060 Werk- und Montageplanung**
Erstellen einer vollständigen Werkstatt- und
Montageplanung für
die Kostengruppe 410 (Abwasser-, Wasser- und
Gasanlagen)
gemäß DIN 276 sowie unter Berücksichtigung der
geltenden DIN-,
EN-, VDI- und DVGW-Richtlinien.

Die Planung umfasst alle erforderlichen Unterlagen zur
fachgerechten Ausführung der technischen Anlagen,
einschließlich:
Leitungsführung und Trassenplanung mit Angabe der
Medien,
Dimensionen und Materialien
Detailzeichnungen für Sanitärverteiler, Steigzonen,
Installationsschächte und Unterverteilungen
Koordinationspläne mit den Gewerken HLS und Elektro
Einbau- und Befestigungsdetails (z. B. Rohrschellen,
Konsolen,
Halterungen)
Stück- und Materiallisten
Übergabepunkte an bauseitige Anschlüsse
Berücksichtigung der Einbringwege und
Montagereihenfolge
Montageanleitungen bei Sonderkonstruktionen oder
Systemkomponenten
Digitale Planlieferung im DWG- und PDF-Format

Besonderheiten:
Die Planung erfolgt auf Grundlage der geprüften
Ausführungsplanung des Objektplaners. Werkstattpläne
sind vor
Montagebeginn zur Freigabe vorzulegen.
Änderungen, die sich aus der Koordination mit anderen
Gewerken
ergeben, sind einzuarbeiten.
Die Montageplanung ist mit dem Bauherrn, der
Bauleitung und
ggf. dem Fachplaner abzustimmen.

Hinweis:
Die Leistung ist pauschal zu kalkulieren und
beinhaltet sämtliche
erforderliche Abstimmungen, Korrekturschleifen und
Planversionen bis zur endgültigen Freigabe.
Die Zeichnungen sind in Papierform farbig 2-fach zu
übergeben,
die restlichen Unterlagen in Papierform schwarz/weiß
2-fach.
Neben der Papierform sind alle genannten, durch den AN
erstellten Unterlagen als Dateien in einem
Austauschformat
(digital pdf + dwg-Format) dem AG zur Verfügung zu
stellen. Der
Dokumentationsschein ist zu verwenden. Die
Dokumentation ist
vor Ausführung der Bauleistung zu erstellen und
fortzuschreiben.

Hinweis:
Diese Position beinhaltet die
Zusatzaufwendungen zu den Grund und Nebenleistungen
nach der VOB/C, die bei der Bildung des Einheitspreises
entsprechend zu berücksichtigen sind.
Menge: 1,000 psch

*Hinweis*
Jede Kernbohrung wird vor Ort durch AN angezeichnet
und durch
den Statiker und Bauleitung  überprüft und
freigegeben. Es darf
keine Kernbohrung ohne die Zustimmung des Statikers
eigenständig gebohrt werden.

Bohrkerne verbleiben vor Ort und sind nach der Bohrung
in
unmittelbarer Nähe einzulagern.

**01.03.0070 Kernbohrarbeiten bis Durchmesser 200mm - Bohrtiefe bis 25 cm**
Kernbohrung Durchm. bis 200 mm durch Wände aus
Mauerwerk,
inkl. verschließen

Bohrdurchmesser bis 100 mm,
Bohrtiefe bis 25 cm
Menge: 3,000 St

**01.03.0080 Kernbohrarbeiten bis Durchmesser 200mm - Bohrtiefe bis 50 cm**
wie vor beschrieben, jedoch bis 50 cm
Menge: 3,000 St

**01.03.0090 Kernbohrarbeiten bis Durchmesser 200mm - Bohrtiefe bis 75 cm**
wie vor beschrieben, jedoch bis 75 cm
Menge: 3,000 St

**01.03.0100 Kernbohrarbeiten bis Durchmesser 200mm - Bohrtiefe über 100 cm**
wie vor beschrieben, jedoch über 100 cm
Menge: 3,000 St

**01.03.0110 Fugenabdichtung elast. Dichtstoff Silicon B 10mm**
Fugenabdichtung mit elastischem Dichtstoff DIN EN
15651-3,
Basis Silicon, Fugenbreite 10 mm, zwischen
Sanitärausstattungsgegenstand, Rückwand- und
Bodenbelag.
Menge: 10,000 m

**01.03.0120 Profilstahlkonstruktion**
Profilstahlkonstruktion, verzinkt, für
Rohreinzelbefestigunggen,
z.B. Tragkonstruktionen, Festpunkte, als
Sonderkonstruktionen,
die über die in den Positionen lfd. m Rohrleitungen
beschriebenen
Befestigungen hinausgehen; für Stütz-, Hänge-, Trag-
und
Sonderbefestigung, einschl. Befestigungsmaterial.

Zur Abrechnung dieser Position sind vorgenannte
genehmigte
Zeichnungs- bzw. Skizzen-Kopien und Stücklisten mit
Gewichtsermittlung dem Aufmaß beizufügen.
Menge: 100,000 KG

**01.03.0130 Einmörteln / fachgerechtes Verschließen von Brandschutzdurchführungen**
Nach dem Einbau der zuvor beschriebenen
Brandschutzdurchführungen fachgerechtes einmörteln/
verschließen entsprechend den Vorgaben für die
Brandschutzdurchführungen in Massivbauteilen und
Holzbalkendecken.

Verschließen mit Brandschutzmörtel nach DIN4102-11 in
Massivwänden und -decken.

Als mischfertiges Mörtelpulver

Frischrohdichte:  ca. 1.970 kg/m3
Trockenrohdichte:  ca. 1.740 kg/m3
Biegezugfestigkeit:  6,9 N/mm2 (Mittelwert)
Druckfestigkeit:  31,9 N/mm2 (Mittelwert)
Haftscherfestigkeit:  0,84 N/mm2 (Mittelwert)
Verarbeitungstemperatur:  mind. +5 °C
Verarbeitunszeit:  45 Min. bei +20 °C
Menge: 100,000 KG

**01.03.0140 Erstellung Brandschutzkataster**
Erstellung eines Brandschutzkatasters, inkl.
Fotodokumentation,
fortlaufende Nummerierung aller
Brandschutzschottunge/-klappen inklusive
Tabellenerstellung zur
Informationserfassung von Lage und Größe, einschl.
Zulassungsnummer bzw. Verweis auf den
Verwendbarkeitsnachweis für jede Schottung/Klappe.
Menge: 1,000 psch

**01.03.0150 Obermonteur/-in sämtliche Kosten/Zuschläge**
STLB-Bau 2024-04 091
Stundenlohnarbeiten durch Obermonteur/-in
der Verrechnungssatz für die jeweilige Arbeitskraft
umfasst
sämtliche Aufwendungen wie Lohn- und Gehaltskosten,
Lohn- und
Gehaltsnebenkosten, Zuschläge, lohngebundene und
lohnabhängige Kosten, sonstige Sozialkosten,
Gemeinkosten,
Wagnis und Gewinn.
Menge: 5,000 h

**01.03.0160 Monteur/-in sämtliche Kosten/Zuschläge**
STLB-Bau 2024-04 091
Stundenlohnarbeiten durch Monteur/-in
der Verrechnungssatz für die jeweilige Arbeitskraft
umfasst
sämtliche Aufwendungen wie Lohn- und Gehaltskosten,
Lohn- und
Gehaltsnebenkosten, Zuschläge, lohngebundene und
lohnabhängige Kosten, sonstige Sozialkosten,
Gemeinkosten,
Wagnis und Gewinn.
Menge: 5,000 h

**01.03.0170 Bauhelfer/-in sämtliche Kosten/Zuschläge**
STLB-Bau 2024-04 091
Stundenlohnarbeiten durch Bauhelfer/-in
der Verrechnungssatz für die jeweilige Arbeitskraft
umfasst
sämtliche Aufwendungen wie Lohn- und Gehaltskosten,
Lohn- und
Gehaltsnebenkosten, Zuschläge, lohngebundene und
lohnabhängige Kosten, sonstige Sozialkosten,
Gemeinkosten,
Wagnis und Gewinn.
Menge: 5,000 h

*Hinweis*
Nach Vorliegen der Voraussetzungen beabsichtigt der AG
mit dem
AN einen Wartungsvertrag abzuschließen. Grundlage des
Wartungsvertrages ist der Muster
-Wartungsvertragsvordruck des
AG, der als Anlage den Verdingungsanlagen für
bezeichnetes
Vorhaben beigefügt ist. Vom Bieter ist der
Mustervertrag
vollständig auszufüllen.

Der Abschluss des Wartungsvertrages erfolgt über eine
gesonderte
Beauftragung für die Laufzeit der Mangelanspruchsfrist
des AG von
4 Jahren. Das Wartungsangebot ist gemäß Formblatt 242
zu
erstellen.

Die Angebotsbindungsfristverlängerung für den/die Titel
Wartung/en, kalkuliert auf Grundlage der vom AG
übergebenen
Verdingungsunterlagen, erkennt derArt bis zum
Zeitpunkt der
Abnahme der Bauleistung an. Das Wartungsangebot des
Bieters
hat vollinhaltlich alle Anforderungen zu beinhalten,
die nach VOB
(B) § 13 Nr.4 die Beibehaltung der
Mangelanspruchsfrist nach
Abnahme der Baumaßnahme für den AG sicherstellt. Die
Wartungspauschale für den Wartungsvertrag ist über die
Laufzeit
der Mangelanspruchsfrist des AG von 4 Jahren zu
kalkulieren.

Der angebotene Einheitspreis beinhaltet die
Wartungskosten für
notwendige Wartungen pro Jahr (unabhängig der
notwendigen
Wartungsintewalle des AN pro Jahr) unter Maßgabe der
Vertragslaufzeit innerhalb der Mangelanspruchsfrist
des AG von 4
Jahren. Fehlende Angebotsbepreisung des Bieters u. a.
zu diesem
Titel können nach VOB (A) § 16, Nr. 1 zum Ausschluss
des
Angebotes führen.

Nach VOB (A) § 16, Nr. 6, (3.) wird der Einheitspreis
für die
Position Wartung- bei der Wirtschaftlichkeitsbewertung
des
Angebotes für die Zuschlagserteilung als
Wertungskriterium
einbezogen. Der Bieter erklärt mit seiner Kalkulation
der Wartung,
dass er diesbezügliche aktuelle herstellerspezifische
Wartungs-
und Servicevorgaben für seine angebotene
Anlagentechnik in
vollem Umfang mit bei der Kalkulation der Wartung über
den
bezeichneten Zeitraum berücksichtigt hat.

**01.03.0180 Wartung im 1. Jahr**
Wartung im 1. Jahr
Wartung, wie zuvor beschrieben, im 1. Jahr
Menge: 1,000 a

**01.03.0190 Wartung im 2. Jahr**
Wartung im 2. Jahr
Wartung, wie zuvor beschrieben, im 2. Jahr
Menge: 1,000 a

**01.03.0200 Wartung im 3. Jahr**
Wartung im 3. Jahr
Wartung, wie zuvor beschrieben, im 3. Jahr
Menge: 1,000 a

**01.03.0210 Wartung im 4. Jahr**
Wartung im 4. Jahr
Wartung, wie zuvor beschrieben, im 4. Jahr
Menge: 1,000 a

### Gewerk 02 KG 420 Heizungstechnische Anlagen

#### Titel 02.01 KG 421 Wärmeerzeugung

**02.01.0010 Wärmepumpenanlage**
Luft-Wasser-Wärmepumpe zur Raumheizung. Aufstellung
erfolgt
im Inneren des Erdgeschosses an Außenwand. Geeignet
für eine
bivalent parallele Betriebsweise. Zuschaltung am
Bivalenzpunkt
von alleinigen Wärmepumpenbetrieb auf Betrieb mittels
elektrischer Zusatzheizung.

Einschließlich folgender Leistungen:
Luftschläuche inkl. Anschluss und notwendigen Zubehörs
(Hinweis: Wetterschutzgitter an Außenwand erfolgen
bauseits)
erforderliche Wanddurchführungen inkl. fachgerechtem
Verschluss
Schwingungsdämpfern
Kondensatleitung inkl. Siphon und Anschluss an
Abwasserleitung mittels freien Auslaufs.
betriebsfertige Verdrahtung
Herstellen des Elektrischen Anschlusses über
Anschlussbox
Schnittstelle GLT mittels Mod-Bus
Anlaufstrombegrenzung

Einschließlich der folgenden integrierter
Regelungsfunktionen:
Wärmepumpenregelung
Regelung für Betrieb mit 2 Elektroheizstäben als
elektrischer
Zusatzheizung (siehe Pos. 02.01.0040) inkl.
automatischer
Zuschaltung am Bivalenzpunkt
Regelung für außentemperaturgeführten Heizkreis
einschließlich aller notwendigen Verkabelungs- und
Verdrahtungsarbeiten und -materialien zur
betriesfertigen
Installtion der Regelungsfunktionen.

Geforderten Eigenschaften/Randbedingungen:
Nenndruck: min. 6bar
Nennwärmeleistung Wärmepumpe: ca. 13,5 KW bei A-7/W35
(EN14511)
Vorlauftemperatur Normalbetrieb: 45°C
Normaußentemperatur: -12°C
Einsatzgrenze Wärmequelle: -20 bis + 40°C
SCOP: ca. 4,45 bei 35° (EN14825)
Bemessungsbetriebsspannung: 400V
Schallleistungspegel: max. 57 dB(A) (EN12102)
Höhe: max. 1.200mm
Breite: max. 820mm
Tiefe: max. 1.250mm
Gewicht: max. 300Kg
Kältemittel: R410 A oder mit geringerem GWP
Betriebsweise: bivalent, modulierend

Planungsfabrikat: Luft|Wasser-Wärmepumpe Stiebel
Eltron WPL
24 I inkl. Zubehör oder gleichwertig

Hersteller/Typ
'....................................................'

vom Bieter einzutragen
Menge: 1,000 St

**02.01.0020 Bereitstellung von Freigabekontakt Wärmepumpenanlage**
Bereitstellung von Freigabekontakt,
0-10V-Sollwertvorgabe,
Betriebs- und Störmeldekontakte für vorbeschriebene
Kesselanlage/Wärmepumpe. Einschließlich Mitwirkung bei
der
Inbetriebnahme der Kontakte durch den AN
Gebäudeautomation
passend zu unter Pos. 02.01.0010 beschriebenen
Wärmepumpe.
Menge: 1,000 St

**02.01.0030 Pufferspeicher 415l**
Pufferspeicher als Stahlbehälter einschließlich
Dämmung und
Ummantelung  passend zur unter Pos. 02.01.0010
beschriebenen
Wärmepumpenanlage. Aufstellung neben Wärmepumpenanlage.

Material:  Stahl mit umschäumter Isolierung
Durchmesser:  max. 750mm
Höhe:  max.1.700mm
Leergewicht:  max 90kg
Kippmaß:  max. 1.900mm
Nenninhalt.  ca. 415l
Energieeffizienzklasse. B
Alle Werte beziehen sich auf den Behälter inkl.
Dämmung und
Ummantelung

mit folgenden Anschlüssen
4 Heizwasseranschlüsse Außengewinde G2"
1 Anschluss Entlüftung Innengewinde G3/4"
3 eingebaute Temperatur-Tauchfühler Durchmesser 9,5mm
2 Anschlüsse für el. Zusatzheizung Innengewinde G 1
1/2"
Einschließlich aller notwendigen
Übergansverschraubungen an
den Anschlüssen.

Planungsfabrikat: Stiebel Eltron SBP 400 plus oder
gleichwertig

Hersteller/Typ
'....................................................'

vom Bieter einzutragen
Menge: 1,000 St

**02.01.0040 Elektroheizkörper zum Einsatz in Pufferspeicher**
Elektroheizkörper passend für unter Pos. 02.01.0030
beschriebenen Pufferspeicher als Elektro-Heizeinsatz
mit
Anschlussgehäuse inkl. Temperaturregler und
Sicherheitstemperaturbegrenzung

Leistung:  ca. 6 KW
Anschluss:  400V
Regelbereich: bis mind. 45°C
Gewinde: G1 1/2"
Einbaulänge: ca. 450mm
Menge: 2,000 St

**02.01.0050 Füllen und Entlüften der Heizungsanlage**
Füllen und Entlüften der Heizungsanlage mit
aufbereitetem Wasser
der geforderten Qualität nach VDI 2035,
Verwendung mobiler Aufbereitungsanlage zur Befüllung
der
Anlage mit enthärtetem Füll- und Ergänzungswasser bzw.
zur
Zudosierung von Chemikalienlösungen.
Alle hierfür anfallenden Kosten für die
Bereitsstellung, wie
Leihgebühr, Kosten für deren Verbrauchsmittel etc.
sind in den
Angebotspreis einzurechnen.

Vorab mehrmaliges Abdrücken - auch einzelner Leitungen
- mit
dem 1,3 fachen Betriebsdruck sowie vollständiges
Entleeren aller
gedrückten Leitungen. Vor der Inbetriebnahme der
Anlage ist das
gesamte Rohrnetz zu spülen. Schmutzfänger sind
anschließend zu
säubern.

Entlüften der Gesamtanlage zur Inbetriebnahme und ggf.
einmaliges Nachentlüften während der Heizperiode.
Anlage komplett betriebsfertig füllen und entsprechend
Notwendigkeit entlüften, auch in Teilabschnitten mit
zeitlicher
Trennung.

Wasserinhalt der Gesamtanlage: ca. 1.200l
Menge: 1,000 St

**02.01.0060 manuelle Nachfüllarmatur**
Kombinationsarmatur mit Montagebügel zur direkten
Verbindung
von manueller Nachspeiseeinrichtung für
Heizwassersysteme.

Im Einzelnen bestehend aus:

DN15 PN16 140°C
1 ST Kugelhahn, DN15 RP1/2 PN16 110°C
1 ST Manometer 0-16bar, G1/2 160°C Ø100 GK1,0 RADIAL
1 ST Manometer Absperrventil o. Prüfanschluss, G1/2
PN400
  120°C
1 ST Sicherheitsabsperrventil, DN15 G3/4 PN25 150°C
KVS4,0
1 ST Manometer 0-6bar, G1/4 160°C Ø63MM GK1, 6 RADIAL
1 ST Manometer Absperrventil o. Prüfanschluss, G1/2
PN400
  120°C
1 ST Volumenzähler, DN15 G3/4 PN10 QN1,5 90°C 80MM
1 ST Kugelhahn, DN15 RP1/2xR1/2 PN25 115°C
2x Innengewinde
Menge: 1,000 St

**02.01.0070 automatischer Schnell-/Großentlüfter**
Automatischer Schnell-/Großentlüfter mit
vorgeschaltetem
Absperrkugelhan1/2" für Heizwassersysteme. Armatur für
die
permanente Ableitung von Gasblasen aus entsprechend
hierfür im
Hydraulik-/Rohrleitungssystem vorgesehenen Hochpunkten
oder
Sammelstellen.

Typ:  1/2
Gehäusewerkstoff:  Messing
Systemanschluss:  IG 1/2
max. Betriebsüberdruck:  10 bar
max. Betriebstemperatur:  110 °C
Menge: 1,000 St

**02.01.0080 Automatischer Schlauchaufroller**
Automatischer Schlauchaufroller für Heißwasser zur
Befüllung der
Heizungsanlage / Luft-Wasser-Wärmepumpe.
Liefern und fachgerechtes Montieren eines automatischen
Schlauchaufrollers zur Befüllung der Heizungsanlage
bzw. einer
Luft-Wasser-Wärmepumpe im Heizungsraum.

Technische Ausführung:
Geeignet für Heißwasser
Material: Edelstahl, korrosionsbeständig
Schlauchanschluss: 1/4"
Max. Betriebsdruck: 10 bar bei 70°C/ 20 bar bei 25°C
Mit Schlauchstopper
Mehrfachrasterung pro Umdrehung
Arretierung abschaltbar
Schwenkbarer Montagebügel
Zur Wand- oder Deckenmontage geeignet
Abmessungen (ca.): L: 27,5 cm, B: 21,8 cm, H: 12,0 cm
Schlauchlänge: 10m
Leistungsumfang beinhaltet Montage im Heizungsraum an
bauseitiger Wand

Besondere Hinweise:
Auswahl und Montageposition mit Bauherr/Fachplaner
vorab
abstimmen. Der Schlauch muss temperatur- und
druckbeständig
zugelassen sein.
Menge: 1,000 St

**02.01.0090 Membran-Druckausdehnungsgefäß 80l**
Membran-Druckausdehnungsgefäß mit Abnahmebescheinigung,
DIN EN 13831, für Heizungswasser, Nennvolumen 80 l,
zulässiger
Betriebsüberdruck 6 bar, Vordruck 1,0 bar, aus Stahl,
mit äußerer
Grundbeschichtung, einschl. Standkonsolen aus Stahl.
Menge: 1,000 St

**02.01.0100 Sicherheitsventil**
Sicherheitsventil für Wärmeerzeuger, gemäß TRD 721,
Kennbuchstabe H.

Technische Daten:
Eintrittsnennweite: G1/2
Austrittsnennweite: G3/4
Ansprechdruck: 2,5bar
Menge: 1,000 St

**02.01.0110 Kappenventil**
Kappenventil für zuvor beschriebenes
Membran-Ausdehnungsgefäß in geschlossenen
Heizwasseranlagen. Mit einer gegen unbeabsichtigtes
Schließen
gesicherten Absperrung und einer Entleerung, gemäß DIN
EN
12828, TÜV-geprüft.

Anschluss: DN 20
zulässiger Betriebsdruck: PN10
zul. Betriebstemperatur: 120°C
Menge: 1,000 St

#### Titel 02.02 KG 422 Wärmeverteilung

*Hinweis*

**02.02.0010 Rohrleitung aus Edelstahlrohr DIN EN 10312 gepresst, DN15**
Rohrleitung aus Edelstahlrohr nach DIN EN 10312,
Werkstoff V4A,
nahtlos oder längsnahtgeschweißt, zur Verwendung in
geschlossenen Heizungsanlagen gemäß DIN EN 12828.
Verbindung der Rohrleitung über Pressfittings aus
Edelstahl,
inklusive aller erforderlichen Dichtelemente, Schneid-
und
Montagearbeiten sowie Herstellung der form- und
kraftschlüssigen
Verbindungen.
Nur Systemkomponenten verwenden, die explizit vom
Hersteller
für den Einsatz in Heizungsanlagen freigegeben sind.
Form- und Verbindungsstücke werden gesondert vergütet.
Die Verlegung erfolgt spannungsfrei, unter Beachtung
von
Längenausdehnung und Befestigungserfordernissen,
innerhalb
von Gebäuden.

Besondere Vertragsbedingungen gemäß VOB/C DIN 18380:
Abweichend von der aktuellen Fassung der ATV DIN 18380
(Allgemeine Technische Vertragsbedingungen für
Heizanlagen und
zentrale Wassererwärmungsanlagen) sind folgende
Leistungen mit
in die Einheitspreise für Rohrleitungen einzurechnen:
Rohrhalterungen
Bohrungen für Halterungen
Tragkonstruktionen
Festpunkte

Befestigungsabstände für Edelstahlrohrleitungen:
Die zulässigen maximalen Befestigungsabstände sind den
Herstellerangaben der Presssysteme zu entnehmen.
Richtwerte für die Schellenabstände (waagerechte
Verlegung):
DN15: ca. 1,50 m
DN20: ca. 2,00 m
DN25: ca. 2,25 m
DN32: ca. 2,75 m
DN40: ca. 3,00 m

Nennweite: DN15
Einbaulage: innerhalb des Gebäudes
Medium: Heizungswasser, geschlossenes System

Planungsfabrikat: Viega Temponox oder gleichwertig

Hersteller/Typ
'....................................................'

vom Bieter einzutragen
Menge: 10,000 m

**02.02.0020 Rohrleitung aus Edelstahlrohr DIN EN 10312, gepresst, DN20**
Rohrleitung aus Edelstahl DIN EN 10312, gepresst,
Leistung wie unter Position 02.02.0010 beschrieben,
jedoch
DN20.
Menge: 50,000 m

**02.02.0030 Rohrleitung aus Edelstahlrohr DIN EN 10312, gepresst, DN25**
Rohrleitung aus Edelstahl DIN EN 10312, gepresst,
Leistung wie unter Position 02.02.0010 beschrieben,
jedoch
DN25.
Menge: 10,000 m

**02.02.0040 Rohrleitung aus Edelstahlrohr DIN EN 10312, gepresst, DN32**
Rohrleitung aus Edelstahl DIN EN 10312, gepresst,
Leistung wie unter Position 02.02.0010 beschrieben,
jedoch
DN32.
Menge: 40,000 m

**02.02.0050 Rohrleitung aus Edelstahlrohr DIN EN 10312, gepresst, DN40**
Rohrleitung aus Edelstahl DIN EN 10312, gepresst,
Leistung wie unter Position 02.02.0010 beschrieben,
jedoch
DN40.
Menge: 50,000 m

**02.02.0060 Rohrbogen Edelstahlrohr - DN15**
Rohrbogen für das in Position 02.02.0010 beschriebene
Edelstahlrohr, alle Winkelgrade. DIN EN 10312
Nennweite: DN15
Menge: 4,000 St

**02.02.0070 Rohrbogen Edelstahlrohr - DN20**
Rohrbogen für das in Position 02.02.0010 beschriebene
Edelstahlrohr, alle Winkelgrade. DIN EN 10312
Nennweite: DN20
Menge: 26,000 St

**02.02.0080 Rohrbogen Edelstahlrohr - DN25**
Rohrbogen für das in Position 02.02.0010 beschriebene
Edelstahlrohr, alle Winkelgrade. DIN EN 10312
Nennweite: DN25
Menge: 4,000 St

**02.02.0090 Rohrbogen Edelstahlrohr - DN32**
Rohrbogen für das in Position 02.02.0010 beschriebene
Edelstahlrohr, alle Winkelgrade. DIN EN 10312
Nennweite: DN32
Menge: 24,000 St

**02.02.0100 Rohrbogen Edelstahlrohr - DN40**
Rohrbogen für das in Position 02.02.0010 beschriebene
Edelstahlrohr, alle Winkelgrade. DIN EN 10312
Nennweite: DN40
Menge: 30,000 St

**02.02.0110 T-Stück Edelstahlrohr - DN15**
T-Stück für das in Position 02.02.0010 beschriebene
Edelstahlrohr, DIN EN 10312
Nennweite: DN15
Menge: 6,000 St

**02.02.0120 T-Stück Edelstahlrohr - DN20**
T-Stück für das in Position 02.02.0010 beschriebene
Edelstahlrohr, DIN EN 10312
Nennweite: DN20
Menge: 20,000 St

**02.02.0130 T-Stück Edelstahlrohr - DN25**
T-Stück für das in Position 02.02.0010 beschriebene
Edelstahlrohr, DIN EN 10312
Nennweite: DN25
Menge: 4,000 St

**02.02.0140 T-Stück Edelstahlrohr - DN32**
T-Stück für das in Position 02.02.0010 beschriebene
Edelstahlrohr, DIN EN 10312
Nennweite: DN32
Menge: 10,000 St

**02.02.0150 T-Stück Edelstahlrohr - DN40**
T-Stück für das in Position 02.02.0010 beschriebene
Edelstahlrohr, DIN EN 10312
Nennweite: DN40
Menge: 20,000 St

**02.02.0160 Reduzierstück für Edelstahlrohr- DN40**
Reduzierstück für das in Position 02.02.0010
beschriebene
Edelstahlrohr, DIN EN 10312
Nennweite: DN40
Menge: 10,000 St

**02.02.0170 Reduzierstück für Edelstahlrohr- DN32**
Reduzierstück für das in Position 02.02.0010
beschriebene
Edelstahlrohr, DIN EN 10312
Nennweite: DN32
Menge: 10,000 St

**02.02.0180 Reduzierstück für Edelstahlrohr- DN25**
Reduzierstück für das in Position 02.02.0010
beschriebene
Edelstahlrohr, DIN EN 10312
Nennweite: DN25
Menge: 10,000 St

**02.02.0190 Reduzierstück für Edelstahlrohr- DN20**
Reduzierstück für das in Position 02.02.0010
beschriebene
Edelstahlrohr, DIN EN 10312
Nennweite: DN20
Menge: 20,000 St

#### Titel 02.03 KG 422 Wärmeverteilung - Rohrisolierung

*Hinweis*

**02.03.0010 Wärmedämmung, MIWO, DN 15, 20 mm**
Wärmedämmung einschl. Ummantelung DIN 4140 an haus- und
betriebstechnischen Anlagen, an Rohrleitung, DN 15,
Mindestdämmstärke nach GEG,
Dämmung aus Mineralwolle DIN EN 14303, als Rohrschale,
Dämmschichtdicke 20 mm (100%), Baustoffklasse DIN
4102-1 A2
(nichtbrennbar), Wärmeleitfähigkeit 0,035 W/(mK) bei
40 Grad C
Mitteltemperatur DIN EN 12667, kaschiert mit Alufolie.
Arbeitshöhe des Montageortes bis 4,0 m über der
Standfläche des
hierfür erforderlichen Gerüstes.
Befestigung Dämmung auf Rohr entsprechend
Montagerichtlinien
des Herstellers.

Installation an Rohrleitungen in unbeheizten
Kellerräumen, in
Außenbauteilen(Wandschlitzen), in Schächten, an
Verteilleitungen,  in Fußboden verlegten Leitungen.

Hersteller/Typ
'....................................................'

vom Bieter einzutragen
Menge: 10,000 m

**02.03.0020 Wärmedämmung, MIWO, DN 20, 20 mm**
Wärmedämmung, wie in Position 02.03.0010 beschrieben
Nennweite:  DN20
Dämmstärke: 20mm (100%)
Menge: 50,000 m

**02.03.0030 Wärmedämmung, MIWO, DN 25, 30 mm**
Wärmedämmung, wie in Position 02.03.0010  beschrieben
Nennweite:  DN25
Dämmstärke: 30mm (100%)
Menge: 10,000 m

**02.03.0040 Wärmedämmung, MIWO, DN 32, 40 mm**
Wärmedämmung, wie in Position 02.03.0010 beschrieben
Nennweite:  DN32
Dämmstärke: 40mm (100%)
Menge: 30,000 m

**02.03.0050 Wärmedämmung, MIWO, DN 40, 40 mm**
Wärmedämmung, wie in Position 02.03.0010 beschrieben
Nennweite:  DN40
Dämmstärke: 40mm (100%)
Menge: 50,000 m

*Hinweis*

**02.03.0060 Wärmedämmung, MIWO, Bögen DN 15**
Bogen aus Mineralwolle DIN EN 14303, Wärmedämmung DIN
4140
an haus- und betriebstechnischen Anlagen, an
Rohrleitung, DN15
bis DN32, im Gebäude, Baustoffklasse DIN 4102-1 A2
(nichtbrennbar), Wärmeleitfähigkeit 0,035 W/(mK) bei
40 Grad C
Mitteltemperatur DIN EN 12667, kaschiert mit
Aluminiumfolie,
Arbeitshöhe des Montageortes bis 4,0 m über der
Standfläche des
hierfür erforderlichen Gerüstes. Befestigung Dämmung
auf Rohr
entsprechend Montagerichtlinien des Herstellers.

Rohrdimension: DN15
Dämmdicke: 2 0mm (100%)
Menge: 4,000 St

**02.03.0070 Wärmedämmung, MIWO, Bögen DN 20**
Wärmedämmung, wie in Position 02.03.0060 beschrieben
Rohrdimension: DN20
Dämmdicke:  20mm (100%)
Menge: 26,000 St

**02.03.0080 Wärmedämmung, MIWO, Bögen DN 25**
Wärmedämmung, wie in Position 02.03.0060 beschrieben
Rohrdimension: DN25
Dämmdicke:  25mm (100%)
Menge: 4,000 St

**02.03.0090 Wärmedämmung, MIWO, Bögen DN 32**
Wärmedämmung, wie in Position 02.03.0060 beschrieben
Rohrdimension: DN32
Dämmdicke:  40mm (100%)
Menge: 16,000 St

**02.03.0100 Wärmedämmung, MIWO, Bögen DN 40**
Wärmedämmung, wie in Position 02.03.0060 beschrieben
Rohrdimension: DN40
Dämmdicke:  40mm (100%)
Menge: 26,000 St

**02.03.0110 Wärmedämmung, MIWO, T-Stück DN15**
T-Stück aus Mineralwolle DIN EN 14303, Wärmedämmung DIN
4140 an haus- und betriebstechnischen Anlagen, an
Rohrleitung,
DN15 bis DN32, im Gebäude, Baustoffklasse DIN 4102-1 A2
(nichtbrennbar), Wärmeleitfähigkeit 0,035 W/(mK) bei
40 Grad C
Mitteltemperatur DIN EN 12667, kaschiert mit
Aluminiumfolie,
Arbeitshöhe des Montageortes bis 4,0 m über der
Standfläche des
hierfür erforderlichen Gerüstes. Aufbindung der
Dämmung erfolgt
über Draht.

Rohrdimension: DN15
Dämmdicke:  20mm (100%)
Menge: 6,000 St

**02.03.0120 Wärmedämmung, MIWO, T-Stück DN20**
Wärmedämmung, wie in Position 02.03.0110 beschrieben
Rohrdimension: DN20
Dämmdicke:  20mm (100%)
Menge: 20,000 St

**02.03.0130 Wärmedämmung, MIWO, T-Stück DN25**
Wärmedämmung, wie in Position 02.03.0110 beschrieben
Rohrdimension: DN25
Dämmdicke:  25mm (100%)
Menge: 4,000 St

**02.03.0140 Wärmedämmung, MIWO, T-Stück DN32**
Wärmedämmung, wie in Position 02.03.0110 beschrieben
Rohrdimension: DN32
Dämmdicke:  40mm (100%)
Menge: 10,000 St

**02.03.0150 Wärmedämmung, MIWO, T-Stück DN40**
Wärmedämmung, wie in Position 02.03.0110 beschrieben
Rohrdimension: DN40
Dämmdicke:  40mm (100%)
Menge: 20,000 St

**02.03.0160 Wärmedämmung, MIWO, Übergangsstück DN15**
Übergangsstück aus Mineralwolle DIN EN 14303,
Wärmedämmung
DIN 4140 an haus- und betriebstechnischen Anlagen, an
Rohrleitung, DN15 bis DN32, im Gebäude, Baustoffklasse
DIN
4102-1 A2 (nichtbrennbar), Wärmeleitfähigkeit 0,035
W/(mK) bei
40 Grad C Mitteltemperatur DIN EN 12667, kaschiert mit
Aluminiumfolie, Arbeitshöhe des Montageortes bis 4,0 m
über der
Standfläche des hierfür erforderlichen Gerüstes.
Aufbindung der
Dämmung erfolgt über Draht.

Rohrdimension: DN15
Dämmdicke:  20mm (100%)
Menge: 10,000 St

**02.03.0170 Wärmedämmung, MIWO, Übergangsstück DN20**
Wärmedämmung, wie in Position 02.03.0160 beschrieben
Rohrdimension: DN20
Dämmdicke:  20mm (100%)
Menge: 10,000 St

**02.03.0180 Wärmedämmung, MIWO, Übergangsstück DN25**
Wärmedämmung, wie in Position 02.03.0160 beschrieben
Rohrdimension: DN25
Dämmdicke:  30mm (100%)
Menge: 10,000 St

**02.03.0190 Wärmedämmung, MIWO, Übergangsstück DN32**
Wärmedämmung, wie in Position 02.03.0160 beschrieben
Rohrdimension: DN32
Dämmdicke:  40mm (100%)
Menge: 10,000 St

**02.03.0200 Wärmedämmung, MIWO, Übergangsstück DN40**
Wärmedämmung, wie in Position 02.03.0160 beschrieben
Rohrdimension: DN40
Dämmdicke:  40mm (100%)
Menge: 20,000 St

**02.03.0210 Blechmantel, für Rohrleitung DN15**
Zuschlag Blechmantel für Rohrleitungen DN 15
für o.g. Rohrdämmung (100 %) Ummantelung aus verzinktem
Stahlblech.
Einbauort: Technikzentralen, Kellerräume,
Außenbereiche sowie
stoß- oder feuchtigkeitsgefährdete Bereiche.

Der Blechmantel dient dem mechanischen Schutz der
Wärmedämmung sowie dem Schutz vor Feuchtigkeit,
Verschmutzung und Witterungseinflüssen.

Ausführung mit überlappenden Längs- und Querstößen,
dicht
verschlossen. Befestigung mittels Blindnieten oder
Edelstahlschrauben.
Blechdicke: 0,5 mm (bis DN 100), 0,60,8 mm bei größeren
Nennweiten oder erhöhter Beanspruchung.

Abweichend von der aktuellen Fassung der VOB Teil C:
"Allgemeine Technische Vertragsbedingungen für
Bauleistungen
(ATV) Heizanlagen und zentrale Wassererwärmungsanlagen
 DIN
18380" sind Formteile mit in die Einheitspreise der
Blechummantelung einzukalkulieren.

Es ist mit 2 Formteilen auf 1 m Leitungslänge zu
rechnen.
Menge: 5,000 m

**02.03.0220 Blechmantel, für Rohrleitung DN20**
Zuschlag Blechmantel für Rohrleitungen DN 20
Leistung wie unter Position 02.03.0210, jedoch für DN
20
Menge: 5,000 m

**02.03.0230 Blechmantel, für Rohrleitung DN25**
Zuschlag Blechmantel für Rohrleitungen DN 25
Leistung wie unter Position 02.03.0210, jedoch für DN
25
Menge: 5,000 m

**02.03.0240 Blechmantel, für Rohrleitung DN32**
Zuschlag Blechmantel für Rohrleitungen DN 32
Leistung wie unter Position 02.03.0210, jedoch für DN
32
Menge: 10,000 m

**02.03.0250 Blechmantel, für Rohrleitung DN40**
Zuschlag Blechmantel für Rohrleitungen DN 40
Leistung wie unter Position 02.03.0210, jedoch für DN
40
Menge: 10,000 m

#### Titel 02.04 KG 422 Wärmeverteilung - Armaturen

**02.04.0010 Heizkreisverteiler/-sammler**
Heizungsverteiler zur kombinierten Vor- und
Rücklaufverteilung,
thermisch getrennte und übereinander angeordnete
Kammern,
aus Stahl, mit Wärmedämmung und Schutzmantel aus
Aluminium
Abgangsstutzen Vor- und Rücklauf nebeneinander,

Mit folgenden Abgänge(von links nach rechts):
2x DN40 (Flansch), Stutzenabstand: 250mm
2x DN32 (Flansch), Stutzenabstand: 250mmS
2x DN 40 (Einspeisung,Flansch), Stutzenabstand: 250mm

2x Muffen für Entleerung 3/4"
2x Muffen für Druck- und Temperaturanzeige 1/2"

Durchsatz: max. 2,5 m³/h
max. Betriebstemperatur: 60°C
max. Betriebsüberdruck: 6bar

Entleerung über KFE-Hahn möglich, Befestigung am Boden
über
Konsole, galvanisch verzinkt, mit Schrauben und
Dübelnschallgedämmt
Menge: 1,000 St

**02.04.0020 Absprache mit Fremdgewerk (MSR/GLT)**
3 -Wege-Ventile werden durch das Gewerk MSR
bereitgestellt und
müssen montiert werden.
Einschl. Übergangsverschraubungen bzw. -flansche inkl.
Übergänge auf verwendetes Rohrsystem, Dichtungen und
Schrauben.
Menge: 1,000 St

**02.04.0030 Absperrventil DN40**
Absperrventil, PN6  aus Rotguss, in
Schrägsitzausführung.
Vor- und Rücklaufeinbau möglich
Max. Betriebstemperatur: 120 °C
Nennbetriebsdruck: PN 6
einschließlich aller notwendigen Anschluss- und
Verbindungsstücke

Nennweite DN40
Menge: 14,000 St

**02.04.0040 Absperrventil DN32**
Absperrventil, PN6  aus Rotguss,  in
Schrägsitzausführung.
Vor- und Rücklaufeinbau möglich
Max. Betriebstemperatur: 120 °C
Nennbetriebsdruck: PN 6
einschließlich aller notwendigen Anschluss- und
Verbindungsstücke

Nennweite DN32
Menge: 2,000 St

**02.04.0050 Absperrventil DN25**
Absperrventil, PN6  aus Rotguss,  in
Schrägsitzausführung.
Vor- und Rücklaufeinbau möglich
Max. Betriebstemperatur: 120 °C
Nennbetriebsdruck: PN 6
einschließlich aller notwendigen Anschluss- und
Verbindungsstücke

Nennweite DN25
Menge: 2,000 St

**02.04.0060 Anschluss an Heizregister RLT bis DN32**
Herstellen des Anschlusses an Heizregister in
Lüftungsanlagen
entsprechend Vorgaben der Lüftungsbauers.
Einschließlich
Koordination mit Lüftungsbauer. Einschließlich
notwendiger
Übergangsverschraubungen.

Anschlussnennweite: bis DN32
Menge: 2,000 St

**02.04.0070 Passstück für Wärmemengenzähler**
Passstück für Wärmemengenzähler
konformitätsbewertet gemäß MessEV, Baulänge: 130 mm
Menge: 2,000 St

**02.04.0080 Kreiselpumpe stufenlos regelbar**
Kreiselpumpe, stufenlos regelbar,
differenzdruckgeregelt,
benötigter Volumenstrom Pumpe in m3/h 0,68

Mind.-Förderhöhe in 2,13m

Fördermedium Heizwasser VDI 2035 Blatt 1,
Betriebstemperatur
max. 90 Grad C, Betriebsdruck PN 10, Gehäuse aus
Gusseisen, mit
Motor, Bemessungsbetriebsspannung 230 V AC,
blockierstromfest.

Produkt der Planung: Wilo Stratos PICO plus oder
gleichwertig

Hersteller/Typ
'....................................................'

vom Bieter einzutragen
Menge: 2,000 St

**02.04.0090 Rückschlagklappe DN40**
Rückschlagklappe für den Einbau in senkrechte und
waagerechter
Leitungen, wartungsfreie Dichtart, Gehäuse aus
Rotguss, PN 6, für
Wasser, max. Betriebstemperatur bis 120°C.

Nennweite: DN40
Menge: 2,000 St

**02.04.0100 Rückschlagklappe DN32**
Rückschlagklappe für den Einbau in senkrechte und
waagerechter
Leitungen, wartungsfreie Dichtart, Gehäuse aus
Rotguss, PN 6, für
Wasser, max. Betriebstemperatur bis 120°C.

Nennweite: DN32
Menge: 1,000 St

**02.04.0110 Schmutzfänger DN40**
Schmutzfänger mit Flanschenanschluss, PN6, in
Schrägsitzform,
Baulänge entsprechend IN EN 558-1, mit einfachem Sieb,
aus
Cr-NI-Mo-Stahl Betriebstemperaturen bis 120°C und
Betriebsdrücke bis 6bar.
Gehäuse und Deckel aus Grauguss, mit Gewindebohrung und
Verschlussstopfen im Reinigungsverschluss
einschließlich
Gegenflanschen, Schrauben und Dichtungen.

Nennweite: DN40
Menge: 2,000 St

**02.04.0120 Schmutzfänger DN32**
Schmutzfänger mit Flanschenanschluss, PN6, in
Schrägsitzform,
Baulänge entsprechend IN EN 558-1, mit einfachem Sieb,
aus
Cr-NI-Mo-Stahl Betriebstemperaturen bis 120°C und
Betriebsdrücke bis 6bar.
Gehäuse und Deckel aus Grauguss, mit Gewindebohrung und
Verschlussstopfen im Reinigungsverschluss
einschließlich
Gegenflanschen, Schrauben und Dichtungen.

Nennweite: DN32
Menge: 1,000 St

**02.04.0130 Einschweißhülse einschl. Einbau Tauchfühler**
Herrichten von Einschweiß- oder Einschraubhülsen in
Rohrleitungen für durch Fremdgewerke bereitgestellte
Fühler
einschließlich Einbau der bereitgestellten Tauchfühler
1/2 "
Menge: 5,000 St

**02.04.0140 KFE-Kugelhahn, DN15**
Kugelhahn zum füllen und entleeren von Heizungsanlagen.
für Wasser bis 120 Grad C, mit Flügelgriff,
Durchgangsform,
Gehäuse aus Rotguss, weich dichtend, mit
Gewindeanschluss,
Nenndruck 1 MPa (10 bar).

Nennweite: DN15
Menge: 5,000 St

**02.04.0150 Schnellentlüfter G3/8**
Automatischer Entlüfter mit automatischem
Absperrventil mit
abnehmbarem Deckel. Gehäuse und Deckel aus Messing.
korrosionsbeständiger Schwimmer aus Polyethylen. Zur
Entlüftung
während der Befüllung und zur Abfuhr der im Wasser
eingeschlossenen Luft.

Nenndruck:  16 bar
Max. Betriebsdruck:  8 bar
Max. Betriebstemperatur:  115 °C.
Gewindeanschluss:  3/8"

Produkt der Planung: Honeywell automatischer
Schnellentlüfter
EA122-AA oder gleichwertig

Hersteller/Typ
'....................................................'

vom Bieter einzutragen
Menge: 4,000 St

**02.04.0160 Zeigerthermometer**
Zeigerthermometer, DN 15, Messelement Bimetall,
Tauchrohr
axial, aus Edelstahl, Unterteil mit Einschraubstutzen,
festem
Sechskant, Gewindeanschluss R 1/2"
Tauchrohr-Einbaulänge entsprechend Rohrdimension,
Gehäuse
aus Stahl lackiert, Übersteckring aus Messing,
verchromt.

Gehäusedurchmesser:  100 mm,
Anzeigebereich:  0 bis 120 Grad Celsius,
Messgenauigkeit:  1 % vom Skalenendwert.
Menge: 8,000 St

**02.04.0170 Röhrenfeder-Manometer**
Druckmessgerät, Messsystem Rohrfeder DIN EN 837-1, ohne
Zusatzeinrichtungen, Nenndruck 0,6 MPa (6 bar),
Gehäuse aus
nichtrostendem Stahl, Gehäusenenngröße 63, Güteklasse
1,6,
Anzeigebereich 0 bis 6 bar, Anschluss G 1/4 unten,
mediumberührte Teile aus Messing.

Tauchhülse ist im Einheitspreis einzukalkulieren.
Menge: 8,000 St

**02.04.0180 Einschweißhülse**
Herrichten von Einschweiß- oder Einschraubhülsen in
Rohrleitungen für durch Fremdgewerke bereitgestellte
Fühler
einschließlich Einbau der bereitgestellten Tauchfühler
1/2 "
Menge: 8,000 St

#### Titel 02.05 KG 423 Wärmeübergabe

*Hinweis*

*Hinweis*

**02.05.0010 UP Heizkreisverteiler, 6 Heizkreise**
Heizkreisverteiler für 6 Heizkreise aus Edelstahl für
Fußbodenheizungen, max. Betriebstemperatur 60 Grad C,
max.
Betriebsüberdruck 0,6 MPa (6 bar), Gewindeanschluss
Gewindeart, Halterung schallgedämmt, Anschlussgarnitur
R/Rp 1
mit vormontierten Absperr- und Regulierventilen zur
hydraulischen
Abgleich,  Verschraubungen, Entlüftungen und
Entleerung,
Heizkreise sind für Stellantriebe nachrüstbar.
Anschluss von
rechts. (Einbau Stellantriebe inkl. Regelung erfolgt
über Gewerk
MSR). Einschließlich Abstimmung und Übergabe
notwendiger
Unterlagen für das Gewerk MSR zum Einbau der
Stellantriebe.
einschließlich Regulierventil im Vorlauf vor Verteiler
zum
hydraulischen Abgleich.
Ausführung Unterputz

Verteilerschrank aus Stahlblech sind im Einheitspreis
einzukalkulieren. Inklusive Höhen- und
Tiefenverstellbarkeit, inkl.
Tür weiß, ähnlich RAL 9016 verkehrsweiß

- mit Frontblende Stahlblech weiß pulverbeschichtet
RAL 9016
- mit Zylinderschloss
- Abgleichventil Vorlauf G1/RP1
- Klemmringverschraubung 16x1,8/2,0-G3/4"
- einschl. Rohrführungsbögen

geplantes Fabrikat: Rehau oder gleichwertig

Hersteller/Typ
'....................................................'

vom Bieter einzutragen
Menge: 1,000 St

**02.05.0020 UP Heizkreisverteiler, 10 Heizkreise**
Leistung wie unter Position 02.05.0010, jedoch für 10
Heizkreise
Menge: 1,000 St

**02.05.0030 UP Heizkreisverteiler, 14 Heizkreise**
Leistung wie unter Position 02.05.0010, jedoch für 14
Heizkreise
Menge: 1,000 St

**02.05.0040 MF-Ausgleichsdämmplatten als Unterbau für Heizestrich, 2-lg, 80mm**
MF-Ausgleichsdämmplatten als Unterbau für Heizestrich
liefern
und zweilagig fugenversetzt und dicht gestoßen auf
trockener,
sauberer Rohdecke verlegen.

Wärmeleitfähigkeit (Bemessungswert) Lambda = 0,040
W/(mK)
nichtbrennbar A1 nach DIN EN 13 501-1
Anwendung: DEO-dm nach DIN 4108-10
Druckspannung bei 10% Stauchung CS(10/70): 70 kPa nach
DIN
EN 826

Schichtstärken:  30mm und 50mm
Gesamtschichtstärke:  80mm
Format LxB:  1000 mm x 625 mm

Verlegung in zwei Schichten zwischen Leerrohren und
Einbaukomponenten (z.B. Bodentanks) der
Elektroinstallation.
Stellen im Bereich der Einbauten und kleinere Flächen
mit
geeigneten Materialien (Schüttungen) ausfüllen. Kleine
Stückelung der Mineralwollplatten vermeiden.

Kombinierbar mit den EPS-Platte nachfolgende Pos.
Einbauort: SH, EG

Richtfabrikat:
ROCKWOOL Ausgleichsdämmplatten Floorrock Therm
nach RAL-Gütezeichen Nr. 388 oder glw.

Hersteller/Typ
'....................................................'

vom Bieter einzutragen
Menge: 180,000 m2

**02.05.0050 MF-Ausgleichsdämmplatten als Unterbau für Heizestrich, 1-lg, 30mm**
MF-Ausgleichsdämmplatten als Unterbau für Heizestrich
liefern
und zweilagig fugenversetzt und dicht gestoßen auf
trockener,
sauberer Rohdecke verlegen.

Wärmeleitfähigkeit (Bemessungswert) Lambda = 0,040
W/(mK)
nichtbrennbar A1 nach DIN EN 13 501-1
Anwendung: DEO-dm nach DIN 4108-10
Druckspannung bei 10% Stauchung CS(10/70): 70 kPa nach
DIN
EN 826

Schichtstärke:  30mm
Format LxB:  1000 mm x 625 mm

Verlegung in einer Schicht zwischen Leerrohren und
Einbaukomponenten (z.B. Bodentanks) der
Elektroinstallation.
Stellen im Bereich der Einbauten und kleinere Flächen
mit
geeigneten Materialien (Schüttungen) ausfüllen. Kleine
Stückelung der Mineralwollplatten vermeiden.

Kombinierbar mit den EPS-Platte nachfolgende Pos.
Einbauort: SH, OG

Richtfabrikat:
ROCKWOOL Ausgleichsdämmplatten Floorrock Therm
nach RAL-Gütezeichen Nr. 388 oder glw.

Hersteller/Typ
'....................................................'

vom Bieter einzutragen
Menge: 200,000 m2

**02.05.0060 Klett Rollplatte EPS 30-2mm 10x1m**
Klett-Rollplatte als Rohrträger in gerollter
Ausführung mit
Wärme-  und Trittschalldämmung nach DIN EN  13163  und
DIN4108-10 aus EPS-Hartschaum mit aufkaschierter
Gewebe-
Haftfolie zur überlappenden Verlegung, mit einseitigem
selbstklebendem Folienüberstand zur Abdeckung der
Dämmschicht gem DIN 18560.
Baustoffklasse E nach DIN EN 13501-1,
Baustoffklasse B2 nach DIN 4102,
Rasterung der Folie: 100 x100 mm
Max. Nutzlast: CP-2 - 5.0 kN/m2 CP-3 - 4.0 kN/m2

geplantes Fabrikat: Uponor Klett oder gleichwertig
Einbauort: SH EG/OG

Hersteller/Typ
'....................................................'

vom Bieter einzutragen
Menge: 380,000 m2

**02.05.0070 Klett Rohr 16x2,0**
Klett-Rohr aus PE-Xa mit Sauerstoffdiffusionssperre
und einer
zusätzlichen äußeren Schutzschicht. Farbe weiß mit
zwei blauen
Streifen.
Entspricht der DIN EN ISO 15875
"Kunststoff-Rohrleitungssysteme
für Warm -und Kaltwassersysteme, vernetztes
Polyethylen",
Sauerstoffdicht nach DIN 4726. Zur Verwendung als
Flächenheizungs- und Kühlungsrohr, in Verbindung mit
Klemmringverschraubungen.
Anwendungsklasse 4+5 / 6 bar
Maximale Auslegungstemperatur: 90 °C
Störfalltemperatur: 100 °C max. Betriebsdruck 6/10 bar
bei
90 °C/70 °C
Baustoffklasse E nach DIN EN 13501-1

Hersteller/Typ
'....................................................'

vom Bieter einzutragen
Menge: 1950,000 m

**02.05.0080 Folie PE 0,2mm 60mx1,25 m**
Folie zur Abdeckung der Dämmung als Schutz gem .  DIN
18560,
mit mind. 8 cm Überlappung verlegt. Bei Fließestrich
mind. 10 cm.
Werkstoff : Polyethylen PE-LD
Menge: 410,000 m2

**02.05.0090 MF-Randdämmstreifen, d=12mm, h =250mm**
Dämmstreifen zwischen den Ausgleichsdämmplatten und
allen
aufgehenden Bauteilen wie z.B. Wänden, Stützen und
Bodentanks
bis über den später auszuführenden Oberbodenbelag
hinaus
anordnen.

Dicke 12 mm, Höhe 250mm

Liefern und an allen aufgehenden Bauteilen verlegen.
Die
Randstreifen sind abzudecken und nach Fertigstellung
des
Oberbodenbelages abzuschneiden.
Verschnitte und Nachbesserungen werden nicht gesondert
vergütet.

Einbauort: SH, EG

Richtfabrikat:
ROCKWOOL Randstreifen RST oder gleichwertig
nach RAL-Gütezeichen Nr. 388

Hersteller/Typ
'....................................................'

vom Bieter einzutragen
Menge: 120,000 m

**02.05.0100 MF-Randdämmstreifen, d=12mm, h =140mm**
Dämmstreifen zwischen den Ausgleichsdämmplatten und
allen
aufgehenden Bauteilen wie z.B. Wänden, Stützen und
Bodentanks
bis über den später auszuführenden Oberbodenbelag
hinaus
anordnen.

Dicke 12 mm, Höhe 140mm

Liefern und an allen aufgehenden Bauteilen verlegen.
Die
Randstreifen sind abzudecken und nach Fertigstellung
des
Oberbodenbelages abzuschneiden.
Verschnitte und Nachbesserungen werden nicht gesondert
vergütet.

Einbauort: SH, OG

Richtfabrikat:
ROCKWOOL Randstreifen RST oder gleichwertig
nach RAL-Gütezeichen Nr. 388

Hersteller/Typ
'....................................................'

vom Bieter einzutragen
Menge: 120,000 m

**02.05.0110 Dehnungsfugenprofil 1800X100X10mm**
Selbstklebendes Fugenprofil Element aus PP mit
Polyethylen-
Schaum Expansion Band, 10  mm dick, für die
zuverlässige
Trennung der Estrichprofile (z.B. in Hauseingängen)
sowie zum
Absorbieren der Ausdehnung des Estrichs.
Für Dehnungsfugen nach DIN  18560-2.

Höhe:  100  mm
Materialstärke: 10 mm
Länge:  1,8 m
Menge: 100,000 m

**02.05.0120 Schutzhülse 20mm 300X5mm**
Schutzhülse zum Schutz der Anbindeleitung im Bereich
der
Heizestrich-Bewegungsfugen gem. DIN 18560
Werkstoff: geschlossenzelliges Polyethylen mit
Selbstklebestreifen
Dimension: für Rohre bis 20 mm
Menge: 120,000 St

**02.05.0130 Dämmung Zuleitung DN20, 4mm**
Dämmung an Rohrleitung, aus Schaumstoff, als Schlauch,
Dicke
4 mm, Baustoffklasse DIN 4102-1 B2
(normalentflammbar), DN
20. Aufbringen auf PE-X Rohr entsprechend Position
02.05.0070.
Menge: 100,000 m

**02.05.0140 Klebeband, zum Verbinden der Klett-Rollplatten**
Klebebandrolle zur Verbindung der Klett-Rollplatte und
Abdeckfolien, gemäß DIN 18560

Breite:  ca. 50 mm
Länge:  ca.  60 m
Reißfestigkeit: 10 N/MM2
Menge: 10,000 St

*Hinweis*

**02.05.0150 Druckprüfung Fußbodenheizung**
Druckprüfung der Flächenheizung gemäß VOB/C 3.4 für
alle
Heizkreise.

inkl. Protokoll mit folgenden Angaben:
- Datum der Prüfung
- Anlagendaten wie Aufstellungsort, höchstzulässiger
Betriebsdruck, bezogen auf den tiefsten Punkt der
Anlage
- Prüfdruck, bezogen auf den Ansprechdruck des
Sicherheitsventils
- Dauer der Beaufschlagung mit dem Prüfdruck
- Bestätigung, dass die Anlage dicht ist und an keinem
Bauteil
eine bleibende Formänderung aufgetreten ist
Menge: 1,000 psch

**02.05.0160 Funktionsheizen Estrich**
Funktionsheizen des Estrichs nach DIN EN 1264-4 über
ca. 18
Tage. Die Wärmezufuhr erfolgt über die bestehende
Wärmeverteilleitung. Die zu beheizende Fläche beträgt
ca. 500  m².

Der Ablauf und die  Dokumentation erfolgt gemäß eines
Aufheizprotokolls.
Belegreifprüfung erfolgt über Fremdgewerk.
Menge: 2,000 St

#### Titel 02.06 429 Sonstiges

**02.06.0010 Beschilderung**
Bezeichnungsschild gemäß der  DIN 825, aus
mehrschichtigem
Kunststoff, Befestigung über Schildträger aus
verzinktem Stahl
und Spannband

Breite:  105mm
Höhe: 52mm

Beschriftung und Farbauswahl nach Angaben des AG
Menge: 50,000 St

**02.06.0020 Rohrkennzeichnung**
Rohrmarkierer, gemäß DIN 2403, aus Kunststoff, zwei
Pfeilspitzen,
in Rollen, getrennt in Vorlauf/Rücklauf

Höhe: ca. 40mm
Breite: ca. 230mm
Menge: 50,000 St

**02.06.0030 Spülen, Befüllen, Abdrücken und Entlüften in Teilabschnitten**
Druckprüfung (6,0 bar)/ Druckprobe ist nach DIN 19630,
jedoch
mit mindestens 1,3-fachen Pzul. durchzuführen. Alle
für die
Durchführung der Druckprobe erforderlichen Vorkehrungen
wie das Anschweißen von gewölbten Böden, die Montage
und Demontage der erforderlichen Armaturen,
Hilfsrohrleitungen und Meßinstrumente, das Einbringen
und Entleeren des für die Druckprobe erforderlichen
Wassers usw. sind vom Auftragnehmer zu treffen.

Auch der Bezug des Wassers geht zu Lasten des
Auftragnehmers. Die Wasserdruckprobe ist mind. 24
Stunden
aufrecht zu erhalten.
Die Druckprobe ist zu protokollieren. Verläuft die
Druckprobe negativ, so ist die Schadstelle durch den
Auftragnehmer zu beseitigen und die Druckprobe erneut
zu Lasten des Auftragnehmers durchzuführen.

Einschließlich anfertigen des Druckprotokolles.
Ausfertigung 2-fach als Papierform und 1-fach auf
elektronischem Datenträger. Die Prüfprotokolle sind
spätestens mit den Revisionsunterlagen dem AG zu
übergeben.

Befüllung der Heizanlage mit enthärtetem Wasser
max. 0,02 mol/m3, Fließdruck 3 bar, Nachweis des
zulässigen pH-Wertes im Anlagenwasser im Bereich von
8,2 bis
9,5  nach VDI  2035 Blatt 2,  8  bis 12 Wochen nach
Inbetriebnahme.
Einschl. Messprotokoll/Betriebsbuch nach VDI
2035 Blatt 1 und 2. In Absprache mit dem Versorger in
mehreren Abschnitten, oder einmalige Befüllung durch
den
Versorger oder dezentrale Station des AN durchführen.
Menge: 1,000 psch

**02.06.0040 Hydraulische Einregulierung der Anlage nach DIN18399**
Die gesamte Anlage ist durch die Voreinstellung der
Heizkörper - Rücklaufverschraubungen und Regelventile
lt. Angaben in  Grundrissen/Strangschema-Berechnung
komplett
nach DIN18399 einzuregulieren.

Nachzuweisen ist die erfolgte Einregulierung anhand
eines
Messprotokolles.
Dieses hat die folgenden Angaben zu enthalten:
-  Datum, Objektbezeichnung, Bearbeiter
-  Strangnummerierung, Nennweite Messventil,
  Einstellposition, Druckverlust über das Ventil,
-  Nenn- und Istdurchfluß am Strang, Nenndurchfluß
der Pumpe
Menge: 1,000 psch

**02.06.0050 Revisionsunterlagen und Dokumentation**
Auf Grundlage der VOB Teil C und der darin dem
Fachgebiet
zugeordneten ATVs hat der Auftragnehmer die im
Inhaltsverzeichnis dieser LV-Pos. genannten Unterlagen
zu
beschaffen oder aufzustellen und spätestens bei
Abnahme zu
übergeben.

Revisionsunterlagen gemäß RB-Bau, mindestens jedoch
3-fach
wie folgt:
Die Revisionspläne sind aufgrund der abgeschlossenen
Montagen
nachzuführen und haben den tatsächlich erstellten
Installationen
vollumfänglich zu entsprechen.

Form
Übergabe der Revisionsdokumentation:
- 2 x in Papierform/ Revisionsordner (geordnet nach dem
folgenden ggf. erweiterten Inhaltsverzeichnis in einem
Ordner pro
Exemplar zu übergeben)
- 1 x auf elektronischem Datenträger als dwg-, dxf-
und pdf- Datei
und auf Projekt-Cloud Bauherr. Die erstellten
Stromlaufpläne sind
als dwg-, dxf- und pdf- Dateien zu liefern.

Der Umfang der fachlichen Ordnerinhalte ist dem
folgenden
Minimal- Inhaltsverzeichnis zu entnehmen. Redundanz-
Informationen in den Beschreibungen sollen vermieden
werden.
Beschreibungen ausführlich, nachvollziehbar und ggf.
mit
grafischer Ergänzung. Werden Abkürzungen verwendet,
sind sie
aufzulisten und zu erklären.

Aufteilung in Ordnern.
Übersteigt der Umfang der einzelnen Dokumentationen die
Kapazität eines Ordners pro Gewerk bzw. Anlage, so
sind die
Kapitel entsprechend in mehrere Ordner zu verteilen.
Jeder Ordner
ist am Rücken mit den entsprechenden Kapiteln zu
bezeichnen

Inhaltsverzeichnis
1. Allgemeines
1.1 Abnahmeprotokolle gemäß VOB
1.2 Berechnungen
1.3 Einweisungsprotokolle (Hausmeister, Bedienpersonal)
1.4 Prüfbücher mit dem Ergebnis der vor der
Inbetriebnahme
durchgeführten Abnahmeprüfungen
1.5 Mess-, Prüfprotokolle und Übergabebericht
1.6 Entsorgungsnachweise (Anlage 5 Formblatt 2)

2. Organisatorische Hinweise
2.1 Herstellerverzeichnis/ Subunternehmer
2.2 Auflistung aller Technischen Anlagen des
Gesamtprojektes
2.3 Zusammenstellung von Vorschriften für
Arbeitsschutz und
Unfallverhütung
2.4 Liste der Anlage, die einer Überwachungspflicht
auf Grund
öffentlich-rechtlicher Vorschriften unterliegen,
einschließlich der
vorgesehenen Prüftermine
2.5 Aufstellen von Bauteilen, die der Wartung bedürfen
2.6 Fristenregelung für Wartungs- und
Instandhaltungsarbeiten

3. Bedienung
3.1 Bedienungs-/ Pflegehinweise

4. Gewährleistungsbescheinigung
4.1 Herstellerbescheinigung
4.2 Errichterbescheinigung
4.3 Bestätigung der Unfallverhütungsvorschrift
4.4 Prüfbericht Sachverständiger
4.5 Zertifikate z. B. VdS

5. Herstellerunterlagen
5.1 Betriebsanweisungen, einschließlich der
Anlagenhersteller
5.2 Bedienungs- und Instandhaltungsanleitungen
5.3 Datenblätter

6. Anlagen- und Funktionsbeschreibung
6.1 Vorgaben und Hintergründe
6.2 Funktionsbezogene Beschreibung
6.3 Software
(inkl. erforderlicher Lizenzen sowie die vom AN
erstellten
Programme bzw. Programmteile, die zur Administration,
Modifikation oder Anlagenerweiterung notwendig sind)
6.3 Softwaredokumentation (Standardbausteine,
lösungsbezogene SW)
6.4 Hardwaredokumentation (Verschaltung und
lösungsbezogene
Besonderheiten)

7. Stückliste/ Aktualisiertes LV

8. Schaltschrankunterlagen

9. Revisionspläne
9.1 Übersichtspläne
9.2 Lagepläne
9.3 Schaltpläne
9.4. Strangschemen
9.5. Grundrißpläne
Menge: 1,000 psch

**02.06.0060 Einweisung des Betreiberpersonals in das Heizungssystem**
Fachgerechte Einweisung des Betreiberpersonals in
Aufbau,
Funktion, Bedienung und Wartung des geplanten
Heizungssystems. Die Einweisung ist durch
qualifiziertes
Fachpersonal des ausführenden Unternehmens oder
Systemherstellers vor Ort durchzuführen und umfasst
mindestens:

Erklärung der hydraulischen und regelungstechnischen
Funktionsweise
Vorstellung der einzelnen Systemkomponenten (z.B.
Wärmeerzeuger, Pumpengruppen, Heizkreise,
Sicherheitsarmaturen)
Bedienung und Einstellmöglichkeiten der
Regelungstechnik
(inkl. Heizungssteuerung, Zeitprogramme,
Temperaturführung
etc.)
Erläuterung der Wartungsintervalle und
sicherheitsrelevanten
Bauteile
Hinweise zur Energieeffizienz und Betriebsoptimierung
Übergabe und Besprechung der technischen Dokumentation,
Schaltpläne, Wartungspläne
Beantwortung von Fragen des Bedienpersonals
Protokollierung der Einweisung mit Angabe der
Teilnehmer
(Namen, Funktion, Datum, Unterschrift)

Besonderheiten:
Die Einweisung erfolgt nach vollständiger
Inbetriebnahme der
Anlage und ist terminlich mit dem Auftraggeber bzw. der
Bauleitung abzustimmen.
Ein Exemplar des Einweisungsprotokolls ist dem
Auftraggeber
auszuhändigen.
Ausführung gemäß DIN 18380 (VOB/C) sowie den
anerkannten
Regeln der Technik.
Menge: 1,000 psch

**02.06.0070 Wiederholte Einweisung**
Wiederholte Einweisung des Bedienungs- und
Wartungspersonals
vor Ort, die durchgeführte Einweisung wird
protokolliert.
Menge: 1,000 psch

**02.06.0080 Fotodokumentation**
Fortlaufende Fotodokumentation für später verdeckte
und nicht
mehr einsehbare Leistungen, (zum Beispiel für
Rohinstallationen
und Brandschotts in Schächten und Vorwänden).

Als digitale Fotodokumentation, Bildgröße mindestens 3
Mio. Pixel
als JPEG-Datei archivieren und A4 - Ausdruck mit
mindestens 300
dpi als Bestandteil derDokumentation auf einfachem
weißen
Papier, mit folgenden Mindestangaben:
- Datum
- Aufnahmeort mit genauer Bezeichnung
- Inhaltsbezeichnung
- 2 x Papier

Ausführung in Abstimmung mit der örtlichen Bauleitung
Menge: 1,000 psch

**02.06.0090 Werk- und Montageplanung**
Erstellen einer vollständigen Werkstatt- und
Montageplanung für
die Kostengruppe 420 (Wärmeversorgungsanlagen) gemäß
DIN
276 und unter Einhaltung aller gültigen Normen und
technischen
Regeln (z. B. DIN EN 12828, VDI 2035, VOB/C DIN 18380).
Die Planung dient der detaillierten Vorbereitung und
Durchführung
der Heizungsinstallation.

Sie beinhaltet mindestens folgende Unterlagen:
Leitungsführungspläne (Vor-/Rücklauf,
Kondensatleitungen,
Entleerung etc.) mit Dimensionen, Gefälle und
Kennzeichnung
der Medien
Trassen- und Raumpläne mit Koordination angrenzender
Gewerke
Detailzeichnungen zu Heizkreisverteilern,
Übergabestellen,
Armaturen- und Pumpengruppen
Befestigungs- und Einbausysteme (z.B. Rohrträger,
Schallschutzmaßnahmen, Decken-/Wandkonsolen)
Angaben zu Dämmung, Brandschutzdurchführungen,
Befestigungen und Dehnungsausgleich
Hydraulikschema und Funktionsbeschreibung der
Heizungsanlage
Ermittlung und Aufstellung der Material- und
Stücklisten

Digitalisierte Planung im DWG- und PDF-Format zur
Weitergabe an
Baustelle und Fachbauleitung. Abstimmung mit der
Fachplanung
und Bauleitung vor Ausführung.

Besonderheiten:
Die Werkstattplanung erfolgt auf Basis der
freigegebenen
Ausführungsplanung und ist vor der Montage durch die
Bauleitung
freizugeben.
Alle Änderungen, die sich im Zuge der Koordination mit
anderen
Gewerken ergeben, sind einzupflegen.
Die Planung muss die realen Einbring- und
Montagemöglichkeiten
berücksichtigen (z.B. Transportwege, Bauteilgrößen,
Gewicht).

Hinweis:
Die Leistung ist pauschal zu kalkulieren und
beinhaltet sämtliche
erforderliche Abstimmungen, Korrekturen, Anpassungen
und finale
Freigabe durch den Auftraggeber bzw. Fachplaner.
Zusätzlich sind folgende Unterlagen abzugeben:
02.02 Revisionsunterlagen Heizungstechnik
02.03 As-built-Dokumentation Heizung
02.04 Hydraulischer Abgleich  Dokumentation
02.05 Montagezeichnungen für Übergabestation /
Heizungszentrale

Die Zeichnungen sind in Papierform farbig 2-fach zu
übergeben,
die restlichen Unterlagen in Papierform schwarz/weiß 2-
fach. Neben der Papierform sind alle genannten, durch
den AN erstellten Unterlagen als Dateien in einem
Austauschformat (digital pdf + dwg-Format) dem AG zur
Verfügung zu stellen. Der Dokumentationsschein ist zu
verwenden. Die Dokumentation ist vor Ausführung der
Bauleistung zu erstellen und fortzuschreiben.

Hinweis: Diese Position beinhaltet die
Zusatzaufwendungen zu den Grund und Nebenleistungen
nach der VOB/C, die bei der Bildung des Einheitspreises
entsprechend zu berücksichtigen sind.
Menge: 1,000 psch

**02.06.0100 Aushang Heizungsschema**
Im Heizungsraum ist ein laminiertes Heizungsschema mit
farbig
angelegten Ausrüstungen und Rohrleitungen an geeigneter
Stelle aufzuhängen. Die farbliche Kennzeichnung ist
nach DIN  2403 bzw. DIN 2404 vorzunehmen.
Größe des Aushängeschaltbildes Format = DIN A0.
Die Ausführung muß licht-und alterungsbeständig sein.
Kaschierung auf Kapa-Mount 10 mm und UV-Folie mit Rahmen aus Kunststoff, Farbe nach Wahl des AG.
Befestigung mit 4x8 mm Schrauben und Dübel an der Wand
im
Heizungskeller.
Menge: 1,000 St

**02.06.0110 Brandschutzdurchführungen DN15**
Brandschutzdurchführung für DN15 Rohrleitung  durch
Holz-Beton-Verbunddecke,  inkl. verschließen.
Menge: 2,000 St

**02.06.0120 Brandschutzdurchführungen DN20**
Leistung wie in Position 02.06.0110 beschrieben,
jedoch DN20
Menge: 2,000 St

**02.06.0130 Brandschutzdurchführungen DN25**
Leistung wie in Position 02.06.0110 beschrieben,
jedoch DN25
Menge: 4,000 St

**02.06.0140 Brandschutzdurchführungen DN32**
Leistung wie in Position 02.06.0110 beschrieben,
jedoch DN32
Menge: 4,000 St

**02.06.0150 Brandschutzdurchführungen DN40**
Leistung wie in Position 02.06.0110 beschrieben,
jedoch DN40
Menge: 8,000 St

**02.06.0160 Einmörteln / fachgerechtes Verschließen von Brandschutzdurchführungen**
Einmörteln Branschutzabschottbung gemäß Vorschrift des
Herstellers, bzw. bauaufsichtliche Zulassung in Mörtel
MG III,
gemäß DIN 1053 einbringen. Das Verschließen der Wand-
und
Deckendurchbrüche hat so zu erfolgen, dass ein
homogener
Mörtel, ohne Blasen und Fehlstellen, rauchgasdicht an
die
Bauelemente anliegend  entsteht. Die Mindesttiefe der
Verfüllung
beträgt 11,5 cm, wenn vom Hersteller nicht anders
vorgeschrieben.

Bei schlechter Zugängigkeit ist der Mörtel mit Pumpen
und
Verpresslanzen einzubringen. Der so eingebrachte
Mörtel ist
mechanisch zu verdichten, incl. Material und Werkzeug
Wand-/Deckenstärke bis 25 cm

Fugenbreite bis ca. 10 cm
Menge: 20,000 St

*Hinweis*
Jede Kernbohrung wird vor Ort durch AN angezeichnet
und durch
den Statiker überprüft und freigegeben. Es darf keine
Kernbohrung
ohne die Zustimmung des Statikers und der
Objektüberwachung
eigenständig gebohrt werden.

Bohrkerne verbleiben vor Ort und sind nach der Bohrung
in
unmittelbarer Nähe einzulagern.

**02.06.0170 Kernbohrarbeiten bis Durchmesser 100mm**
Kernbohrung Durchm. bis 100 mm durch Wände aus Beton,
inkl. anzeichnen und verschließen.

Bohrdurchmesser bis 100 mm,
Bohrtiefe bis 25 cm
Menge: 20,000 St

**02.06.0180 Profilstahlkonstruktion**
Profilstahlkonstruktion, verzinkt, für
Rohreinzelbefestigunggen,
z.B. Tragkonstruktionen, Festpunkte, als
Sonderkonstruktionen,
die über die in den Positionen lfd. m Rohrleitungen
beschriebenen
Befestigungen hinausgehen; für Stütz-, Hänge-, Trag-
und
Sonderbefestigung, einschl. Befestigungsmaterial.

Zur Abrechnung dieser Position sind vorgenannte
genehmigte
Zeichnungs- bzw. Skizzen-Kopien und Stücklisten mit
Gewichtsermittlung dem Aufmaß beizufügen.
Menge: 100,000 KG

**02.06.0190 Einmörteln / fachgerechtes Verschließen von Durchführungen**
Nach dem Einbau der zuvor beschriebenen
Brandschutzdurchführungen fachgerechtes einmörteln/
verschließen entsprechend den Vorgaben für die
Brandschutzdurchführungen in Massivbauteilen und
Holzbalkendecken.

Verschließen mit Brandschutzmörtel nach DIN4102-11 in
Massivwänden und -decken.

Als mischfertiges Mörtelpulver

Frischrohdichte:  ca. 1.970 kg/m3
Trockenrohdichte:  ca. 1.740 kg/m3
Biegezugfestigkeit:  6,9 N/mm2 (Mittelwert)
Druckfestigkeit:  31,9 N/mm2 (Mittelwert)
Haftscherfestigkeit:  0,84 N/mm2 (Mittelwert)
Verarbeitungstemperatur:  mind. +5 °C
Verarbeitunszeit:  45 min. bei +20 °C
Menge: 50,000 KG

**02.06.0200 Obermonteur/-in sämtliche Kosten/Zuschläge**
STLB-Bau 2024-04 091
Stundenlohnarbeiten durch Obermonteur/-in
der Verrechnungssatz für die jeweilige Arbeitskraft
umfasst
sämtliche Aufwendungen wie Lohn- und Gehaltskosten,
Lohn- und
Gehaltsnebenkosten, Zuschläge, lohngebundene und
lohnabhängige Kosten, sonstige Sozialkosten,
Gemeinkosten,
Wagnis und Gewinn.
Menge: 5,000 h

**02.06.0210 Monteur/-in sämtliche Kosten/Zuschläge**
STLB-Bau 2024-04 091
Stundenlohnarbeiten durch Monteur/-in
der Verrechnungssatz für die jeweilige Arbeitskraft
umfasst
sämtliche Aufwendungen wie Lohn- und Gehaltskosten,
Lohn- und
Gehaltsnebenkosten, Zuschläge, lohngebundene und
lohnabhängige Kosten, sonstige Sozialkosten,
Gemeinkosten,
Wagnis und Gewinn.
Menge: 5,000 h

**02.06.0220 Bauhelfer/-in sämtliche Kosten/Zuschläge**
STLB-Bau 2024-04 091
Stundenlohnarbeiten durch Bauhelfer/-in
der Verrechnungssatz für die jeweilige Arbeitskraft
umfasst
sämtliche Aufwendungen wie Lohn- und Gehaltskosten,
Lohn- und
Gehaltsnebenkosten, Zuschläge, lohngebundene und
lohnabhängige Kosten, sonstige Sozialkosten,
Gemeinkosten,
Wagnis und Gewinn.
Menge: 5,000 h

*Hinweis*
Nach Vorliegen der Voraussetzungen beabsichtigt der AG
mit dem
AN einen Wartungsvertrag abzuschließen. Grundlage des
Wartungsvertrages ist der Muster
-Wartungsvertragsvordruck des
AG, der als Anlage den Verdingungsanlagen für
bezeichnetes
Vorhaben beigefügt ist. Vom Bieter ist der
Mustervertrag
vollständig auszufüllen.

Der Abschluss des Wartungsvertrages erfolgt über eine
gesonderte
Beauftragung für die Laufzeit der Mangelanspruchsfrist
des AG von
4 Jahren. Das Wartungsangebot ist gemäß Formblatt 242
zu
erstellen.

Die Angebotsbindungsfristverlängerung für den/die Titel
Wartung/en, kalkuliert auf Grundlage der vom AG
übergebenen
Verdingungsunterlagen, erkennt derArt bis zum
Zeitpunkt der
Abnahme der Bauleistung an. Das Wartungsangebot des
Bieters
hat vollinhaltlich alle Anforderungen zu beinhalten,
die nach VOB
(B) § 13 Nr.4 die Beibehaltung der
Mangelanspruchsfrist nach
Abnahme der Baumaßnahme für den AG sicherstellt. Die
Wartungspauschale für den Wartungsvertrag ist über die
Laufzeit
der Mangelanspruchsfrist des AG von 4 Jahren zu
kalkulieren.

Der angebotene Einheitspreis beinhaltet die
Wartungskosten für
noMendige Wartungen pro Jahr (unabhängig der
notwendigen
Wartungsintewalle des AN pro Jahr) unter Maßgabe der
Vertragslaufzeit innerhalb der Mangelanspruchsfrist
des AG von 4
Jahren. Fehlende Angebotsbepreisung des Bieters u. a.
zu diesem
Titel können nach VOB (A) § 16, Nr. 1 zum Ausschluss
des
Angebotes führen.

Nach VOB (A) § 16, Nr. 6, (3.) wird der Einheitspreis
für die
Position Wartung- bei der Wirtschaftlichkeitsbewertung
des
Angebotes für die Zuschlagserteilung als
Wertungskriterium
einbezogen. Der Bieter erklärt mit seiner Kalkulation
der Wartung,
dass er diesbezügliche aktuelle herstellerspezifische
Wartungs-
und Servicevorgaben für seine angebotene
Anlagentechnik in
vollem Umfang mit bei der Kalkulation der Wartung über
den
bezeichneten Zeitraum berücksichtigt hat.

**02.06.0230 Wartung im 1. Jahr**
Wartung im 1. Jahr
Wartung, wie zuvor beschrieben, im 1. Jahr
Menge: 1,000 a

**02.06.0240 Wartung im 2. Jahr**
Wartung im 2. Jahr
Wartung, wie zuvor beschrieben, im 2. Jahr
Menge: 1,000 a

**02.06.0250 Wartung im 3. Jahr**
Wartung im 3. Jahr
Wartung, wie zuvor beschrieben, im 3. Jahr
Menge: 1,000 a

**02.06.0260 Wartung im 4. Jahr**
Wartung im 4. Jahr
Wartung, wie zuvor beschrieben, im 4. Jahr
Menge: 1,000 a

### Gewerk 03 KG 492 Gerüste

**03.0010 Rollrüstung 200kg, bis 4,50m, Montagehöhe**
Rollrüstung, Traglast mind. 200 kg, bis 4,50 m
Montagehöhe, inkl.
Auf- und Abbau.
Rollrüstung als Pauschale für die gesamte Montagezeit
vorhalten,
eine Übernahme durch den AG ist nicht vorgesehen
Menge: 2,000 St

**03.0020 Umsetzen fahrbares Gerüst 4,5kN/m2 Abst. 2m 2Lagen H 4m**
Umsetzen fahrbares Gerüst,
Systemgerüst DIN EN 12810-1, Lastklasse 5 (4,5 kN/m2),
Höhenabstand der Gerüstlagen 2 m, 2 genutzte
Gerüstlagen, Höhe
der obersten Gerüstlage 4 m, im Gebäude, Länge des
Transportweges im Mittel bis 25 m.
Menge: 6,000 St

USt %: 19,00
